# Neubau eines Laborgebäudes, Erstellung Masterplan
Angebotsaufforderung (GAEB DA XML 3.3, DA83)
Projekt: 05829
Währung: EUR
Bieterkommentare zugelassen: ja
Nebenangebote zugelassen: ja
Vergabeart: Öffentliche Ausschreibung
Auftraggeber: Bundesamt für Bauwesen und Raumordnung, Straße des 17. Juni 112, 10623 Berlin, DE; Vergabenummer: 2224-25
Erstellt mit: GXML Toolbox V3.3 R20230829, iTWO_64 V25.0.650, 21.01.2026

## JKI_05829-01: Allgemeine Vorbemerkungen
0. ALLGEMEINE VORBEMERKUNGEN

0.1. Allgemeine Baubeschreibung
0.1.1 Auftraggeber
0.1.2 Standort
0.1.3 Baubeschreibung
0.1.4 Konstruktion des Bauwerks

0.2. Allgemeine Vorbemerkungen für nachhaltiges Bauen gemäß BNB

0.3. Angaben zur Ausführung
0.3.1 Elektro
0.3.2 Gebäudetechnik
0.3.3 Installationsführung
0.3.4 Eintransport
0.3.5 Ökologische Qualität - Qualitätsanforderungen

0.4. Leistungsbereich Medienversorgungsanlagen
0.4.1 Allgemeine Angaben
0.4.1.1 Baufristenplan/Terminplan des AN
0.4.1.2 Baustelleneinrichtung
0.4.1.3 Beleuchtung der Arbeitsplätze
0.4.1.4 Objektüberwachung des Auftraggebers
0.4.1.5 Baubesprechungen
0.4.1.6 Montageplanung/Maßbezüge/Messungen
0.4.1.7 Stoffe, Bauteile
0.4.2 Ausführung Medienversorgungsanlagen
0.4.2.1 Allgemeines
0.4.2.2 Leistungsumfang
0.4.2.3 Anschlussstellen / Leistungsgrenzen
0.4.2.4 Schweiß- und Lötverfahren
0.4.2.5 Dichtheitsprüfung
0.4.2.6 Feuchteprüfung
0.4.2.7 Gasarten und Anordnung der Gasflaschen
0.4.2.8 Druckminder- bzw. Entspannungsstation für Gasflaschen
0.4.2.9 Rohrverlegung
0.4.2.10 Absperrarmaturen und zentrale Abschaltung
0.4.2.11 Entnahmearmaturen
0.4.2.12 Gaswarnanlage
0.4.2.13 Sonstiges

0.5. Leistungsbereich labortechnische Anlagen
0.5.1 Allgemeine Angaben
0.5.1.1 Montagepläne/ Dokumentationsunterlagen
0.5.1.2 Montageplanung (zu § 3 VOB/B)
0.5.1.3 Prüfung
0.5.1.4 Dokumentation (Revisionsunterlagen)

0.5.2 Ausführung labortechnische Anlagen
0.5.2.1 Allgemeine Angaben zur Ausstattung
0.5.2.2 Anschlussstellen / Leistungsgrenzen
0.5.2.2.1 Sanitärinstallationen
0.5.2.2.2 Elektroinstallationen
0.5.2.2.3 Lüftungstechnik
0.5.2.3 Zertifikate
0.5.2.4 Prüfberichte
0.5.2.5 Gestaltung / Farbe
0.5.2.6 Tischplatten
0.5.2.6.1 Laborfeinsteinzeug-Arbeitsplatten
0.5.2.6.2 Phenolharz-Vollkernplatte
0.5.2.6.3 Becken
0.5.2.7 Elemente
0.5.2.8 Laborschränke
0.5.2.9 Hängeschränke
0.5.2.10 Verschließeinrichtungen
0.5.2.11 Beschilderung der Elemente
0.5.2.12 Tischgestelle
0.5.2.12.1 C-Fuß-Tischgestelle
0.5.2.12.2 4-Fuß-Tischgestelle
0.5.2.13 Energiezellen
0.5.2.13.1 Blenden an Energiezellen
0.5.2.14 Erste-Hilfe-Schränke
0.5.2.15 Regale
0.5.2.16 Abzüge nach DIN EN 14175
0.5.2.17 Öffnungsbegrenzer
0.5.2.18 Beschriftung/Kennzeichnung im Labor
0.5.2.18.1 Allgemein
0.5.2.18.2 Elektroinstallation
0.5.2.18.3 Sanitär-/Gasinstallation
0.5.2.19 Laborarmaturen/Kennzeichnung
0.5.2.20 Elektroinstallation
0.5.2.20.1 Stromkreiskennzeichnung
0.5.2.21 Medieninstallation
0.5.2.21.1 Allgemeine Leistungen seitens Laborbau zu erbringen
0.5.2.21.2 Kaltwasser, Warmwasser
0.5.2.21.3 Abwasser
0.5.2.22 Funktionsprüfung, Inbetriebnahme, Abnahme, Einweisung
0.5.2.23 Spezielle Technische Vorschriften
1. Baustelleneinrichtung

2. Abbrucharbeiten, Bauabfälle

3. Medienversorgungsanlagen

4. Labortechnische Anlagen

5. Stundenlohnarbeiten

1. Allgemeine Baubeschreibung
1.1. Auftraggeber
Der Auftraggeber der Baumaßnahme ist die Bundesanstalt für Immobilienaufgaben (BImA), welche durch das Bundesamt für Bauwesen und Raumordnung (BBR) vertreten wird. Das Julius Kühn-Institut, Berlin-Dahlem (JKI) ist der Nutzer der Liegenschaft Königin-Luise-Straße 17-25 in 14195 Berlin. Das JKI, Bundesinstitut für Kulturpflanzen, betreibt Forschung, nimmt behördliche Aufgaben wahr und arbeitet in vielfältigen Bereichen der Ökologie. Am Standort Dahlem sollen zukünftig die Fachinstitute konzentriert werden. Dafür erfolgt ein mehrjähriger Umbau des Instituts, bei dem auch Interimsgebäude benötigt werden.

1.2. Standort:
Das Institutsgelände befindet sich im Ortsteil Dahlem des Bezirks Steglitz-Zehlendorf, umfasst eine Fläche von ca.12 ha und ist grob betrachtet in zwei Teile unterteilt. Der südliche Teil (ca. 5 ha) nimmt die Institutsgebäude, Gewächshäuser und kleinere Versuchsflächen auf. Der nördliche Teil besteht fast vollständig aus Versuchsfeldern Das Gesamtareal wird auf der Südseite von der Königin-Luise-Straße aus erschlossen.

1.3. Baubeschreibung
Das Interimsgebäude erstreckt sich über eine Grundfläche von etwa 23 x 29 m und verfügt über zwei Geschosse. Die längere Gebäudeseite verläuft in etwa von Südwest nach Nordost. Im EG sind die Werkstätten, Lagerräume, Umkleiden und TGA-Räume untergebracht. Im OG befinden sich die Labore, Büros und dazugehörigen Nebenräume. Der Haupt- und Nebenzugang des Interim 1 liegen an den Schmalseiten und sind über einen Erschließungsflur miteinander verbunden. Von hier gehen auch die beiden Treppenhäuser ab, die das Obergeschoss anbinden. Alle weiteren Zugänge von außen ins Gebäude sind auch an den beiden Stirnseiten untergebracht. Im Flur ist ein Kleinstlastenaufzug vorgesehen. Der Labor- und Bürobereich im OG werden über jeweils einen Hauptflur erschlossen. Im OG führt eine fest installierte Treppenleiter mit Zwischenpodest auf die Dachfläche. Dieser Zugang ermöglicht Reparatur- und Wartungsarbeiten. Unter anderem wird hier eine Photovoltaikanlage installiert, die Strom vorwiegend für den Eigenbedarf erzeugt.

1.4. Konstruktion des Bauwerks
Bis auf die Fundamentplatte wird das Interimsgebäude als Holzbau ausgeführt. Geplant ist eine Holztafelbauweise bei der große vorgefertigte Wandelemente auf die Baustelle kommen. Die Decke, Treppen und das Flachdach sind aus Massivholz (Brettsperrholz) Die Oberflächen aller Holzbauteile werden holzsichtig bleiben. Die Installationen im Interim werden sichtbar, also „auf Putz“ ausgeführt. Somit kann leicht nachinstalliert und zurückgebaut werden, bleibt es wirtschaftlich und entspricht dem „Cradle to Cradle“ Prinzip.
Die Fassade besteht aus einer senkrechten Lärchenholzschalung. Diese zeigt anfänglich einen typischen Holzfarbton und wird im Laufe der Jahre durch das natürliche Vergrauen eine Patina annehmen.
Das Projekt benötigt im zeitlichen Vorfeld vorbereitenden Maßnahmen der Infrastruktur. Für Strom, Wärme, Wasser und Daten müssen neue Leitungen unterirdisch verlegt und mit dem Bestand verbunden werden.

2. Allgemeine Vorbemerkungen für nachhaltiges Bauen gemäß BNB
Das Bauvorhaben wird als nachhaltiges Gebäude geplant und ausgeführt. Für den Auftraggeber sind daher die Umweltverträglichkeit der Bauprodukte, die Qualität der Ausführung, der Verzicht auf Schadstoffe sowie die Minimierung von Umweltbelastungen durch die Baustelle besonders wichtig. Mit Fertigstellung des Gebäudes beabsichtigt der Auftraggeber eine Nachhaltigkeitsbetrachtung nach BNB durchführen zu lassen. Diese beinhaltet vor allem eine Überprüfung der eingesetzten Bauprodukte sowie umfangreiche Messungen zur Schadstoffbelastung. Die vom Auftraggeber in der Planung definierten Qualitätsanforderungen an Baustoffe und Bauprodukte sind zwingend einzuhalten. Der Auftragnehmer ist aufgefordert, möglichst umweltfreundliche und schadstoffarme Baustoffe und Bauprodukte einzusetzen. Die Bauprodukte und Materialien sollen so gewählt werden, dass Dauerhaftigkeit, Instandhaltungsfreundlichkeit, Rückbaufähigkeit und Reinigungsfreundlichkeit gewährleistet werden. Der zusätzliche Aufwand für entstehende Leistungen (komplette Dokumentation für das Erreichen des vom Auftraggeber angestrebten Zertifikats) ist in die Positionen einzurechnen und wird nicht gesondert vergütet. Der zusätzliche Aufwand ist nachfolgend beschrieben.
Deklaration
Alle Produkte sind dem Auftraggeber mindestens
21 Tage vor Bestellung
durch den Auftragnehmer zu benennen mit Angaben zur Menge, Einsatzort etc.. Hierfür ist die beigefügte Materialdeklarationsliste zu verwenden. Die Nachweise (Sicherheitsdatenblätter, Herstellererklärungen / Prüfzertifikate, technische Merkblätter, Nachhaltigkeitsmerkblätter, usw.) sind digital vorzulegen.

Freigabe
Es dürfen nur durch den Auftraggeber freigegebene Bauprodukte eingesetzt werden. Die Freigabe erfolgt auf Grundlage der vorzulegenden Nachweise: technischen Datenblätter, Sicherheitsdatenblätter (soweit für das Produkt vorhanden) und Umweltdeklarationen (kurz: EPD, soweit für das Produkt vorhanden). Diese sind zur Vermeidung von Verzögerungen im Bauablauf mindestens 21 Tage vor Bestellung, spätestens aber 28 Tage vor Beginn des Einbaus vorzulegen.
Der Auftragnehmer verpflichtet sich, alle Produkte mit Nachhaltigkeitsanforderungen entsprechend der Festlegung zur Deklaration vollständig und gesammelt zu deklarieren und mit den geforderten Unterlagen zu übergeben. Grundsätzlich sind alle Produkte mit Sicherheitsdatenblatt durch den Auftragnehmer zu benennen und einzureichen. Unvollständig eingereichte Produkte werden nicht bearbeitet. Sollten Materialien nicht den bauökologischen Materialanforderungen entsprechen, ist der AN verpflichtet ein kostenneutrales Ersatzprodukt zur Verfügung zu stellen. Dieses durchläuft dann nochmals den Prüfungsprozess. Der Auftraggeber behält sich vor, bei mehrfacher Prüfung Ersatzprodukte oder dem Austausch einmal freigegebener Produkte den zusätzlich entstandenen Bearbeitungsaufwand dem Auftragnehmer in Rechnung zu stellen. Bei Unklarheiten über den Einsatz eines Produktes ist unbedingt vor dem Einbau Rücksprache mit der Bauleitung zu halten. Sollte der Anbieter nicht freigegebene Produkte verwenden, die nicht den vorgegebenen Qualitätsstandard entsprechen, sind diese Produkte auf eigene Kosten vollständig zu entfernen und auszutauschen. Sollten nicht deklarierte Produkte zum Einsatz kommen, die den Qualitätsanforderungen entsprechen, können sie gegen den zusätzliche entstandenen und in Rechnung zu stellenden Bearbeitungsaufwand nachträglich freigegeben werden.
Der Auftragnehmer hat für die Dokumentation der Anforderungen der BNB eine verantwortliche Person zu benennen.

Produkte mit Sicherheitsdatenblättern
Produkte mit Sicherheitsdatenblättern sind grundsätzlich zu deklarieren. Dies gilt auch, wenn keine Anforderung an der Position genannt ist. Grundlage für die Anforderungen bilden die Anlagen 1 und 2 des Steckbriefs BNB_LN 1.1.6 „Risiken für die lokale Umwelt“ im Qualitätsniveau 3. Die projektspezifischen Schadstoffanforderungen sind in den "Angaben zur Ausführung, 3.5 Ökologische Qualität - Qualitätsanforderungen, Auszug aus BNB BN 1.1.6, Anlage 1" dieses Leistungsverzeichnisses aufgeführt.

Messungen zur Qualitätskontrolle
Zur Durchführung folgender Messungen ist folgendes zu beachten und einzuhalten:
Innenraumluftmessung: Ab dem Beginn des Innenausbaus bzw. sobald fertige Oberflächen (z. B. Wand- und Bodenbeläge, Decken (Verkleidungen) im Innenraum des Gebäudes installiert sind, ist das Rauchen im Innenbereich der Baustelle strengstens untersagt. Dieses Verbot gilt ausnahmslos für alle auf der Baustelle anwesenden Personen.
Das Rauchen im Innenraum könnte die Innenraumluftqualität beeinträchtigen und die Einhaltung der Grenzwerte für die Innenraumluftmessungen, die gemäß den geltenden Vorschriften zur Luftqualität und den Anforderungen an die Fertigstellung des Gebäudes erforderlich sind, gefährden.
Die bauausführende Firma ist verpflichtet, ihre Mitarbeiter über dieses Verbot zu informieren und sicherzustellen, dass es während der gesamten Bauphase ab dem Innenausbau eingehalten wird. Verstöße gegen dieses Verbot können zu einer Verzögerung der Abnahme oder zu zusätzlichen Kosten aufgrund nicht eingehaltener Zielwerte bei der Innenraumluftmessung führen.
Weiterhin ist sicherzustellen, dass mind. 2 Wochen vor der Innenraumluftmessung keine Arbeiten im Innenraum mehr durchgeführt werden.

Vorgaben zum Einsatz von Holz
Die eingesetzten Hölzer, Holzprodukte oder Holzwerkstoffe müssen folgenden Vorgaben
entsprechen:
Es dürfen keine nicht zertifizierten Hölzer, Holzprodukte oder Holzwerkstoffe aus tropischen, subtropischen oder borealen Wäldern eingesetzt werden. Es sind so weit möglich Hölzer, Holzprodukte oder Holzwerkstoffe aus mitteleuropäischen oder einheimischen Wäldern einzusetzen.
Für alle eingesetzten mitteleuropäischen Hölzer, Holzprodukte oder Holzwerkstoffe muss dem Auftraggeber mit der Lieferung aber vor Einbau ein gültiges FSC oder PEFC Zertifikat sowie das dazugehörige CoC Zertifikat zur Verfügung gestellt werden.
Es besteht eine CoC Lieferkettennachweispflicht. Dazu ist durch den Lieferanten / Händler auf dem Lieferschein die PEFC- oder FSC-Nummer der Produkte zu nennen. Um sicherzustellen, dass nur Holz- und Holzprodukte zum Einsatz kommen, die zur Lieferung mit PEFC- oder FSC-Zertifikat gehören, ist eine der folgenden Möglichkeiten zu wählen:
Die Lieferung des zertifizierten Holzes erfolgt in ungeöffneter Verpackung direkt auf die Baustelle. Anschrift auf dem Lieferschein ist die Baustelle. Die ungeöffnete Verpackung ist mit dem Adressaufkleber der Baustelle zu fotografieren.
oder
Die Lieferung des zertifizierten Holzes erfolgt zum Unternehmen, lagert dort ungeöffnet bis zur Weiterverarbeitung oder Transport auf die Baustelle. Der Auftragnehmer bestätigt mit einer Erklärung, dass nur zertifiziertes Holz für den Auftrag verwendet wurde. Auf dem Lieferschein steht als Anschrift die Baustelle und c/o die Anschrift des Auftragnehmers. Die ungeöffnete Verpackung ist mit dem Adressaufkleber der Baustelle zu fotografieren.
oder

Für alle Produkte, welche vom Hersteller einen unveränderbaren Stempel haben (Aufdruck o.ä.) und bei dem ein FSC/PEFC Zertifikat vorliegt, ist der Nachweis über ein Übersichtsfoto und ein Detailfoto (des Stempels) inklusive der Lieferscheine möglich. Über die Fotos muss ein eindeutiger Zusammenhang zwischen verwendetem Material und erstelltem Produkt möglich sein.
oder

Die ausführende Firma ist selbst durch die PEFC oder FSC zertifiziert. In diesem Fall gelten die Vorgaben des Zertifikatgebers zum Umgang und die Bestätigung.
Alle Verarbeiter von Holz- und Holzprodukten haben eine Erklärung abzugeben, dass Sie nur Produkte mit gültigem Zertifikat bestellt und verarbeitet haben. Dies erfolgt auf Firmenpapier mit Nennung der Baustelle, Auflistung der Lieferscheine (Lieferscheinnummer) und Bestätigung, dass nur zertifiziertes Holz eingesetzt wurde.

Mengennachweise
Mit Fertigstellung der Arbeiten ist ein Mengen- und Massennachweis zu führen. Dieser dient zur abschließenden Feststellung der real im Gebäude verbauten Produktmengen und zur Abrechnung. Der Mengen- und Massennachweis kann auf Grundlage der LV Mengen und Massen erfolgen, die um Mehr- oder Mindermengen ergänzt werden.
Vorgaben Baustelle
Abfallarme Baustelle: Abfälle auf der Baustelle sind weitgehend zu vermeiden. Die dennoch anfallenden Abfälle sind sortenrein in mineralische Abfälle, Wertstoffe, gemischte Baustellenabfälle, Problemabfälle und gefährliche Abfälle (z. B. asbesthaltige Materialien) zu sortieren.
Lärmarme Baustelle: Eine lärmarme Baustelle ist grundsätzlich anzustreben. Dazu sind soweit technisch möglich lärmarme Baumaschinen und Geräte einzusetzen. In den Schutzzeiten Wochentags 20:00 bis 6:00 Uhr sowie am Wochenende ist Baustellenlärm prinzipiell auszuschließen.
Die einzuhaltende Immissionsrichtwerte für Werktage sind entsprechend:
am Tag (7:00 bis 20:00 Uhr) 55 dB(A)
und
für die Nacht (20:00 bis 07:00 Uhr) 40 dB(A)
Staubarme Baustelle: Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.
Boden- und Grundwasserschutz: Es ist sicherzustellen, dass der Boden nicht durch chemische Verunreinigungen kontaminiert wird. Es ist sicherzustellen, dass kein mit folgenden H-Sätzen und dem Gefahrensymbol gekennzeichneter Stoff in Kontakt mit der Umwelt kommt:

H300, H310, H330: Akute Toxizität
H340: Keimzell-Mutagenität Muta. 1A / 1B
H341: Keimzell-Mutagenität Muta. 2
H350: Karzinogenität Carc. 1A / 1B
H351: Karzinogenität Carc. 2
H360: Reproduktionstoxizität Rep. 1A /1B
H361: Reproduktionstoxizität Rep. 1A /1B
H400: akut gewässergefährdend
H400: H410, H411, H412, H413: chronisch gewässergefährdend
H420: Ozonschicht schädigend
H334: Sensibilisierung der Atemwege
H317: Sensibilisierung der Haut
PTB: Eigenschaft persistent, bioakkumulierend und toxisch
vPvB: Eigenschaft sehr persistent und sehr bioakkumulierend

Der SiGeKo kontrolliert Einhaltung der Maßnahmen zum Bodenschutz und dokumentiert den Prozess.

Schimmelpilzprävention:
Die Bauleitung des Auftragnehmers stellt nach dem Einbringen feuchter Baustoffe ein auf die Bausituation abgestimmtes Lüftungsprogramm sicher. Die Durchführung wird dokumentiert, um die ausreichende Austrocknung der Bauteile und somit die Schimmelpilzprävention zu gewährleisten.

Allgemeine Hinweise
Bzgl. der Einhaltung der geforderten Maßnahmen und Qualitätskontrolle der verbauten Baustoffe werden während der Ausführung Kontrollen durch die Objektüberwachung des Auftraggebers und stichprobenweise durch den Auditor durchgeführt und dokumentiert.
Die Übergabe BNB relevanter Dokumentationsunterlagen erfolgt in digitaler Form.

Voraussetzungen für eine optimale Bewirtschaftung
Die Übergabe der Objektdokumentation in Form der gesammelten Auftragnehmer Dokumentationen erfolgt gemäß Dokumentationsrichtlinie BBR.
Die Wartungs-, Inspektions-, Betriebs- und Pflegeanleitungen sind Teil der Dokumentation des Auftragnehmers.
Die gesamte Dokumentation ist gem. Dokumentationsrichtlinie BBR vollständig, gesammelt und geordnet für den Betrieb an den Auftraggeber zu übergeben.

Systematische Inbetriebnahme
Die Inbetriebnahme wird durch den FBT Inbetriebnahmemanagement koordiniert und erfolgt auf Grundlage eines von ihm erstellten und mit allen Beteiligten abgestimmten Inbetriebnahmeplans. Nach Übergabe des Gebäudes wird ein technisches Monitoring sowie eine Betriebsoptimierung durchgeführt.
Die Durchführung einer Funktionsprüfung sowie die Einweisung des Betreibers und Nutzers in alle wesentlichen technischen Komponenten des Gebäudes kann im Rahmen der Abnahme der technischen Gewerke erfolgen. Zu diesem Einweisungstermin sind die wesentlichen Betriebs- und Wartungsunterlagen vollständig zu übergeben.
Die Terminierung der Inbetriebnahme hat so zu erfolgen, dass sämtliche beteiligten technischen Gewerke sowie Auftragnehmer, Auftraggeber, Nutzer und Betreiber anwesend sind.
Während der Inbetriebnahme bzw. in engen zeitlichen Zusammenhang muss ein Abgleich der Soll-Daten aus der Planung mit den Ist-Daten aus der Funktionsprüfung erfolgen, ggf. ist eine Nachjustierung der Anlagen erforderlich.
Besonderer Fokus liegt auf den Einstellungsmöglichkeiten der Anlagen sowie auf Beeinflussbarkeit durch den Auftraggeber, Betreiber und Nutzer, diese sind im Zuge der Einweisung verständlich zu kommunizieren.
Die Prüfergebnisse werden nachvollziehbar dokumentiert. Die Einweisung des Betreibers und Nutzers wird protokolliert und von Auftragnehmer, Auftraggeber, Betreiber und Nutzer unterzeichnet.

3. Angaben zur Ausführung
3.1 Elektro
Die elektrotechnische Ausstattung erfolgt nach den aktuell anerkannten Regeln der Technik unter Berücksichtigung der nutzerspezifischen Anforderungen an ein Interimsgebäude. Als nutzspezifische Anlagen werden eine Zutrittskontrolle, eine Zeiterfassung, eine Klingelanlage für den westlichen Haupteingang sowie ein Kleingüteraufzug zum Transport von Proben bis zu einem Gewicht von 50 Kg berücksichtigt. Weiter sind gemäß Brandschutzkonzept eine Brandmeldeanlage sowie Rauchabzugsanlagen in den Treppenräumen zu installieren. Es wird eine Sicherheitsbeleuchtung für die Flucht- und Rettungswege sowie in den Betriebsräumen vorgesehen.
Die elektrotechnische Installation von Leitungen und Installationsgeräten erfolgt ausschließlich als Aufputzinstallation, um eine flexible Umgestaltung im Nutzungszeitraum des Gebäudes zu ermöglichen. Hierfür werden die Hauptverlegestrecken als Kabeltrassen im Deckenbereich errichtet. Die Stromversorgung der Labore erfolgt über eigene Unterverteilungen je Laborraum mit Anbindung der Stromversorgung mittels separater Steigepunkte aus dem EG. Die Erschließung von Installationsgeräte und erforderlichen Festanschlüssen erfolgt aus dem Deckenbereich in
Kabelschutzrohr oder Brüstungskanal. Es ist ein äußerer Blitzschutz mit Blitzschutzklasse III in Verbindung mit einer entsprechenden Erdungsanlage zu errichten ist. Die vorgesehene Lüftungsanlage und die Photovoltaikanlage befinden sich im Schutzbereich der äußeren Blitzschutzanlage.
Zur Verbesserung energiewirtschaftlicher Aufwendungen ist im Obergeschoss sowie für ausgewählte Bereiche des EG eine Jalousieanlage als Sonnenschutz zu installieren. Weiter wird unter Berücksichtigung der Vorgaben des nachhaltigen Bauens eine tageslicht- und präsenzabhängige Steuerung der Allgemeinbeleuchtung in den Werkstätten, den Laboren und den Büros installiert. Die Flure und WC-Bereiche erhalten eine präsenzabhängige Steuerung.
Die Außenbeleuchtung wird mit einer dämmerungsabhängigen Steuerung mit vorgeschalteter Zeitschaltung und manueller Übersteuerungsmöglichkeit auf eine energieeffiziente, flexible und nutzerfreundliche Anwendung ausgelegt.
Gemäß Solargesetz Berlin wird eine Photovoltaikanlage mit einer Gesamtfläche von mindestens 30% der Bruttodachfläche installiert. Die erzeugte Energie soll vorrangig zur Eigennutzung des Interimsgebäudes verwendet werden. Darüberhinausgehende Energieerträge sind im übrigen Gebäudeverbund der Liegenschaft nutzbar und zu verwenden. Eine Netzeinspeisung ist zu vermeiden.

3.2 Gebäudetechnik
Die Beheizung des Gebäudes erfolgt aus den Nahwärmenetz der Liegenschaft. Damit werden sowohl die statische Heizung als auch das Heizregister des Lüftungsgerätes versorgt. Die Warmwasserbereitung erfolgt dezentral über elektrische Durchlauferhitzer.
Die Wasserversorgung wird entsprechend den Anforderungen der Entnahmestellen geplant:
- Sanitäreinrichtungen  Trinkwasser
- Laborspülen  Brauchwasser (in Trinkwasserqualität)
- Entnahmepunkte in den Laboren  VE-Wasser.
Um die erforderlichen Volumenströme sicher zu stellen wird eine Druckerhöhungsanlage installiert.
Die Schmutzwasserentsorgung erfolgt über Grundleitungen unter der Bodenplatte und auf dem Gelände der Liegenschaft bis zum Schmutzwasserübergabeschacht.
Für folgende Räume wird eine mechanische Lüftung geplant:
- Laborräume
- Werkstätten
- Sanitärräume
- Putzmittelräume
- Umkleideräume
- Tiefkühlraum.
Die Auslegung der Anlagen erfolgte entsprechend der spezifischen Einrichtungen, den dafür geltenden  technischen Normen sowie den Arbeitsstättenrichtlinien.
Die Werkstätten erhalten zusätzlich Filteranlagen im Fort-/ bzw. Umluftbetrieb zur Reinigung der belasteten Abluft.
Die Abführung der aus Laboreinrichtungen belasteten Abluft erfolgt über separate Abluftanlagen mit  unststoffleitungen mittels Dachventilatoren über Dach.
Die Abführung der belasteten Abluft aus der Laborapplikation erfolgt über eine separate Anlage über Dach.
Der Technik- und Netzwerkverteilraum und der Aufstellraum der Kühlgeräte (Tiefkühlraum) im EG erhalten Kälteanlagen.
Für den Technik- und Netzwerkverteilraum erfolgt die Ausführung redundant.

3.3 Installationsführung
Die Trassenführungen erfolgen überwiegend im sichtbaren Bereich für die Gewerke Heizung und Sanitär aus dem HA-Raum im EG zu den jeweiligen Verbrauchern. Auch die Heizkörperanbindungen werden frei sichtbar auf der Wand verlegt. Die Leitungsführung Lüftung erfolgt vom Aufstellort des Lüftungsgerätes auf dem Dach unterhalb der Decken und in Schächten zu den Auslässen in den jeweiligen Räumen. Die Leitungen werden gegen Wärmeverluste (Heizung), Aufheizung und Tauwasseranfall (Trinkwasser / Kälte) gedämmt.

3.4. Eintransport
Für den Eintransport von Lieferungen in das 1. Obergeschoss wird es einen für die Labortechnik zugänglichen äußeren Bauaufzug geben.
Die Maße des Fahrkorbs betragen: BxT = 1,4 x 3,2 [m] mit Kapazität 1,5 Tonnen. Da der Bauaufzug an der äußeren Fassade positioniert wird, sind Witterungseinflüsse nicht ausgeschlossen, dies muss bei der Anlieferung beachtet werden.
Im 1. OG erfolgt dann der Eintransport durch eine Einbringöffnung in das Gebäude. Diese Einbringöffnung wird eine kleine Schwelle vorweisen, die überwunden werden muss. Dies ist zu beachten und ist in die Kalkulation der EP und Planung einzubeziehen und wird nicht extra vergütet.

3.5 Ökologische Qualität - Qualitätsanforderungen
Auszug aus BNB BN 1.1.6, Anlage 1

1. Übergreifende Anforderungen
0 ) Für alle hier genannten Bauprodukte gilt die Dokumentationspflicht bezüglich Schadstoffe sowie die Deklaration enthaltener SVHC > 0,1%

3. Wandbeläge, Bauplatten und Konstruktionsholz für den Innenbereich
41 ) Für beschichtete und unbeschichtete Holzwerkstoffe hier Holzwerkstoffplatten nach EN 13986 wie Span-, Tischler-, Faser-, mitteldichte Faser-, Sperrholz-, Massivholz- und OSB-Platten sowie Furnierschichtholz (beschichtet oder unbeschichtet) mit Typische Einsatzbereiche Konstruktiver Holzbau im Innenbereich und Innenausbau (wie z. B. Trockenbau, Bekleidungen, Einbaumöbel etc. außer Türen, Sanitärtrennwände) gilt: Formaldehyd-Ausgleichskonzentration in der Luft eines Prüfraums < 0,065 ppm (0,080 mg/m³), entsprechend Klasse E1PLUS46a ) Für Biozidhaltige und flammhemmend ausgerüstete Hölzer und Holzwerkstoffe hier Holzschutzmittelpräparate, behandeltes Holz und Holzwerkstoffe mit Typische Einsatzbereiche Holzkonstruktionen und Bekleidungen im Innen- und Außenbereich gilt: reproduktions-toxische Borverbindungen < 0,1%.

4. Oberflächenbeschichtungen auf überwiegend nicht mineralischen Oberflächen (Holz, Metalle, Kunststoffe)
44 ) Für flammhemmend ausgerüstete, vor-Ort verarbeitete Oberflächenbeschichtungen und Spachtelmassen, hier Brandschutzspachtelmassen, Brandschutzcoatings für Kabel, Brandschutzsilikone mit typischen Einsatzbereichen wie Spachtelungen, Beschichtungen, Verklebungen bzw. Abdichtungen im Innen- und Außenraum mit Brandschutzanforderungen gilt:
Chlorparaffine, PBB, PBDE, TCEP< 0,1%.

6. Kleb- und Dichtstoffe
6b ) Für Vor-Ort verarbeitete Klebstoffe, hier Dispersions- und PU-Klebstoffe mit typischen Einsatzbereiche wie Verklebungen im Außenbereich von geschäumten Dämmstoffen an Fassaden und Flachdächern sowie von Fassadentapeten gilt:
VOC < 40 g/l
und
Chlorparaffine < 0,1%.

für PU-Klebstoffe gilt zusätzlich: PBDE, TCEP < 0,1%
8 ) Für vor-Ort verarbeitete Dichtungsmassen, Fugendichtstoffe, Klebstoffe, hier Kleb- und Dichtstoffe aus PU, SMP (silanmodifizierte Polymere), Acrylat (einschließlich Dispersionsklebstoffe) oder Silikon mit typische Einsatzbereichen wie punkt- und linienförmige Verklebungen und Abdichtungen im Innenraum inkl. TGA
(Nicht betrachtet werden Bereiche mit sicherheitsrelevanten, bauaufsichtlichen Anforderungen wie z.B. Glasbau, Fassade und Bereiche mit Brandschutzanforderungen), gilt:
Chlorparaffine < 0,1 %,
für PU-Klebstoffe gilt zusätzlich: GISCODE PU10 oder PU20
und
TCEP < 0,1%
9 ) Für vor-Ort verarbeitete Kleb- und Fugendichtstoffe, hier Kleb- und Dichtstoffe für die Herstellung der Luftdichtigkeit an Fassade innen und außen: z. B. PU, PU-Hybrid, MS-Polymer, SMP o. ä. mit typischen Einsatzbereichen wie Punkt- und linienförmige Verklebungen von Bauteilen zur Herstellung der Luftdichtheit an Fassade, Fenstern und Außentüren gilt:
Chlorparaffine < 0,1%

für PU-Klebstoffe gilt zusätzlich: TCEP < 0,1%

8. Metallbleche und (Korrosions-)Schutzbeschichtungen für Metalle, Metallprodukte
13 ) Für vor-Ort verarbeitete Oberflächenbeschichtungen und werkseitige Oberflächenbeschichtungen, sofern kein Nachweis gemäß BIMSchV bzw. TA-Luft vorliegt), hier Korrosionsschutzbeschichtungen (max. Korrosivitätskategorie C2 hoch) entsprechend Decopaint-RL Kat. I und J mit typischen Einsatzbereichen wie tragende und nicht-tragende Metallbauteile im Innenbereich (Wandstärke > 3 mm) wie z.B. Atriumkonstruktion, Brücken etc. ohne besondere mechanische Beanspruchung gilt:
nur wasserbasierend mit VOC-Gehalt < 140 g/l
14 ) Für vor-Ort verarbeitete Oberflächenbeschichtungen und werkseitige Oberflächenbeschichtungen, sofern kein Nachweis gemäß BIMSchV bzw. TA-Luft vorliegt), hier Korrosionsschutzbeschichtungen - werkseitig grundiert und bauseitig endbeschichtet (max. Korrosivitätskategorie C3 hoch) mit typischen Einsatzbereichen wie tragende Metallbauteile (Wandstärke > 3 mm) wie z.B. Atriumkonstruktion, Brücken etc. gilt:
Beschichtungssystem mit VOC-Gehalt < 90 g/m² (Gesamtsystem)
15 ) Für vor-Ort verarbeitete Oberflächenbeschichtungen und werkseitige Oberflächenbeschichtungen, sofern kein Nachweis gemäß BIMSchV bzw. TA-Luft vorliegt), hier Korrosionsschutz-beschichtungen - werkseitig grundiert und bauseitig endbeschichtet (max. Korrosivitätskategorie C4 hoch) mit typischen Einsatzbereichen wie tragende Metallbauteile (Wandstärke > 3 mm) wie z.B. Atriumkonstruktion, Brücken etc. gilt:
Beschichtungssystem mit VOC-Gehalt < 120 g/m² (Gesamtsystem)
16 ) Für vor-Ort verarbeitete Oberflächenbeschichtungen und werkseitige Oberflächenbeschichtungen, sofern kein Nachweis gemäß BIMSchV bzw. TA-Luft vorliegt), hier Korrosionsschutzbeschichtungen - werkseitig grundiert und bauseitig endbeschichtet (entsprechend Decopaint-RL Kat. I + J) mit typischen Einsatzbereiche wie nicht tragende Metallbauteile wie Treppengeländer, Metallunterkonstruktionen, Zargen, Stahltüren, Fassadenelemente etc. gilt:
wenn lösemittelbasierend VOC < 300 g/l
27 ) Für Oberflächenveredlung, hier eloxierte Aluminium- und passivierte Edelstahloberflächen mit typischen Einsatzbereichen wie Aluminium- und Edelstahlbleche und -profile für Oberflächenbekleidungen (Fassade, Dach, Fenster, Türen, Tore, Sonnenschutzsysteme, etc.) gilt:
Dokumentation erforderlich
30 ) Für Metallbleche, hier Unbeschichtete Kupfer- und Zinkbleche mit typischen Einsatzbereichen wie Dacheindeckung und Dachrinnen, Fassade bezgl. direkt bewitterte Bauteile, für die eine  Regenwasserreinigung technisch möglich ist gilt:
Dokumentation erforderlich.
Die Nachweise zur Einhaltung der 31. BIMSchV bzw. TA-Luft oder anderer europäischen Abgasregelungen für werkseitig verarbeitete Oberflächenbeschichtungen und Verlegewerkstoffe sind in schriftlicher Form beim Hersteller oder Verarbeiter einzufordern.

10. Holzschutzmittel
24 ) Für Holzschutzmittel, hier Holzschutz nach DIN 68800-2 und 3 mit typischen Einsatzbereichen wie tragende Holzbauteile in feuchtigkeitsrelevanten Innenräumen (z. B. ungeheizten Atrien, Schwimmhallen) nebst Auskragungen nach außen gilt:
GK 0 und 1: Holzschutz nur konstruktiv nach DIN 68800-2

GK 2 - 3: Zugelassenes Biozidprodukt durch BAUA oder DIBT

zusätzlich gilt Pos. 46a
25 ) Für Holzschutzmittel, hier Holzschutz nach DIN 68800-2 und 3 mit typischen Einsatzbereichen wie außenliegende tragende Holzbauteile gilt:
GK 1 : Holzschutz nur konstruktiv nach DIN 68800-2
GK 2: Holzschutz nur konstruktiv nach DIN 68800-2 und/oder natürliche Dauerhaftigkeit nach DIN EN 350
GK 3 und 4: Zugelassenes Biozidprodukt durch BAUA oder DIBT
zusätzlich gilt Pos. 46a
26 ) Für Holzschutzmittel, hier chemische Imprägnierung nichttragender Bauteile mit typischen Einsatzbereichen wie Holzfenster und nichttragende Holzbauteile außen gilt:
Nur BAUA-zugelassenes Biozidprodukt für Fenster und außenliegende nichttragende Holzbauteile
 oder
RAL-GZ 830

zusätzlich gilt Pos. 46a
46a ) Für Biozidhaltige und flammhemmend ausgerüstete Hölzer und Holzwerkstoffe, hier Holzschutzmittelpräparate, behandeltes Holz und Holzwerkstoffe mit typischen Einsatzbereichen wie Holzkonstruktionen und Bekleidungen im Innen- und Außenbereich gilt:
reproduktionstoxische Borverbindungen < 0,1 %

11. PVC-Produkte
29 ) Für Bauprodukte aus Kunststoff, hier Bauprodukte aus PVC mit typischen Einsatzbereichen wie Wandbeläge, Fassadenelemente, Lichtkuppeln, Fensterprofile, Rinnen, Rohre, Kanäle und Kabel aus PVC sowie PVC-Folien zur Abdichtung an Dach und Außenwänden UG gilt:
keine Cadmium- und Bleistabilisatoren
für Weich-PVC gilt: reproduktionstoxische Phthalat-Weichmacher < 0,1 %

12. Dämmstoffe und Ortschäume
32a ) Für Kunstschaum-Dämmstoffe für Gebäude und Haustechnik hier EPS/XPS/PUR/PIR-Dämmprodukte, Melamin- und Phenolharzschäume,
für den Innen- und Außenbereich, mit typischen Einsatzbereichen wie Wand-, Decken-, Bodendämmung, flexible TGA-Dämmung gilt:
frei von halogenierten Treibmitteln
und
HBCDD in EPS/XPS, TCEP in PUR/PIR < 0,1 %
32b ) Für Kunstschaum-Dämmstoffe für Gebäude und Haustechnik, hier gummiartige Dämmprodukte auf Kautschuk- und PP/PE/EPDM-Basis im Innenbereich mit typischen Einsatzbereichen wie Bodendämmung, flexible TGA-Dämmung gilt:
frei von Altreifengranulat und Chlorparaffine, PBDE < 0,1 %
33 ) Für Ortschaum, hier Spritz- und Montageschäume mit typischen Einsatzbereichen wie Spritz- und Montageschäume im Innen- und Außenbereich z.B. für die Montage von Türen und Fenstern sowie von Fassadendämmungen (inkl. WDVS), Perimeter-, Kellerdecken- und Flachdachdämmungen oder zur Füllung von Fugen gilt:
frei von halogenierten Treibmitteln und keine UF-Schäume
für PU-Montageschäume gilt zusätzlich: TCEP< 0,1 %
36a ) Für Dämmstoffe, hier mineralische und nicht mineralische Außenwanddämmungen (Außenwandfarben siehe Pos. 6, Putze siehe Pos. 35) mit typischen Einsatzbereichen wie Wärmedämmverbundsysteme gilt:
für Kunstschaum-Dämmstoffe gelten Anforderungen in Pos. 32a,
für organische Dämmstoffe gilt Pos. 46b
36b ) Für Dämmstoffe, hier mineralische und nicht mineralische Innendämmungen mit typischen Einsatzbereichen wie Innendämmung von Aufenthaltsräumen an Wand, Decke, Bodenplatte, Raumtrennwänden, bei Holzrahmen- und Holztafelbauweise gilt: Dokumentation erforderlich.
für Kunstschaum-Dämmstoffe gelten Anforderungen in Pos. 32a und 32b,
für organische Dämmstoffe gilt Pos. 46b
46b ) Für biozidhaltige und flammhemmend ausgerüstete Dämmstoffe, hier Dämmstoffe aus nachwachsenden Rohstoffen (z. B. Zellulose, Holzfaserplatten, Holzwolle, Schafwolle, etc.) wie z.B. Dämmstoffplatten und -matten sowie Einblasdämmungen, Schüttungen oder Stopfmassen gilt:
reproduktionstoxische Borverbindungen < 0,1 %

13. Kältemittel
34 ) Für Kältemittel mit typischen Einsatzbereichen wie RLT-Anlagen mit Kältetechnik oder Haustechnik wie Kühlgeräte gilt:
Dokumentation erforderlich.

4. Leistungsbereich Medienversorgungsanlagen

4.1 Allgemeine Angaben
4.1.1 Baufristenplan/Terminplan AN
2 Wochen nach Beauftragung hat der Auftragnehmer zu Händen
der Objektüberwachung des Auftraggebers einen detaillierten Bauzeitenplan mit seinen wesentlichen Tätigkeiten in Abstimmung mit der Objektüberwachung des AG auszuhändigen.
Die firmeneigenen Terminangaben sind auf der Grundlage des Baudurchführungsterminplanes der Objektüberwachung des AG zu erstellen.
Der Bauzeitenplan muss alle wesentlichen Entscheidungspunkte aufzeigen, an welchen der AG und seine Erfüllungsgehilfen grundsätzliche Entscheidungen und Aussagen zu treffen haben. Der Bauzeitenplan muss die Termine für die Werkstattplanungen des Auftragnehmers und die sich daran anschließenden Prüfzeiten dieser Pläne durch die Planer des Auftraggebers mitberücksichtigen und darstellen.
Bei Änderungen der Vertragsfristen oder bei erheblichen Abweichungen von sonstigen Festlegungen ist der Plan durch den Auftragnehmer unverzüglich zu überarbeiten.

4.1.2 Baustelleneinrichtung
Eine Aufstellung von Unterkunfts- und Material-/ Werkzeug- und Schuttcontainern ist eventuell bei rechtzeitiger Abstimmung mit der örtlichen Bauüberwachung möglich, da die BE-Fläche sehr begrenzt ist.
Die Übernachtung in den Unterkünften der Baustelleneinrichtung ist nicht gestattet.
Es ist ein detaillierter Baustelleneinrichtungsplan des AN 12 Werktage nach Auftragserteilung zu übergeben und mit der Bauleitung abzustimmen.
Ein deutschsprachiger verantwortlicher Bauleiter, der mit den Verfahrensweisen im öffentlichen Bauen vertraut ist, muss ständig anwesend sein. Sämtlicher Schriftverkehr ist in deutscher Sprache abzuhandeln.

4.1.3 Beleuchtung der Arbeitsplätze
Prinzipiell ist die Beleuchtung der Arbeitsstätten (sofern nicht gesondert ausgeschrieben) Sache des Auftragnehmers und in die Einheitspreise einzurechnen (außer Baufeldbeleuchtung, außen).

4.1.4 Objektüberwachung des Auftraggebers
Die Objektüberwachung ist zur Erteilung von Weisungen gegenüber dem Auftragnehmer berechtigt, jedoch nicht zur Vertragsveränderung oder zur Anordnung von Maßnahmen, welche mit Kostenänderung oder Terminveränderungen verbunden sind. Soweit der Auftragnehmer in Weisungen der Bauüberwachung derartige Anordnungen sieht, hat er hierauf schriftlich hinzuweisen und eine schriftliche Entscheidung des Auftraggebers abzuwarten.
Die Objektüberwachung hat keine Ermächtigung, die rechtsgeschäftliche Abnahme vorzunehmen. Der Auftragnehmer hat sicherzustellen, dass alle erforderlichen technischen Absprachen mit der Objektüberwachung vorgenommen werden und diese jederzeit den ungehinderten Zutritt zur Baustelle und den Arbeiten hat und über alle relevanten technischen Angelegenheiten der Baustelle informiert wird.

4.1.5 Baubesprechungen
Die Objektüberwachung wird in periodischen Abständen (wöchentlich) Baubesprechungen einberufen. Der Auftragnehmer, seine Subunternehmer, erforderlichenfalls auch seine Lieferanten und sonstige Vertragsfirmen, haben an diesen Besprechungen teilzunehmen, um den Stand der Arbeiten und die für den weiteren Fortgang der Arbeiten erforderlichen Maßnahmen zu besprechen. Weiter dient diese Besprechung zur laufenden Koordination mit allen an der Abwicklung Beteiligten. Unentschuldigte Nichtteilnahme an Besprechungen berechtigt den Auftragnehmer nicht, koordinative oder technische Entscheidung, welche in der Besprechung getroffen wurden, zu beeinspruchen oder daraus terminliche und vertragliche Konsequenzen zu formulieren.

4.1.6 Montageplanung / Maßbezüge / Messungen
Vor der Montageplanung und Produktion sind sämtliche Maße am Bau zu überprüfen. Die Planung und Fertigung erfolgt nach Bauaufmaß des AN. Das Einmessen aller für die Leistungen erforderlichen Höhen und Fluchtpunkte ist im Leistungsumfang des AN enthalten und wird nicht gesondert vergütet.

Montagepläne
Die Montage- und Werkstattplanung ist auf Basis der Ausführungsplanung zu erstellen. Die vom AG übergebenen Pläne können auf keinen Fall zu Montage- und Werkstattplänen erhoben werden. Der AN hat seine Montage- und Werkstattplanung mit den übrigen am Bau beteiligten Gewerken zu koordinieren.
Die Werkstatt- und Montageplanung ist vom AN als koordinierte und abgestimmte Gesamtunterlage seines Gewerkes an den AG zu übergeben. Das Zusammenführen der Planunterlagen von möglichen Subunternehmern ist Sache des AN.
In den Zeichnungen ist grundsätzlich die tatsächliche Ausführung der beauftragten Leistung anzugeben. Alle Zeichnungen, Pläne und Berechnungen entsprechen zum Zeitpunkt der Übergabe an den AG dem letztgültigen Stand der örtlichen Verhältnisse.
Änderungen durch den AN, die vom Ergebnis der Ausführungsplanung abweichen, sind durch den AN auf seine Kosten mit den Planungsbeteiligten abzuklären. Dies gilt ebenfalls für Sondervorschläge.
In den zeichnerischen Unterlagen hat der AN Anschrift, Name des Bearbeiters, Datum der Bearbeitung sowie den Namen des internen Prüfers anzugeben und die entsprechenden Unterschriftsvermerke für die eigenständige Bearbeitung und Prüfung zu dokumentieren.
Die Plannummerierung ist vor Erstellen der Unterlagen mit dem AG abzustimmen. Das Plannummernsystem ist in ein übergeordnetes Plankennzeichnungssystem zu integrieren.
Nicht genehmigte Unterlagen haben für die Ausführung keine Gültigkeit.
Die Eintragungen in die Prüfexemplare oder Prüfberichte sind in der Ausführung zu berücksichtigen.
Jedes Gewerk hat von den betreffenden Zeichnungen/Unterlagen Baustellenoriginale zu führen. Dabei sind Änderungen, die sich während der Montage ergeben, farbig festzuhalten. Diese müssen später für die Dokumentation in die Originale übernommen werden. Die Änderungen sind mit Änderungsindex zu kennzeichnen.
Die Erstfassung der Montage-, Übersichts- und Detailpläne ist für den ersten Satz innerhalb von 2 Wochen nach Auftragserteilung liefern.
Der Erstsatz ist 1-fach in Papier und 1-fach digital vorzulegen. Die maximale Plangröße ist A3.
Die Prüfdauer beim Fachingenieur und beim Nutzer beträgt für die jeden Satz Montagepläne 3 Wochen, diese Dauer ist auch im eigenen Terminplan zu berücksichtigen.
Nach Prüfung der Unterlagen durch den Fachingenieur sind die Montagepläne innerhalb von max. 1 Woche zu revidieren und 1x auf Papier und 1x digital als .pdf zu liefern. Die maximale Plangröße ist A3. Der endgültige Montageplan ist auch im Format .dwg zu liefern.
Werden Pläne nach Freigabe nochmals eingereicht, erfolgt keine erneute Prüfung und Freigabe, es sei denn der AN hat eigenverantwortlich Änderungen vorgenommen und beantragt ausdrücklich eine neuerliche Freigabe.
Nach Abnahme der Leistungen sind die Montagepläne für die Dokumentation zu revidieren.
Die Montagepläne beinhalten:
1) Ansichten Maßstab 1:20 (Format max. A3) inkl. aller Bau- und Installationsangaben für Fremdgewerke
sowie
2) Überarbeitete Grundrisse der Ausführungsplanung im Maßstab 1:50 (DIN-Format) inkl. aller Bau- und Installationsangaben für Fremdgewerke auf Basis der freigegebenen Ansichten.
Der AN übernimmt die Gewähr für die Richtigkeit der Angaben in den Montageplänen, gleichgültig, ob ein Sichtvermerk des Fachingenieurs oder Bauherrn zur Freigabe dieser Zeichnung vorliegt, d.h. die Freigabe durch den AG oder seine Bevollmächtigten schränkt die Verantwortlichkeit des AN hinsichtlich §4 VOB/B nicht ein.
Mit der Fertigung darf erst begonnen werden, wenn die Montagepläne vom AG oder dessen Bevollmächtigten mit dem Genehmigungsvermerk für die Ausführung freigegeben sind. Fertigt der AN vor Genehmigungsvermerk so trägt er dafür das alleinige Risiko.
Alle Montagepläne sind in Form und Ausführung nach DIN anzufertigen, insbesondere sind nur DIN-Symbole zu verwenden.
Für den Anschluss von Versorgungsträgern aller Anlagenteile sind folgende Pläne anzufertigen:
Eintragung der geometrischen Orte bemaßt, Verteilungs-, Stromlauf-, Klemm-, Strangschemata, Leistungs- und Verbrauchsangaben, wichtige funktionelle Angaben, Fundamentpläne, Schlitz- und Durchbruchpläne.
Der AN wird für alle zum Einsatz kommenden Materialien technische Datenblätter liefern.

Prüfung
Alle Einbaumaße und Anschlusspunkte sind eigenverantwortlich am Bau zu nehmen und unterliegen der ausschließlichen Verantwortung des AN.
Alle Messungen zur vertragsgemäßen Erfüllung der Leistungen unterliegen der ausschließlichen Verantwortung des AN.
Abweichungen in den Zeichnungen und der Baubeschreibung, die sich bei der Ausführung ergeben, sind der Bauleitung sofort mitzuteilen.
Der AN hat die ihm zur Verfügung gestellten Ausführungsunterlagen auf Vollständigkeit zu überprüfen und die Pläne auf Übereinstimmung untereinander zu vergleichen und zu prüfen. Sollte er Differenzen feststellen, ist die Bauleitung unverzüglich zu benachrichtigen.

4.1.7 Stoffe, Bauteile
Es sind ausschließlich einwandfreie, für biologische und chemische Arbeiten geeignete Materialien einzusetzen.
Materialien und Produkte sind durch den Auftragnehmer auf Anforderung bezüglich ihrer Inhaltsstoffe und Eigenschaften durch die Vorlage der
- Technischen Datenblätter und falls erforderlich der
- Sicherheitsdatenblätter
zu deklarieren.
Bei all den vorgenannten Hinweisen darf jedoch die besonders intensive Gebrauchs- und Nutzungsqualität nicht beschränkt werden.
Sämtliche Oberflächen, insbesondere Griff- und Arbeitsbereich müssen abriebfest, wasch- und scheuerfest sowie desinfektionsmittelbeständig, in speziellen Bereichen auch laugen- und säurefest sein.
Bei sämtliche Bauteilen ist auf eine fehlerfreie Beschichtung am fertig gestanzten oder gelochten Bauteil zu achten.

4.2 Ausführung Medienversorgungsanlagen
4.2.1 Allgemeine Angaben
Im Rahmen des Bauvorhabens werden einige Räume mit Gasen versorgt. Die Versorgung mit den verschiedenen Reinstgasen erfolgt raumweise getrennt.
In den jew. Laborräumen werden die angeschlossenen Gasflaschen in Druckgasflaschenschränken untergebracht.

4.2.2 Leistungsumfang
Die Leistung beinhaltet die komplette Reinstgas- Versorgungsanlage. Die Verrohrung auf der Wand, unter der Decke und innerhalb der Laboreinrichtung, sowie die Entnahmearmaturen gehören zum Leistungsumfang.
Die lichte Höhe der Räume beträgt im Erdgeschoss ca. 3,05m von OKFF bis UKRD, im 1. Obergeschoss 3,50 m.
Es ist eine zentrale Abschaltung der giftigen, hochentzündlichen und brandfördernden Gase mittels Magnetventilen zu installieren. Für gefährliche Gase ist aus Sicherheitsgründen eine Gaswarnanlage einzubauen.
Die Elektro- Verkabelung der Geräte untereinander ist Bestandteil des Leistungsumfanges.
Die Strom- und Datenversorgung der Schaltkästen für Not- Aus-Schaltung und Gaswarnanlage sowie die Not-Aus-Taster gehören nicht zum Leistungsumfang und werden vom Gewerk Elektro geliefert  der Anschluss der Kabel, die Verbindung von Geräten innerhalb einer Anlage (bspw. Blitzhupe der Gaswarnanlage) und die Inbetriebnahme der o.g. Installationen ist Bestandteil des Leistungsumfanges.
Wanddurchbrüche (Kernbohrungen) und ihre Schließung sind nicht Bestandteil der Ausschreibung. Für die Kabelverlegung (s.o., bspw. Verbindung von Geräten innerhalb einer Anlage) sollen Kabeltrassen benutzt werden. Eventuell sich ergebende längere Kabelwege über die Trassen (im Falle der Gaswarnanlage der mechanischen Werkstatt mit Verbindung zur Blitzhupe auf dem Flur) und entsprechende Abstimmungen mit dem Gewerk Elektro sind in die Einheitspreise einzukalkulieren und werden nicht gesondert vergütet.
Die Druckgasflaschenschränke einschl. Montageschienen sind in Kapitel 4, „Leistungsbereich labortechnische Anlagen“ erfasst.
Die Gasflaschen werden vom Nutzer beigestellt.
Die Gase für das Spülen und für Druckproben werden vom AN gestellt.

4.2.3 Anschlussstellen / Leistungsgrenzen
Die Leistungsgrenzen für den Auftragnehmer sind die bauseitigen Anschlusspunkte (Ventil, Anschlusskabel gemäß den Ausführungsplänen einschl. Anschließen und Auflegen der Energiezuführungsleitungen in Kabelführungskanälen Aufputz.
Medien:
Reinstgase: dezentral in den Etagen.
Anschlussstellen: in den jeweiligen Gasflaschenschränken und an den Entnahmestellen im Labormöbel
Elektroenergie und MSR-Technik: freies Kabelende ablängen und anschließen

4.2.4 Schweiß- und Lötverfahren
Edelstahlrohre, spezialgereinigt, werden unter Schutzgas im Orbitalverfahren geschweißt. Zunder- oder Anlauf-Farbreste sind ausgeschlossen. Eine Nachbehandlung entfällt.
Kupferleitungen werden durch Formstücke verbunden und mit flußmittelfreiem Lot unter strömendem Formiergas gelötet.

4.2.5 Dichtheitsprüfung
Nach Abschluß der Montage erfolgt eine Gesamtdruckprüfung der Anlagen über mind. 12 Stunden. Der Prüfdruck beträgt nach VBG 61 das 1,2- fache des Arbeitsdruckes. Als Prüfgas wird Helium eingesetzt.
Die Übergabe der betriebsbereiten Anlage sowie das Ergebnis der Druck- und Leckratenprüfung sind zu protokollieren.

4.2.6 Feuchteprüfung
Die Ergebnisse sind zu protokollieren und mit der Übergabedokumentation auszuhändigen.

4.2.7 Gasarten und Anordnung der Gasflaschen
Die Labore werden mit folgenden Gasen versorgt:

ÖPV Vorratsschutz  Zuchtraum, Milben (I-181):
- Kohlendioxid CO2, erstickend,

TD  Mech. Werkstatt (I-384):
- Argon Ar, inert,
- Sauerstoff O2, brandfördernd,
- Acetylen C2H2, hochentzündlich,
- Druckluft CA

TD  Holzwerkstatt (I-386):
- Druckluft CA
 TD  Elektrowerkstatt (I-388):
- Druckluft CA

Die Versorgung mit Laborgasen erfolgt im Erdgeschoss aus 50 Liter- Druckgasflaschen, im 1. Obergeschoss aus 5- oder 10 L-Druckgasflaschen, die in Druckgasflaschenschränken untergebracht sind.

4.2.8 Druckminder- bzw. Entspannungsstation für Gasflaschen
Die Gasflaschen sind an Druckminder- bzw. Entspannungsstationen angeschlossen. Für Kohlendioxid handelt sich um eine Zweiflaschenstation (Batteriedruckminderer), für die Gase im Erdgeschoss um Einflaschenstationen (Stationsdruckminderer).
Die Druckreduzierung erfolgt einstufig von 200 bar (Ar und O2), 57,29 bar (CO2) bzw. 19 bar (C2H2) auf ca. 12 bar. Die Gase können am Flaschenventil und an der Entspannungsstation manuell abgesperrt werden. Die Spülgasleitungen werden in die Schrankabluft geführt.
Die Druckminderstationen aus Messing sind für Gase bis Reinheit 6.0 geeignet.

4.2.9 Rohrverlegung
Die Rohrverlegung erfolgt horizontal unterhalb der Decke auf einer vorgesehenen Rohrtrasse innerhalb der Laborräume. Dabei müssen etwaige Kollisionen, die während der Montage auftreten, vor Ort umfahren werden. Eventuelle Abweichungen von der geplanten Trassierung zur Kollisionsvermeidung sind in die Einheitspreise einzukalkulieren.
Der Anschluss an die Laboreinrichtungen erfolgt von oben kommend.
Als Rohrleitungsmaterial für Reinstgas der Reinheit bis 5.0 wird  außer für Acetylen  teilweise spezialgereinigtes Kupferrohr, SFCu F30 DIN 1786 und 1787, eingebaut. Das Kupferrohr wird flußmittelfrei mit Silberlot unter Formiergasstrom verlötet.
Bei Rohrdurchführungen aus der Gasflaschenschrankdecke wird gem. DIN EN 14470-2:2006 Edelstahl als Rohrmaterial mit maximalem Außendurchmesser von 10 mm eingesetzt. Nach dem Absperrventil kann gem. Planungszeichnung mit Kupferrohr weitergeführt werden.
Als Rohrleitungsmaterial für Acetylen und das Stück aus de Gasflaschenschrankdecke werden Edelstahlrohre aus Werkstoff 1.4404 (316L) oder 1.4435, spezialgereinigt und nahtlos gezogen nach DIN 17458, verwendet (Toleranz D4/T3 nach DIN 2464 BL. 1, Rauhigkeit innen 1,0 µm, Rohrenden mit Kappen verschlossen oder einzeln in Folie eingeschweißt). Sie werden unter Schutzgas im Orbitalverfahren geschweißt. Zunder- oder Anlauf-Farbreste sind ausgeschlossen. Eine Nachbehandlung entfällt.
Das auf der Baustelle eingesetzte Schweißpersonal muss im Besitz der Prüfbescheinigung und Nachweise für die Bedienung von Orbitalschweißanlagen sein.
Als weitere Rohrverbindungsart sowie für die Anbindung der einzelnen Armaturen an das Kupfer- und Edelstahl- Rohrsystem sind Klemmringverschraubungen vorgesehen.
Alle Rohre werden der vorgeschriebenen Dichtheitsprüfung nach VBG 61 unterzogen.
Die Kennzeichnung der Rohrleitungen ist mit farbigen Aufklebern nach DIN 2403 und der Gefahrstoffverordnung auszuführen, d.h. die Gasart und die Fließrichtung ist anzugeben.
Die Kennzeichnung der Rohre soll an folgenden Punkten vorgenommen werden und ist ebenfalls in die Einheitspreise für Rohrleitungen einzukalkulieren.
- am Raumeingang,
- vor dem Absperrventil am Labormöbel,
- im Raum alle 3 Meter.

4.2.10 Absperrarmaturen und zentrale Abschaltung
Es sind manuelle- und automatische Absperrungen vorgesehen.
Die Absperrung der Gase erfolgt per Hand
- an der Entnahmearmatur,
- an der Zuleitung für die Laboreinrichtung in ca. 2,00 m Höhe über OKF,
- an den Flaschenanschlüssen.
Weiterhin werden in den Räumen ÖPV Vorratsschutz  Zuchtraum, Milben (I-181) und TD  Mech. Werkstatt (I-384) automatische Absperrungen mittels Magnetventilen vorgesehen. Am Schaltkasten für automatische Absperrungen werden folgende Funktionen ausgeführt:
- Ein-/ Aus- Schlüsselschaltung
- Zustandsanzeige
- Schließen bei Brandmeldung oder Ausfall Lüftung im gesamten Gebäude
- Schließen bei Auslösung Gaswarnanlage (Alarmstufe 2) im betreffenden Raum
- Schließen bei Raum- Not- Aus- Schaltung (bauseitige Not- Aus- Taster) im betreffenden Raum oder Flur
- Öffnen bei Entriegeln des bauseitigen Not- Aus- Tasters
HINWEIS: Zur Vermeidung von Druckstößen müssen jedoch die Bestimmung zur Inbetriebnahme der Anlage beachtet werden, d.h. Handventile schließen und danach langsam öffnen. Beim Defekt des Flaschendruckminderers erfolgt das vordruckseitige Schließen automatisch vor dem Öffnen des Abblaseventils.

4.2.11 Entnahmearmaturen
Die Anordnung der Entnahmestellen erfolgt nach dem Raumplan. Die Entnahmearmaturen bestehen aus Vorabsperrventil, Druckminderer und Regulierventil. Die Armaturen im Erdgeschoss werden alle Aufputz ausgeführt, die Entnahmearmatur für Kohlendioxid im 1. Obergeschoss als Entnahmestelle aus dem Elektro- und Medienkanal innerhalb der Energiezelle.

4.2.12 Gaswarnanlage
Aus Sicherheitsgründen wird eine Gaswarnanlage für die Atemluftüberwachung im Raum TD  Mech. Werkstatt (I-384) installiert. Somit können Leckagen unmittelbar festgestellt werden und die Gasversorgung wird automatisch am Magnetventil abgesperrt. Die Gassensoren werden im Schweißbereich der mechanischen Werkstatt nahe den Entnahmestellen positioniert, für Acetylen wird es einen zweiten Gasmesssensor im Druckgasflaschenschrank geben. Die exakte Positionierung der Sensoren wird entsprechend dem Dichteverhältnis Gas/Luft platziert. Weiterhin werden die Sensoren in der Nähe von Abluftöffnungen angeordnet. Beim Überschreiten der Grenzwerte der Gaswarnsensoren erfolgt ein optisches Signal innerhalb des betreffenden Raumes sowie bei weiteren Ansteigen der Werte ein optisches und akustisches Signal im Flur und die automatische Abschaltung der Gase mittels Magnetventil. Das Signal im Flur schaltet nach Unterschreiten der 1. Alarmschwelle selbst aus, die Blitzleuchte im Raum muss an der Auswerteeinheit quittiert werden. Der alarmierte Raum ist somit schnell auffindbar. Der Schaltkasten der Gaswarnanlage für die Auswertung der Signale wird in der mechanischen Werkstatt in der Nähe der Tür installiert. Die Weiterleitung der Gaswarnmeldung an die zentrale Gebäudeleittechnik erfolgt bauseitig bzw. vom Gewerk MSR. Eine Abstimmung mit dem AN für MSR-Technik sowie die Informationsübermittlung bzgl. Alarmsignalen ist notwendig und in die Einheitspreise einzukalkulieren. Für zukünftige Wartungsarbeiten der GWA-Systeme und Sensoren sind Software Zugänge für alle Wartungsfirmen freizuhalten (Passwörter offenlegen). Die Anschlussmöglichkeit wird in der vorliegenden Ausschreibung berücksichtigt.

4.2.13 Sonstiges
In allen Gasflaschenschränken wird die Spülgasleitung in die schrankeigene Abluft (mind. 50 mm in die Abluft nach Stutzen) verlegt.
Eine Fachunternehmerbestätigung, dass alle Vorgaben der MLAR 2020, Abschnitt 4.3, durch den Errichter der Leitungsdurchführung eingehalten wurden, ist nach dem Einbau unaufgefordert vorzulegen.

5. Leistungsbereich Labortechnische Anlagen

5.1 Allgemeine Angaben

5.1.1 Montagepläne/ Dokumentationsunterlagen

5.1.2 Montageplanung (zu § 3 VOB/B)
Siehe Kapitel 3.1.6.

5.1.3 Prüfung
Siehe Kapitel 3.1.6.

5.1.4 Dokumentation (Revisionsunterlagen)
Die Dokumentationsunterlage ist einschl. der jeweils erforderlichen Berechnungen, Liefer- und Produktnachweise etc. sowie einschl. der hierfür erforderlichen Vervielfältigungen der Unterlagen auf Datenträgern im .pdf-Format zu erstellen. Die Zeichnungen und restlichen Unterlagen sind digital zu übergeben (im .pdf-Format). Alle genannten, durch den AN erstellten Unterlagen als Dateien sind im Austauschformat, nicht komprimiert, (PDF, DWG, Plotdateien HPGL/2) dem AG auf CD (beschriftet) zur Verfügung zu stellen.
Bis spätestens 2 Wochen vor Abnahme der Bauleistung ist die Dokumentation als Prüfsatz (1-fach) vom Auftragnehmer an den AG zu übergeben. Dieser Prüfsatz wird geprüft und freigegeben. Später zur Abnahme ist die Dokumentation komplett digital vorzulegen. Als Mindeststandard der Dokumentationsunterlagen wird folgende Gliederung festgelegt:
* Inhaltsverzeichnis
* Planregister
* Fachunternehmererklärung
* revidierte Montagepläne
* revidierte Grundrisspläne
* Abnahmebescheinigung
* Betriebsbeschreibung
* Bedienungsanweisung
* Wartungsanweisung / Prüfanweisung mit Angaben zur Mängelbehebung
* Ersatzteillisten inkl. Produktdaten
* Messprotokolle über Leistungsprüfungen
* Prüfatteste
* Einweisungsprotokolle (nach Übergabe)
Planunterlagen:
Die Kosten für Vervielfältigungen, Planvorlagen und Genehmigungen sind in den Einheitspreis (im Folgenden EP) des AN einzurechnen.

5.2 Ausführung labortechnische Anlagen

5.2.1 Allgemeine Angaben zur Ausstattung
Die Ausführung der Laborausstattung muss den Anforderungen der vom Arbeitskreis "Laboratorien" des Fachausschusses Chemie der Deutschen Gesetzlichen Unfallversicherung in der DGUV Information 213-850 "Sicheres Arbeiten in Laboratorien" festgelegten Regelungen zur Arbeitssicherheit und zum Gesundheitsschutz in Laboratorien entsprechen.
Die ausgeschriebene Laboreinrichtung basiert in seinen Abmessungen auf dem Raster 300 mm nach DIN EN 13150, wodurch sich Rasterbreiten der einzelnen Tischverbände von 600 mm, 900 mm, 1200 mm, 1500 mm, 1800 mm und weitere Kombinationen ergeben. In besonderen Fällen sind Sondermaße bei einzelnen Positionen vorgesehen, die durch den AN einzuhalten sind.
Die Höhe und Breite aller Erzeugnisse ist als Planungsmaß (Circamaß) angegeben, wobei alle angegebenen Höhen Maximalhöhen sind und die Arbeitshöhen eingehalten werden müssen. Die Material- und Beschichtungsdicken sind als Mindestanforderung in der Leistungsbeschreibung angegeben.
Die im Leistungsverzeichnis verwendete Angabe zur Geometrie der Erzeugnisse Länge / Tiefe / Höhe ist gleichzusetzen mit der u. a. auch häufig verwendeten Angabe Breite / Tiefe / Höhe.
Folgende Nischengrößen für nutzerseitige Geräte sind mindestens einzuhalten:
Unterbaukühlschränke: 600x620x825 [mm] (BxTxH)
Unterbau-Laborglaswaschautomaten: 600x620x825 [mm] (BxTxH)
Hierzu sind ggf. Auflagewinkel, Traversen o.ä. zur Stützung der Tischplatten erforderlich. Diese dürfen die Nischengröße nicht beinträchtigen. Hinter dem Gerät muss - nach oben durch die Tischplatte, abgedeckt mit einem Gitter - oder zu jeweils beiden Seiten - ein Lüftungsquerschnitt von mind. 200 cm² vorhanden sein. Falls dies nicht möglich ist und zwischen Oberkante Kühlschrank und Unterkante Tischplatte belüftet wird, muss die Nischenhöhe für den Kühlschrank mind. 860 mm betragen.
In Bereichen von geplanten nutzerseitigen Unterbaugeräten sind die oberen Vorderstreben der Tischgestelle auf die Höhenmaße der Einbaugeräte abzugleichen. Die Abforderung der Entsprechenden Einbaugeräte obliegt dem AN und ist in die EP einzukalkulieren. Sofern keine nutzerseitigen Gerätemaße geliefert werden, müssen die Querstreben an den Unterseiten der Tichplatten um 90° gedreht werden, sodass sie flach unter der Platte aufliegen.

5.2.2 Anschlussstellen / Leistungsgrenzen
Die Leistungsgrenzen für den Auftragnehmer sind die bauseitigen Anschlusspunkte (Ventil, Anschlussdose) gemäß den Ausführungsplänen einschl. Anschließen und Auflegen der Energiezuführungsleitungen; bei Aufputz-Kabelwegen auch die Abdeckung mit Kabelzuführungskanälen, die farbgleich mit den eingesetzten Elektrokanälen/Energiezellen sind.

5.2.2.1 Sanitärinstallation
Wasser, kalt (WNC, Trinkwasserqualität):
Laborbau ab bauseitigem Absperrventil DN 15, Höhe 2100/2250 [mm]
Wasser, warm (WNH):
Laborbau komplett inkl. aller notwendigen Sanitäranschlüsse (Durchlauferhitzer), Anschluss Durchlauferhitzer an Festanschluss 11 kW, Anschluss über WNC (siehe oben)
Trinkwasser, kalt (WPC):
mit Zirkulationsleitung bis Armatur (Einspeisung Augendusche):
Laborbau ab bauseitigem T-Stück DN 15, vor Rohrtrenner, Höhe 2100/2250 [mm]
Abwasser (AW):
Laborbau bis Abwasserstutzen, DN 56, unter Spüle
VE-Wasser, kalt (WDC):
Laborbau ab bauseitigem Absperrventil DN 15, Höhe 2100/2250 [mm]

5.2.2.2 Elektroinstallation
Durch Laborbau, freies Kabelende ablängen und auf Reihenklemmblock/Trennklemmen anklemmen, von der UV/UH kommend.
Elektrokanal, einschließlich Steckdosen gem. LV-Text. Der Lasttrennschalter ist in den Elektrokanälen bzw. Energiezellen immer außerhalb des Sicherungsfeldes, direkt nebenan, auszuführen  mit entsprechender Beschriftung (siehe Kap. 4.2.18.2). Die Farbe des Lasttrennschalters darf nicht rot/gelb sein.
Alle bauseitigen Übergabestellen von der Decke kommend nicht auf geplanter/gewünschter Höhe (wegen Holzkonstruktion, alle Leitungen Aufputz): Verlegung der Kabel in senkrechten Aufputzkanälen durch Laborbau und Einführung in Elektrokanal. Aufputzkanal gleichfarbig mit Elektrokanal. Details gem. LV-Text.
Durch Laborbau (Leitungs-/Kabelzug innerhalb Elektrokanal, bzw. für Unterbau):
- Schutzkontaktsteckdose 230 V / 16 A
- Drehstromsteckdose 400 V/16 A
- Leerdose für Datendoseneinsätze (EDV) und Sörmeldebuchsen (MSR): Auflegen der (Daten-)Leitungen im Elektrokanal bis Leerdose(n) durch Laborbau, Lieferung und Anschluss der Daten-dosen-Einsätze (RJ45-doppelt) durch bauseitige Elektrofirma und Lieferung und Anschluss der Störmeldebuchse durch Laborbau. Leerdosen für Daten-RJ45-Doppeleinsätze: Größe 80x80 mm Lieferung und Einbau, das Aufklemmen erfolgt durch Gewerk Elektro
- Potentialanschlussbuchse: Bemessungstrom 63 A, für den Anschluss von 4 mm Steckverbindungen sowie Kabelschuhen, Anschluss bis zum Reihenklemmblock mit Kabel grün/gelb 6/10/16 mm² Cu. Die Potentialausgleichsleitungen sind durch den Laborbau an die Laboreinrichtungen zu führen und Ausrüstungen anzuschließen.
Alle Gerätschaften (Steckdosen, Schalter, Abzweigdosen. Geräte, etc.) sind mit Beschriftungsfeldern auszuführen und nach Ausführungsrichtlinien zu beschriften.

5.2.2.3 Lüftungstechnik
Leistungsgrenze ist Oberkante (OK) Abluftstutzen, Anschluss der Lüftungsleitung auf Abluftstutzen erfolgt durch Laborbau, Zuführung Lüftungsleitung erfolgt durch Lüftungsfirma.
Laborabzug:
Stutzen DN 250 auf 2750 mm ü. OKF.
Druckgasflaschenschränke:
Stutzen DN 75 auf 2150 mm ü. OKF.
Sicherheitsunterschränke:
Stutzen DN 75 auf 2750 mm ü. OKF.

5.2.3 Zertifikate
Für folgende Ausrüstungen der Leistungsbeschreibung müssen GS-Zertifikate vorliegen:
GS Zertifikat(e) nach DIN EN 14470-1 für Sicherheitsschränke für brennbare Flüssigkeiten, Typ 90, (Gefahrstoffunterschränke und Standschränke).
Abmessung Unterschrank LxBxH [mm]: 770x575x600
Abmessung Standschrank LxBxH [mm]: 1200x615x2000

GS Zertifikat(e) nach DIN EN 14470-2 für Sicherheitsschränke für Druckgasflaschen, Typ 90, (Sicherheitsgasflaschenschrank).
Abmessung LxBxH [mm]: 900x615x2050
Abmessung LxBxH [mm]: 1200x615x2050

Zeitpunkt der Vorlage der GS-Zertifikate sind mit der für die Bestellung zugrundeliegenden freigegebenen und revidierten Montageplänen durch den AN unaufgefordert einzureichen.
Für die Bereitstellung der GS-Zertifikate ggf. anfallenden Kosten sind in die EP's einzurechnen und werden nicht gesondert vergütet.

5.2.4 Prüfberichte
Nach DIN EN 14175- 2, DIN EN 14175- 3 und 6 sind die Prüfberichte für die lufttechnischen Prüfungen, die mindestens die Aussagen zum Rückhaltevermögen für die äußere Messebene und zur Robustheit des Rückhaltevermögens enthalten müssen (gem. der Empfehlung des Fachausschusses Chemie der BG Chemie), für die im LV enthaltenen Abzüge mit konstanten und variablen Volumenstrom vorzulegen.
Abmessungen LxBxH [mm]: 1200x920x2800
Die Prüfberichte sind mit der für die Bestellung zugrundeliegenden freigegebenen und revidierten Montageplänen durch den AN unaufgefordert einzureichen. Für die Bereitstellung Prüfberichte ggf. anfallenden Kosten sind in die EP's einzurechnen und werden nicht gesondert vergütet.

5.2.5 Gestaltung / Farbe
Die Laboreinrichtung muss die nachfolgend aufgelistete Gestaltung und Farbausführung aufweisen.
(Hinweis: PPB = plastpulverbeschichtet) Baugruppe/Bauteil, Material, Dimension, RAL-Farbe:
Korpus:
* Korpusmaterial in MFB-Platte P2 DIN EN 312, Emissionsklasse E1 nach DIN EN 14322, beidseitig mit Melaminharzbeschichtung Stärke 19 mm, Farbe weiß bzw. hellgrau nach Wunsch AN
* Korpuskante in PP, 3 mm Dicke, Farbe weiß bzw. hellgrau nach Wunsch AN
* Scharnier, Druckguss PPB, 80 .m Beschichtung, Farbe weiß bzw. hellgrau nach Wunsch AN
* Bügelgriff V4A, Edelstahl (1.4401[X5CrNiMo17-12-2]), DMR mindestens 8 mm, mindestens 100 mm lang (einschl. bei Revisionsöffnungen)
Fronten:
* Türen in MFB-Platte P2 nach DIN EN 312, Emissionsklasse E1 nach DIN EN 14322, beidseitige Melaminharzbeschichtung, Stärke 19 mm, mit PP-Kante 3 mm, Farbe weiß bzw. hellgrau nach Wunsch AN
* Schubkastenblende in MFB-Platte P2 nach DIN EN 312, Emissionsklasse E1 nach DIN EN 14322, beidseitige Melaminharzbeschichtung, Stärke 19 mm, mit PP-Kante 3 mm, Farbe weiß bzw. hellgrau nach Wunsch AN
* Sockel aus Phenolharzvollkernplatte Typ CGS nach DIN EN 438-4 mit beidseitiger dekorativer Oberfläche auf Melaminharzbasis, 10 mm Dicke, RAL-Farbe anthrazit oder Stahlblechsockel, plastpulverbeschichtet mit 80 µm Beschichtung, Farbe anthrazit
* Sanitärblende aus Phenolharzvollkernplatte Typ CGS nach DIN EN 438-4 mit beidseitiger dekorativer Oberfläche auf Melaminharzbasis, Dicke 6 mm, Farbe weiß bzw. hellgrau nach Wunsch AN bzw. aus Stahlblech, plastpulverbeschichtet Dicke 80 µm, Farbe weiß bzw. hellgrau nach Wunsch AN
* Rückwand der Sockelelemente aus Phenolharzvollkernkernplatte Typ CGS nach DIN EN 438-4, mit beidseitiger dekorativer Oberfläche auf Melaminharzbasis, Dicke 4 mm, Farbe weiß bzw. hellgrau nach Wunsch AN
* Rückwand der Schränke aus MFB-Platte P2 nach DIN EN 312, Emissionsklasse E1 nach DIN EN 14322, Dicke 8 mm, Farbe weiß bzw. hellgrau nach Wunsch AN
* sonstige Blenden in Sockelausführung aus MFB-Platte P2 nach DIN EN 312, Emissionsklasse E1 nach DIN EN 14322, Dicke 19 mm, beidseitige Melaminharzbeschichtung mit PP-Kante 3 mm, Farbe weiß bzw. hellgrau nach Wunsch AN Farbe weiß bzw. hellgrau nach Wunsch AN
* Einlegeböden aus MFB-Platte P2 nach DIN EN 312, Emissionsklasse E1 nach DIN EN 14322, Dicke 19 mm, beidseitige Melaminharzbeschichtung mit PP-Kante 2 mm, Farbe weiß bzw. hellgrau nach Wunsch AN
Tischplatten:
* Steinzeugplatte, DIN 12916, DIN 28062 (Steinzeug), 35 mm Dicke, inkl. 7 mm Wulstrand, Glasur nach DIN 51092, Säurebeständigkeit nach DIN 51102, Farbe weiß bzw. hellgrau nach Wunsch AN
* Phenolharzvollkernplatte, DIN EN 438, 30 mm Dicke, mit beidseitiger hochbeständiger Oberfläche, Farbe weiß, Sichtkante auf Fase, Sichtkante schwarz
Metallbauteile:
* Energiezelle, Stahl oder Leichtmetall, PPB, div. Breiten, mit Beschichtung 80 µm, Farbe weiß bzw. hellgrau nach Wunsch AN
* Tischgestelle, Stahl, PPB, div. Breiten, mit Beschichtung 80 µm, Farbe weiß bzw. hellgrau nach Wunsch AN
* Rahmen für Ablageboard aus Stahl oder Druckguss, PPB, div. Breiten, mit Beschichtung 80 µm, Farbe weiß bzw. hellgrau nach Wunsch AN
* Lüftungsgitter aus Stahl oder Druckguss, PPB, mit Beschichtung 80 µm, Farbe weiß bzw. hellgrau nach Wunsch AN
* Regal aus Edelstahl, PPB, mit Beschichtung 80 µm, Farbe weiß bzw. hellgrau nach Wunsch AN
Laborarmaturen:
* Kalt-/Warm aus Messing, PPB, mit Beschichtung 80 µm, Farbe grau
Elektrobauteile:
* Schutzkontakt-Steckdose Thermoplast mit Beschriftungsfeld Größe 60 x 60 mm, weiß
* Elektrokanal in Stahl oder Leichtmetall ausgeführt bzw. Integration in Energiezellenstruktur als Panel- oder Modulbauweise Plastpulverbeschichtung 80 µm dick, RAL-Farbe anthrazit
* Datendosen (UAE/doppelter RJ45 Anschluss) Thermoplast mit Beschriftungsfeld Größe 60 x 60 mm, nach Vorgabe der ausführenden Elektroinstallationsfirma

5.2.6 Tischplatten

5.2.6.1 Laborfeinsteinzeug-Arbeitsplatte
* Großformatige Feinsteinzeug-Labortischplatte nach DIN 12916 ausgeführt, aus selbsttragenden, temperaturwechselbeständigen, säurefestglasierten Feinsteinzeug nach DIN 28062 (Werkstoffgruppe 1.1.4)
* Belastbarkeit der Steinzeugplatte nach DIN 12916 mit 200 kg/m²
* Säurebeständigkeitsprüfung nach DIN 51102, Blatt 2, physikalische Eigenschaften nach DECHEMA Werkstofftabelle, Gruppe 71, Blatt 1 und 2
* Dauertemperaturbeständigkeit: + 150 °C
* Chemische Beständigkeit: beständig gegen Säuren/Laugen, Salze und Lösungsmittel in beliebiger Konzentration - außer Flusssäure
* Gesamtdicke 35 +/- 2 mm incl. Randwulst von 7 +/- 1 mm nach DIN 12916 ausgeführt
* Verfugung mit Epoxidharz - hart

5.2.6.2 Phenolharz-Vollkernplatte
* Phenolharz-Vollkernplatte nach DIN EN 438-7 mit dekorativer beidseitiger Oberfläche auf Melaminharzbasis, Kernschicht auf Phenolharzbasis (Basis thermohärtender Harze)
* porenfreie, geschlossene Oberfläche
* Kante auf Fase, Kante (schwarz)
* sehr hohe Ritz- und Kratzbeständigkeit sowie hohe chemische Beständigkeit:
- gegen die meisten Chemikalien (Salze, Halogene Organische Chemikalien)
- gegen Lösungsmittel
- gegen färbende Substanzen
- gegen aggressive Säuren und Laugen (außer starker Salzsäure)
* Temperaturbeständig bis 100 °C (feuchte Erhitzung) und bis 180 °C (trockene Erhitzung)
* Gesamtdicke 30 mm

5.2.6.3 Becken
Alle Becken müssen mit Trinkwasserschutz ausgeführt werden. Alle Becken sind in Form / Farbe und Ausführung der umgebenden Arbeitsplatte anzupassen.

5.2.7 Elemente
Es werden Sockel- und Rollelemente vorgesehen. Alle Unterbauten und Labor - und Hängeschränke haben zur Aufnahme der Fachbodenträger und weiterer Beschläge in den Seitenteilen im Raster vom 32 mm je 2 Bohrreihen.
Die Rückwände für Sockel-Elemente sind mit 2 Schiebetüren (bzw. herausnehmbar) ausgestattet, um die Zugänglichkeit zu den hinter den Elementen führenden Installationen zu gewährleisten. Bei entlüfteten Elementen ist im Stutzenanschlussbereich eine feste Blende vorzusehen und außerhalb des Stutzenanschlussbereiches eine ebenfalls demontierbare Blende zu gestalten, um auch hier die Zugänglichkeit zu den dahinterliegenden Installationen zu gewährleisten. Des Weiteren sind entlüftete Elemente generell so zu gestalten, dass diese mittels Sockelrücksprung auch zeitgleich als Bodenabsaugung fungieren.
Die Einlegeböden sind gegen Verrutschen und Aushebeln zu sichern. Ab einer Breite der Einlegeböden von 900 mm ist an der Vorderkante eine Verstärkung vorzusehen oder Tischlerplatte stäbchenverleimt, Dicke mind. 22 mm vorzusehen.
Für Türen- und Schubkastenvorderstücke sind Griffelemente als Bügelgriffe aus V4A-Edelstahl, (1.4401 [X5CrNiMo 17-12-2]) gebürstet, DMR des Rundstahls mind. 8 mm, Grifflänge mindestens 100 mm verwendet.
Die Türen aller Hoch-, Hänge-und Unterschränke erhalten für Elemente von 900 mm und 1200 mm Breite eine Anschlagleiste (geschraubt) aus Kunststoff (Staubschutz). Als Türbeschläge sind generell kunststoffbeschichtete, innenliegende Scharniere mit außenliegenden Rollen mit Öffnungswinkel von 270 Grad vorzusehen.
Die Scharniere schließen bei einem Öffnungswinkel von 15 Grad selbständig und sind im geschlossenen Zustand zuhaltend ausgebildet. Die Beschläge haben Justiermöglichkeiten.
Sämtliche feste Elemente (Sockelbauweise) sind mit durchgehender Sockelkonstruktion -Höhe bis max. 150 mm - aus Volllaminat, wasserfest bzw. Stahlblech, pulverbeschichtet ausgeführt. Die Sockel sind in jedem Fall gegen den Fußboden zu verködern. Neben Ködern (Lippendichtung) sind bei keramischen Fußböden auch dauerelastische Abdichtmaterialien zu verwenden. Übliche en im Fußboden sind auszugleichen.
Bei Richtungsänderungen der Sockel (Winkel) und bei Wandanschlüssen ist eine zusätzliche Verfugung vorzusehen.
Bei mobilen Elementen bestehen die Rückwände aus MFB-Platte P2 nach DIN EN 312, Emissionsklasse E1 nach DIN EN 14322, 19 mm stark.
Der obere Boden der Roll-Elemente ist durch Herstellen eines allseitigen schlagfesten Schutzrandes mit mindestens 5 mm Höhe als Arbeitsplatte auszubilden.
Rollelemente sind mit einem Rollensatz, welcher aus Doppellenkrollen mit Gummibereifung und Fadenschutz besteht, ausgestattet. Zwei der Doppellenkrollen sind mit Feststellern zu versehen.
Die Bauhöhe der Rollen ist so zu wählen, dass sie der Sockelhöhe entspricht.
Die Tragkraft pro Rolle beträgt mindestens 600 N.
Die Ausführung der Schubkastenhöhe bei Elementen mit doppelt hohen Schubkästen sind in der gleichen Höhe wie das Schubkastenvorderstück auch die seitlichen und die hintere Aufkantung des Schubkastens auszubilden.
Die Einteilung der Elemente mit Schubkästen ist wie folgt zu gestalten:
Je Korpus ist
- bei Korpus mit Tür und Schubkasten und
- bei Korpus mit Schubkästen
jeweils der oberste Schubkasten bzw. die obersten Schubkästen mit gesteckten und somit variablen
Schubkasteneinteilungen (Kämme) aus 4 mm HPL-Platte zu versehen.
Folgende Anzahl ist je Schubkastenbreite vorzusehen:
Raster 600 mm: 4 fach Einteilung
Raster 900 mm: 6 fach Einteilung
Raster 1200 mm: 8 fach Einteilung
Für die Rasterbreiten der Elemente werden entsprechende Schubkästen mit einem Zargensystem für 4/5 Auszug-Elemente mit Ausziehanschlag, Soft-Einziehautomatik und einer Belastbarkeit von 300 N je Auszug verwendet.

5.2.8 Laborschränke
Die Konstruktion der Korpusse ist analog der Beschreibung der Unterbauelemente auszuführen. Alle Türen für Laborschränke sind mit einem Drehstangenschloss aufliegend, mit Seitenriegel sowie Bügelgriff aus Edelstahl ausgestattet. Alle Türen haben 4 justierbare Scharniere.

5.2.9 Hängeschränke
Die Konstruktion der Korpusse ist analog der Beschreibung der Unterbauelemente. Die Hängeschränke werden mit Türen ausgeführt. Die Rückwand für Schränke und Hängeschränke ist als 8 mm starke MFB-Platte P2 nach DIN EN 312, Emissionsklasse E1 nach DIN EN 14322, ausgeführt (beidseitig beschichtet).
Die Hängeschränke sind mit einer Justiereinrichtung auszuführen. Die Hängeschränke müssen zur Wand -und Energiezellenbefestigung geeignet sein. Bei vertikalen Kreuzungen von Leitungen hinter den Hängeschränken ohne Energiezellenbefestigung sind Distanzstücke vorzusehen bzw. die Rückwand vorzusetzen. Die Vorderfront der Hängeschränke soll dabei flächenbündig bleiben.

5.2.10 Verschließeinrichtungen
Alle Türen sowie einzelne Schubkästen der Elemente sind durch Zylinderschlösser verschließbar auszuführen, ausgenommen Spüleinheiten. Sicherheitsschränke erhalten generell ein gesondertes Schließsystem.
Sämtliche Schlüssel sind mit einem Anhänger mit der entsprechenden Raumbezeichnung (Raumnummer) zu kennzeichnen. Alle Schlüssel sind in doppelter Ausführung zu liefern. Alle Schlösser sind bündig mit der jeweiligen Element-Frontseite auszuführen.
Innerhalb des Gebäudes werden alle verschließbaren Elemente (außer Sicherheitsschränke) raumweise gleichschließend gestaltet.

5.2.11 Beschilderung der Elemente
Alle Elemente erhalten einen Wechselrahmen als Beschriftungsfeld. Alternative Lösungen (z.B. in Griffsysteme integrierte Beschilderungen, die ebenfalls wechselfähig sein müssen) sind ebenfalls zugelassen.

5.2.12 Tischgestelle
Die Tischgestellhöhen ergeben einschließlich der Dicke der Tischplatte Arbeitshöhen von 750 mm oder 900 mm. Die Tischgestelle sind aus Metallprofilen hergestellt und plastpulverbeschichtet (80 µm Beschichtung).
Die Mindestbelastbarkeit muss 200 kg/m betragen.
Alle Gestelle haben eine umlaufende Metallprofilrahmenkonstruktion zur Stützung der Tischplatte. Am Rahmen sind Stützwinkel befestigt, zur Tischplattenjustierung haben diese eine Gewindebohrung zur Aufnahme einer Verstellschraube. Die Justierung der festen Gestelle erfolgt über vier in den Standsäulen der Seitenteile eingeschlagenen Gewindestopfen. Die Justierbarkeit aller Gestelle beträgt mind. - 10 mm bis + 20 mm.
Alle Schweißverbindungen sind generell umlaufend und verputzt auszuführen.

5.2.12.1 C-Fuß-Tischgestelle
Anwendung für Auswertetische:
Die Tischgestelle sind aus Metallprofilen hergestellt und bestehen aus zwei Seitenteilen und drei Längsstreben aus Hohlprofil, die mit den Seitenteilen verbunden sind. Die Seitenteile bestehen aus Standsäulen und Querstreben, die miteinander demontabel verbunden sind. An den oberen Querstreben sind Stützwinkel für die Justierschrauben befestigt.
Die unteren Querstreben müssen für die Reinigungszwecke einen Fußbodenabstand von ca. 30 mm haben.

5.2.12.2 4-Fuß-Tischgestelle
Anwendung für Tische mit Stehhöhe ohne Unterbau:
Die Tischgestelle sind aus Metallprofilen hergestellt und bestehen aus vier Beinen, welche mit der umlaufenden Metallprofilrahmenkonstruktion verbunden sind.

5.2.13 Energiezellen
Es sind folgende Rastermaße für die Breite der Energiezelle möglich: 600 mm, 900 mm, 1200 mm und 1500 mm.
Die Bauhöhe der Energiezellen beträgt:
* wandständig ca. 2300 [mm]
* für Abzüge ca. 1200 mm (bzw. Lösungen ohne Energiezelle sind ebenfalls zugelassen)

5.2.13.1 Blenden an Energiezellen
1) Blenden oberhalb der Arbeitsplatte:
* Blende oberhalb der Arbeitsplatte bis Unterkante Elektrokanal aus Phenolharzvollkernplatte Typ CGS nach DIN EN 438-4 mit beidseitiger dekorativer Oberfläche auf Melaminharzbasis, Dicke 6 mm
* Bei Spüleinheiten oberhalb der Arbeitsplatte bis 2300 mm ü. OKFF HPL-Platte nach DIN EN 438, 6 mm stark, in der Abtropfbrett bzw. Hygieneset integriert werden kann. Einschl. Revisionsöffnung für Zugang an Absperrventilen Lösungen aus Leichtmetall oder Stahlblech, jeweils plastpulverbeschichtet mit Dicke 80 µm, sind ebenfalls zur Ausführung dieser Blendenart zugelassen.
2) Seitliche Blenden an Energiezellen:
* Alle Energiezellen erhalten im Sichtbereich seitliche Verblendungen aus 19 mm starker MFB-Platte P2 nach DIN EN 312, Emissionsklasse E1 nach DIN EN 14322, allseitig melaminharzbeschichtet
* diese Blenden sind zum Fußboden mit einer Silikonnaht - ausgeführt wie Hohlkehle, wischbar auszuführen Ausführungen über Materialien sind im Abschnitt "Tischgestelle" beschrieben. Den tragenden Teil einer Energiezelle bilden zwei Seitenteile aus Metallhohlprofil, oben und unten mit Abdeckkappen versehen. Der Fuß ist so auszubilden, dass Hohlkehlen und Sockelleisten (max. 30 mm) ein bündiges Anstellen ermöglichen. Gleiches gilt im Eckbereich der Räume.
Verbunden werden die Seitenteile mit Querstreben, die gleichzeitig zur Aufnahme der Laborarmaturen dienen. Die Justierbarkeit der Energiezellen beträgt - 10 bis + 20 mm, zusätzlich sind Auflagetellerschrauben zur Justierung der Energiezellenabdeckung vorzusehen.
Die Seitenteile sind konstruktiv so zu gestalten, dass Hängeelemente stufenlos angebracht werden können.
Die Energiezellen sind so zu gestalten, dass im Einspeisebereich über die gesamte Breite die Einführung der Betriebsmedien von oben möglich ist. Die Schweißverbindungen sind generell umlaufend und verputzt auszuführen.
Die Ablagerahmen für Ablagen sind aus plastpulverbeschichteten Metallhohlprofil gefertigt (bzw. Druckguss /oder Integration im Systemkanal möglich [=Elektrokanal]).
Werden Ablagen aus Glas vorgesehen, so sind diese als 6 mm starke, Sicherheits-Glasplatte auszuführen.
In die Konstruktion am Ablagenbereich sind Stativbuchsen aus Kunststoff für Stativstangen bis 13 mm vorzusehen. Alle Ablagen sind mit einer Aufkantung zu versehen.
Bei den Energiezellen der Laborarbeitstische sind - entsprechend der Länge - wandständig einseitig und mittelständig beidseitig horizontale Stativstäbe Durchmesser 13 mm aus V4A-Edelstahl (1.4404-X2CrNiMo 17-12-2) einschließlich Befestigungsmaterial vorzusehen. Je Energiezelle sind im unteren Bereich 2 vertikale Rohrhalterungen und im oberen sichtbaren Bereich weitere 2 horizontale vorzusehen.

5.2.14 Erste-Hilfe-Schränke
Die Konstruktion der Korpusse ist analog der Beschreibung der Unterbauelemente auszuführen.
Der 1. Hilfe-Schrank wird gem. LV ausgeführt. Er ist inkl. 1 Stück Erste-Hilfe-Koffer und Feuerlöschdecke auszuführen (Erste-Hilfe-Koffer mit Norm Inhalt nach DIN 13157 inkl. Erweiterung Labor & Chemie)
Es ist einzukalkulieren, dass die Montage/Befüllung der Erste-Hilfe-Koffer und Brandschutzbox mit Brandschutzdecke erst kurz vor der Übergabe des Gebäudes an den Nutzer zu erfolgen hat; ggf. ist dies mit einer separaten Anreise verbunden, die nicht gesondert vergütet wird und daher in die EPs einzurechnen ist.

5.2.15 Regale
(Schwerlast-)Regaleinheiten aus Metall sind miteinander zu verbinden und  sofern nicht rollbar  am Boden zu verankern.

5.2.16 Abzüge nach DIN EN 14175
Es kommen mehrere Abzüge für den allgemeinen Gebrauch zum Einsatz.
Der Abzugs-Aufbau ruht auf dem jeweiligen Tischgestell oder Unterbauelement und wird vor der Energiezelle für Abzüge aufgebaut bzw. gestaltet sich als selbsttragendes Element.
Die beiden Seitenteile, Oberboden und Rückwand bestehen aus mindestens 19 mm dicker Verbundplatte aus Holzspanflachpressplatte Typ P2 nach DIN EN 312, beschichtet mit 0,8 mm HPL nach DIN EN 438, Emissionsklasse E1 nach DINEN 14322.
Die Frontverkleidung wird aus 19 mm dicker MFB-Platte P2 nach DIN EN 312, beschichtet mit 0,8 mm HPL nach DIN EN 438, Emissionsklasse E1 nach DIN EN 14322 mit umlaufender Kunststoffkante 3 mm ausgeführt bzw. aus Stahlblech, plastpulverbeschichtet mit Dicke 80 µm.
Die Frontseite wird durch einen vertikal verschiebbaren Vorderschieber in Stahlprofilkonstruktion, der ggf. aus mehreren miteinander gekoppelten Segmenten besteht, mit mind. zwei horizontal verschiebbaren 6 mm starken Schiebescheiben aus Verbundsicherheitsglas abgeschlossen (für Niedrigraumabzuge kommt hier eine Teleskopschieberausführung mit drei horizontal verschiebbaren Scheiben zum Einsatz) bzw. Beschreibung in der LV-Position.
Ein Spritzschutz des Abzuges ist bei geschlossenem Schieber zu gewährleisten.
Als Griffleiste wird ein strömungsgünstiges Spezialprofil eingesetzt, welches gegen chemische Belastungen resistent ist.
Der Frontschieber wird über CNS-Seile, kugelgelagerten Kunststoff-Umlenkrollen und einem entsprechenden Gewicht austariert (alternativer Einsatz von Zahnriemen aus Plastwerkstoff möglich). Es sind ein- und zweiseitige Frontschieberführungen zugelassen.
Die Führungsschienen für den Frontschieber und Schiebescheiben sind aus Kunststoff oder beschichtetem Metall, Schichtdicke 80-100.m gefertigt. Die Toleranzen sind so zu wählen, dass die Frontschieber leichtgängig sind und nicht verkanten.
Die Vorbereitung für den Einbau der durch den AN Lüftung bereitgestellten Abzugsfunktionsanzeige ist in Abstimmung mit dieser Firma vorzunehmen und in ca. 1600 mm OKF an der Abzugslisene zu platzieren (Augenhöhe).
Es ist ein Frontschiebercontroller vorzusehen, dieser bewirkt das automatische Schließen des Frontschiebers bei fehlender Aktivität. Er besteht aus einer Zentraleinheit, einem Motorantrieb (für Taster- und Sensorbetrieb), 2 Sensorsystemen, einem Bewegungsmelder, einer Lichtschranke und den erforderlichen Anschlusskabeln. Die Einstellmöglichkeit der Schließverzögerung ist zu gewährleisten.
Je Abzug ist die Funktion Öffnung/Schließung des Frontschiebers vorzusehen. Diese Funktion ist in der bauseitigen Abluftfunktionsanzeige zu integrieren bzw. es sind auch alternative Lösung mittels Antippen des Frontschiebers möglich oder Tasterpaar möglich.
Im Vorderbereich des Abzuges kommt in Bedienerhöhe eine Armaturenzarge zum Einsatz, die den Einbau von Elektrobauelementen und Sanitär-/Gasarmaturen ermöglicht.
Nach DIN EN 14175 Teil 2 muss die variable Arbeitsöffnung des Frontschiebers veränderbar sein und 500 mm betragen. Dieses Maß muss am Abzug eindeutig gekennzeichnet werden.
Ein akustischer und optischer Alarm muss das Überschreiten über das o.g. Maß anzeigen.
Für vertikale Frontschieber muss ein Stopper eingebaut werden, um die Öffnung des Frontschiebers über das o.g Maß zu verhindern. Ein automatisches Rückstellen des Stoppers nach außer Kraft setzen ist sicherzustellen.
Der Abzug ist konstruktiv so zu gestalten, dass dieser auch bei geöffneten Frontschieber (bis 500 mm) ausbruchssicher ist.
Der Frontschieber muss so ausgeführt werden, dass er bei Versagen der Aufhängevorrichtung nicht herunterfällt. Der motorisch angetriebene Frontschieber muss mit einem Detektor ausgestattet sein, der die Bewegung stoppt sobald ein Hindernis auftaucht (das Hindernis kann dabei auch transparent sein).
Den lüftungstechnischen Anforderungen entsprechend wird vor der Rückwand eine doppelseitige Abluftkanalkonstruktion abzugsbreit eingebaut. Lösungen, bei denen die Abluft über die Seitenwände geführt wird oder andere über strömungstechnische Sachverhalte realisierte Lösungen, sind ebenfalls zugelassen, wenn die nutzbare Flächengeometrie auf der Arbeitsplatte des Abzuges dabei nicht wesentlich eingeschränkt wird.
Über Abluftsystemöffnungen werden die schweren und leichten Dämpfe aus dem Abzugsinnenraum über einen auf dem Oberboden montierten Abluftsammeldom aus PP in die Abluftleitung geführt.
Lösungen mit motorisch betriebenen Einrichtungen zur Erzeugung von Stützstrahlen sind nicht zugelassen.
Der Unterschrank zur Lagerung von brennbaren Flüssigkeiten für Abzüge erhält im Sockel Gitteröffnungen /Schlitze zur Bodenabsaugung und sind bündig unter Energiezelle einzubauen sowie gegen Hervorrutschen bei der Bedienung der Auszüge bzw. Türen zu sichern.
Der Chemikalienunterschrank erhält einen Sockelrücksprung, der als Bodenabsaugung dient.
Im Innenraum des Abzuges sind an der Rückwand Halterungen für Stativstäbe aus korrosionsbeständigen Material einzubauen sowie vier Stativstäbe je Abzug gem. Raster des Abzuges aus Edelstahl V4A (Werkstoff-Nr. 1.4404 [X2CrNiMo017-12-2]).

5.2.17 Öffnungsbegrenzer
Bei der Aufstellung flurbündiger Laboreinrichtung ist mittels Zargensystem das Aufschlagen der Türen von Schränken und Unterbauelemente zu gewährleisten (d.h. Zarge muss so breit sein wie Bügelgrifftiefe, so dass die Tür 90 Grad aufschlagen kann). Zusätzlich ist für diese Elemente ein Öffnungsbegrenzer auf 90 Grad vorzusehen.

5.2.18 Beschriftung/Kennzeichnung im Labor
Folgende Beschriftungen sind vorzunehmen:

5.2.18.1 Allgemein
* Alle Schlüsselanhänger werden je Schlüsselpaar beschriftet mit der jeweiligen Raumnummer als dauerhafter Druck (es sind ebenfalls Schlüsselanhänger für Gefahrstoffschränke und andere verschließbare Zukaufteile zu liefern und zu beschriften)
* Je Labor ist eine laminierte Folie vorzusehen, die gem. den gesetzl. Vorschriften (DIN EN 13792) die Kennzeichnung der Stellteile der Armaturen nach dem Durchflussstoff wiedergibt.
* Kennzeichnung aller Sicherheitsschränke:
- Gefahrstoffe (Schild W01 nach GUV-V A8)
- Säuren und Laugen (Schild W04 nach GUV-V A8)
- Druckgasflaschen (Schild W19 nach GUV-V A8)

* Kennzeichnung mit dem Symbol "Warnung vor Gasflaschen" an allen Labortüren bzw. an den Raumbezeichnungsschildern für diejenigen Räume, in denen Gasflaschen zur Aufstellung kommen

5.2.18.2 Elektroinstallation
* Stromkreisbeschriftung am Elektrokanälen für die 230 V / 16 A Schutzkontaktsteckdosen sowie Beschriftung gem. der Vorgabe der Elektrofirma:
* Steckdosen hinter Verblendungen/im Unterbau
* Lasttrennschalter an den Elektrokanälen: Kennzeichnung mit Klebeetikett mit der Beschriftung:
"Hauptschalter Elektro"
* Potentialanschlussbuchse an den Elektrokanälen bzw. im Abzug: Kennzeichnung mit Klebeetikett mit der
Beschriftung: "Potentialausgleich" sowie Stromkreisbeschriftung

5.2.18.3 Sanitär-/Gasinstallation
* Farbkennzeichnung der Griffelemente nach DIN EN 13792
* Beschriftung der Griffelemente nach DIN EN 13792.
* Rohrleitungen sind nach DIN 2403 (Durchflussstoff) zu kennzeichnen.
* Die eindeutige Kennzeichnung der Rohrleitungen hat durch den Laborbauer auch nach dem bauseitigen Übergabepunkt zu erfolgen.
* Die Beschilderung ist an Raumein- und -ausgängen, Absperrventilen, Abzweigungen sowie alle 3 m vorzunehmen.
* Kennzeichnung Standort Augendusche mit Symbol nach GUV-V A8, Schild E06 und Zusatzkennzeichnung "Augendusche - nicht verstellen" (LxH: 250x100 mm, große schwarze oder rote Schrift auf weißen Grund; Klebeetikett).

5.2.19 Laborarmaturen/Kennzeichnung
* Laborarmaturen in schwerer Messingausführung.
* Oberflächenschutz aller Armaturen durch Epoxidharz-Pulverbeschichtung "grau - RAL 7042".
* Farbkennzeichnung der Griffelemente nach DIN EN 13792
* Beschriftung der Griffelemente nach DIN EN 13792.
* Alle Laborgasarmaturen mit DVGW-Zulassung.
* Laborwasserarmatur Betriebsdruck PN = 10 bar nach DIN 12918-1.
* Prüfzeugnisse sind auf Anfrage vorzulegen.
* Augenduschen sind nach DIN EN 15 154-2 auszuführen.

5.2.20 Elektroinstallation
Die Elektroinstallation entspricht geltenden gesetzlichen Regelungen - DIN VDE. Die gesamte elektrische Installation für die Laboreinrichtung ist in den Elektrokanälen oder -Paneelen bzw. -modulen integriert, die an den Energiezellen oder an der Wand befestigt werden.
Bei der Ausführung als Elektrokanal, soweit bei den Energiezellen und an der Wand vorgesehen, wird ein Kammerkanal zur Führung von Elektroleitungen sowie für den Einbau der entsprechenden Elektrobauteile eingesetzt.
Die Höhe des Elektrokanales beträgt zwischen 130 mm - 170 mm. Der Elektrokanal ist ein Metall-Kanal mit oder ohne Trennsteg (siehe Beschreibung im Leistungsverzeichnis) mit Plastpulverbeschichtung und aufsteckbaren / aufschraubbaren Deckel zum Einsatz.
An den Enden ist der Kanal durch seitliche Deckel geschlossen. Soweit möglich, ist der Kanal + Deckel aus einem Stück fugenlos zu fertigen. Bei Verschraubungen sind Abdeckkappen flächenbündig einzusetzen.
Als Einbauteile in die Elektrokanäle oder -Paneele bzw. Elektromodule können Klappdeckel, Leistungstrenner, FI-Schutzschalter, Leitungsschutzautomaten, Schutzkontaktsteckdosen, Klemmen usw. zum Einsatz gelangen und werden im Leistungsverzeichnis detailliert beschrieben. Die Leistungstrenner sind dabei in den Elektrokanal neben den Reihenklemmblöcken/Sicherungsfeldern anzuordnen.
Entsprechend der Anzahl der Modulargeräte (Anzahl der Teilungseinheiten = TE) ist die Größe der Scharnierfenster (Klappfenster) auszuwählen. Bei mehr als 12 TE ist ein größeres Scharnierfenster bzw. sind jeweils weitere Scharnierfenster einzuplanen.
Die Elektrokanäle oder -Paneele bzw. Elektromodule sind komplett verdrahtet auszuführen wobei max. 4 Schutzkontaktsteckdosen für 230 V auf einem Stromkreis zusammengefasst und abgesichert werden dürfen.
Geräte wie Vakuumpumpen, nutzerseitige Geräte werden separat abgesichert.
Steckdosen für 400 V sind einzeln bzw. max. 2 Steckdosen auf einen Stromkreis abzusichern.
Alle in den Installationsplänen angegebenen Kabel und Leitungen werden auf den Reihenklemmblock aufgelegt; dieser ist entsprechend der Leitungsanzahl / Leitungsquerschnitt auszulegen.
Weiterhin sind bei durchgeschleiften Kabeln und Leitungen doppelte Reihenklemmen vorzusehen.
Das Auflegen der Daten- und Telefonleitungen ist durch den AN Elektro vorzunehmen, jedoch erfolgt die Integration (Verlegung) der Kabel und Leitungen bis zu den Anschlussdosen, Leerdosen, Einbauelementen durch den Laborbauer.
Bei allen Installationsgeräten ist eine einheitliche Produktreihe eines Herstellers zu verwenden.
Die Potentialausgleichsleitungen sind an die Laboreinrichtungen und Ausrüstungen anzuschließen.

5.2.20.1 Stromkreiskennzeichnung
Die Stromkreisbeschriftung an den Elektrokanälen (EK) mit der Absicherung in den EK erfolgt durch den Laborbauer mit F1 bis Fn. Die Stromkreisbeschriftung am EK mit der Bezeichnung von welcher Unterverteilung die Zuleitung herangeführt wird, erfolgt durch den Laborbauer.
Die Stromkreisbeschriftung am EK für die 230 V / 16 A Schutzkontaktsteckdosen für EDV mit Beschriftungsfeld erfolgt durch den Laborbauer gem. der Vorgabe durch den AN Elektro. Gleiches gilt für die 400 V/ 16 A - Schutzkontaktsteckdosen.
Die Beschriftung der Datendosen erfolgt durch die Laborbaufirma nach Vorgabe des AN Elektro.
Die Stromkreiskennzeichnung (Nr. der bauseitigen Zuleitung von den jeweiligen Unterverteilungen) auf den Scharnierfenstern der Laboreinrichtungen ist durch den Laborbauer durchzuführen. Dazu ist durch den Laborbauer eine Abstimmung mit dem AN Elektro vorzunehmen.
Alle Kennzeichnungen sind in die Revisionspläne (Werkszeichnungen) einzuzeichnen.
Für die sich im Unterbau der Laboreinrichtungen befindlichen Schutzkontaktsteckdosen ist die Stromkreiskennzeichnung durch den Laborbauer durchzuführen. Dabei ist eine Abstimmung mit dem AN Elektro vorzunehmen.
Weiterhin ist im Unterbau eine sichtbare Kennzeichnung der hinter der Verblendung befindlichen Steckdosen (Elektroblitz) an der Rückwand/Seitenwand vorzunehmen (und zwar an der Pendelklappe, Rückwand oder Front des jeweiligen Unterbaus).
Die Steckdosen sind so anzuordnen, das die problemlose Zugänglichkeit zu Prüfzwecken gewährleistet ist.

5.2.21 Medieninstallation

5.2.21.1 Allgemeine Leistungen seitens Laborbauer zu erbringen
* Spülung der Rohrleitungen und Armaturen.
* Druckprüfung der Installation ab bauseitigem Übergabepunkt mit Prüfprotokoll.
* Dichtheitsprüfung

5.2.21.2 Kaltwasser, Warmwasser
* Rohrleitung aus Edelstahlrohr mit DVGW- Prüfzeichen nach DIN 17458 für Trinkwasserinstallation mit DVGW Prüfzeichen, Verbinden mit Pressfittingen aus nichtrostendem Stahl bzw. alternativ Rohrleitungen aus PE-X-Rohr
* Isolation nach Wärmeschutzverordnung bzw. gegen Schwitzwasserbildung mit Schläuchen aus geschlossenzelligen Weichschaummaterial, schwer entflammbar, diffusionsdicht verklebt, einschl. Formstücke.
* Ummantelung der isolierten Rohrleitungen im sichtbaren Bereich mit PVC- Kunststofffolie in Farbe grau.

5.2.21.3 Abwasser
* Rohrleitung aus PE-HD-Abflussrohr und Formstücken, säure- und wärmebeständig (bis 100°C), Verbindung durch Schweißen, Steckmuffe oder Verschraubung, Abflussleitungen gem. BGI/GUV-I 850-0, Punkt 6.5.3

5.2.22 Funktionsprüfung, Inbetriebnahme, Abnahme, Einweisung
Voraussetzung für die Abnahme ist Funktionstüchtigkeit der Anlagen (Funktionsprüfung) und die Inbetriebnahme sowie die Vorlage der Dokumentationsunterlagen als Prüfexemplar 2 Wochen vor dem geplanten Abnahmetermin.
Die erste Inbetriebnahme von Anlagen und Geräten ist unter Leitung und in Verantwortung des AN durchzuführen.
Teilinbetriebnahmen gelten nicht als Inbetriebnahme im Sinne der VOB und lösen nicht den Beginn der Gewährleistungsfrist aus.
Die Einweisung des Bedienpersonals in die Anlagen (auch mehrfach, bis zu 3x, aktenkundig) wird erst zum Zeitpunkt des Bezuges des Gebäudes durch den Nutzer durchgeführt.
Die Einweisungsprotokolle sind anschließend den Revisionsunterlagen hinzuzufügen.

5.2.23 Spezielle Technische Vorschriften
Insbesondere die nachfolgenden Vorschriften/Normen sind unter Beachtung von §13, Absatz 1 der VOB/B in der zum Zeitpunkt der Abnahme jeweiligen gültigen Fassung bei der Fertigung, Montage, Installation sowie bei der Funktionsprobe / Übergabe zu beachten:
Dies sind die Richtlinien der Berufsgenossenschaft der chemischen Industrie, insbesondere die Richtlinien für chemische Laboratorien, sowie die gültigen DIN-Normen, des Weiteren die Biostoffverordnung und die Verordnung.

## 2224-25 Labortechnische und Medienversorgungsanlagen
Datum: 21.01.2026

### Bereich 1 entfällt

### Bereich 2 entfällt

### Bereich 3 Medienversorgungsanlagen

#### Abschnitt 3.1 I-181: ÖPV Vorratsschutz - Zuchtraum, Milben

**3.1.10 Druckminderstation (1. Druckstufe)**
Druckminderstation (1. Druckstufe) mit
Hochdrucksicherheitsstopp
zur Einspeisung von Prüf- und Reinstgasen
bis Reinheit 6.0 aus Druckgasflaschen,
Batteriedruckminderer
mit einstufiger Druckreduzierung
bestehend aus:

- Montagetableau aus Edelstahl
- 2 Anschlußwendeln aus Edelstahl für Flaschenanschluß
nach DIN 477
- 2 Hochdruck- Sicherheitsstopp- Armaturen ohne Hilfsenergie mit EU- Baumusterprüfung, PN 300, Gehäuse aus Edelstahl
- 2 Membranspülventile und 2 Membranabsperrventil, PN 300, Gehäuse aus Messing, vernickelt und verchromt, Membrane aus Edelstahl, Anschlüsse mit Klemmringverschraubung für Edelstahlrohr
- 2 verstellbare Induktiv- Kontaktmanometer NG 50 zur Gasmangelsignalisierung vordruckseitig
- 2 Druckminderer mit Differenzdruckeinstellung
- Hinterdruckmanometer bis 15 bar NG 50
- Abblaseventil mit Rückschlagventil
- Serviceventil Gehäuse aus Messing, vernickelt und verchromt,
- Brauchgasventil mit Klemmringverschraubung für
Edelstahlrohr
Flaschendruck bis 300 bar
Hinterdruck: 10 bar
Ansprechdruck Sicherheitsventil: 16 bar
Auslegungsdruck nachgeschaltetes System: 26 bar
Anzahl der angeschlossenen Druckgasflaschen: 2 x 1
mit halbautomatischer Umschaltung
Gasart: CO2
Menge: 1,000 St

**3.1.20 Rohrleitung aus Kupfer**
Kupferrohr
Reinstgasqualität, SF-Cu F 30,
nach DIN EN 12735 und 13348,
nahtlos gezogen,
innen spezialentfettet und gereinigt,
Enden mit Kappen verschlossen,
Verbindung durch Löten mit flußmittelfreiem Lot
unter Verwendung von Formiergas,
Abmessung 10 x 1 mm
Form-, Verbindungs-, Verschraubungs-,
Halterungs- und Befestigungsteile werden gesondert vergütet,
mit Kennzeichnung der Gasart, Fliessrichtung
und Gefahrstoffsymbol
Verlegung im Raum und in der Laboreinrichtung
Gasart: CO2
Menge: 18,000 m

**3.1.30 Leitungsabsperrventil**
Leitungsabsperrventil
Reinheit bis 6.0,
PN 40 bar,
Gehäuse aus Messing, spezialgereinigt,
vernickelt und verchromt,
Abdichtmembrane aus Edelstahl,
Anschlüsse mit Klemmringverschraubung bis 10 mm
für alle Gase
Menge: 2,000 St

**3.1.40 Entnahmestelle für Labortisch**
Entnahmestelle für Labortisch - und Ampeleinbau
für Reinstgase Reinheit bis 6.0
PN 40, Gehäuse aus Messing spezialgereinigt,
vernickelt und verchromt oder PP- ummantelt,
Leckrate max. 1 x 10-7 mbar l/s,
Gasartkennzeichnung der Bedienelemente nach
DIN EN 13792, farbig
bestehend aus:
- Rohranschluss mit Klemmringverschraubung
für Kupferrohr 10 mm
- Rückwandanschlußstück für Einbau in die Frontblende
der Labormöbel
- Vorabsperrventil
mit 90 Grad-Funktion, einrastend
- Entnahmedruckminderer
mit Edelstahlmembrane und Manometer
Vordruck: max. 40 bar
Hinterdruck: ca. 0,5 - 10 bar / 0,2 - 4 bar /
0,1 - 1 bar
- Regelventil
mit adaptierfähige Klemmringverschraubung
Klemmringverschraubung für Kupferrohr 6 mm bzw.
spätere Anpassung der Geräteanschlüsse
Gasart: Standard, nicht aggressiv
Menge: 1,000 St

**3.1.50 Magnetventil für Reinstgase bis 6.0**
Magnetventil für Reinstgase bis 6.0
- PN 20 bar,
- 220 V/ 50 Hz,
- Werkstoff: Messing
- Dichtungen: FKM (Viton)
- Schutzart: IP 65
- Standard- Anschlüsse:
NPT Innengewinde
Eingang 10x1 mm Ms, Ausgang 10x1 mm Ms
Gasart: Standard
Menge: 1,000 St

**3.1.60 Schaltkasten für Not - Abschaltung**
Schaltkasten für Not - Abschaltung
der Magnetventile
mit optische Anzeige des Betriebszustandes für
Magnetventil,
Schlüsseltaster und Freigabe,
Aus- Taster,
Spannung 230 V Ac, IP 55,
Spannungsversorgung der Ventile,
einschl. Elektroverkabelung
Menge: 1,000 St

#### Abschnitt 3.2 I-384: TD - Mech. Werkstatt

**3.2.10 Druckminderstation (1. Druckstufe)**
Druckminderstation (1. Druckstufe) mit Hochdrucksicherheitsstopp
zur Einspeisung von Prüf- und Reinstgasen bis Reinheit 6.0 aus Druckgasflaschen,
Flaschendruckminderer mit einstufiger Druckreduzierung,
bestehend aus:
- Montagetableau aus Edelstahl
- Anschlußwendel aus Edelstahl für Flaschenanschluss nach DIN 477
- Hochdruck- Sicherheitsstopp- Armatur ohne Hilfsenergie mit EU- Baumusterprüfung, PN 300, Gehäuse aus Edelstahl,
- Membranabsperr- und spülventil, PN 300, Gehäuse aus Messing, vernickelt und verchromt, Membrane aus Edelstahl, Anschlüsse mit Klemmringverschraubung für Edelstahlrohr
- Druckminderer mit Differenzdruckeinstellung
- Hinterdruckmanometer bis 15 bar NG 50
- Abblaseventil mit Rückschlagventil
- Serviceventil Gehäuse aus Messing, vernickelt und verchromt,
- Brauchgasventil mit Klemmringverschraubung für Edelstahlrohr
Flaschendruck bis 300 bar
Hinterdruck: 10 bar
Ansprechdruck Sicherheitsventil: 16 bar
Auslegungsdruck nachgeschaltetes System: 26 bar
Anzahl der angeschlossenen Druckgasflaschen: 1 x 1
Gasart: Acetylen
Menge: 1,000 St

**3.2.20 Druckminderstation (1. Druckstufe)**
Druckminderstation (1. Druckstufe) mit Hochdrucksicherheitsstopp
zur Einspeisung von Prüf- und Reinstgasen bis Reinheit 6.0 aus Druckgasflaschen,
Flaschendruckminderer mit einstufiger Druckreduzierung,
bestehend aus:
- Montagetableau aus Edelstahl
- Anschlußwendel aus Edelstahl für Flaschenanschluss nach DIN 477
- Hochdruck- Sicherheitsstopp- Armatur ohne Hilfsenergie mit EU- Baumusterprüfung, PN 300, Gehäuse aus Edelstahl,
- Membranabsperr- und spülventil, PN 300, Gehäuse aus Messing, vernickelt und verchromt, Membrane aus Edelstahl, Anschlüsse mit Klemmringverschraubung für Edelstahlrohr
- Druckminderer mit Differenzdruckeinstellung
- Hinterdruckmanometer bis 15 bar NG 50
- Abblaseventil mit Rückschlagventil
- Serviceventil Gehäuse aus Messing, vernickelt und verchromt,
- Brauchgasventil mit Klemmringverschraubung für Kupferrohr
Flaschendruck bis 300 bar
Hinterdruck: 10 bar
Ansprechdruck Sicherheitsventil: 16 bar
Auslegungsdruck nachgeschaltetes System: 26 bar
Anzahl der angeschlossenen Druckgasflaschen: 1 x 1
Gasart: Sauerstoff, Argon
Menge: 2,000 St

**3.2.30 Rohrleitung aus Kupfer**
Rohrleitung aus Kupfer
Reinstgasqualität,
nahtlos gezogen,
innen spezialentfettet und gereinigt,
Enden mit Kappen verschlossen,
Abmessung bis 10 x 1 mm
incl. aller Form-, Verbindungs-,
Halterungs- und Befestigungsteile,
Kennzeichnung der Gasart und Fließrichtung
für Gase Reinheit bis 6.0
Menge: 50,000 m

**3.2.40 Rohrleitung aus Edelstahl**
Edelstahlrohr
Reinstgasqualität
Werkstoff 1.4404 (316L) od. 14435
nahtlos gezogen nach DIN 17458
Toleranz D4/T3 nach DIN 2464 BL.1,
spezialgereinigte Innenoberfläche
Rauhigkeit innen 1,0 µm,
Rohrenden mit Kappen verschlossen
oder einzeln in Folie eingeschweißt.
Verbindung durch Orbitalschweißen
unter Verwendung von Schutzgas,
Abmessung 10 x 1 mm,
Form-, Verbindungs-, Verschraubungs-,
Halterungs- und Befestigungsteile werden gesondert
vergütet,
mit Kennzeichnung der Gasart, Fliessrichtung
und Gefahrstoffsymbol
Menge: 10,000 m

**3.2.50 Leitungsabsperrventil**
Leitungsabsperrventil
Reinheit bis 6.0,
PN 40 bar,
Gehäuse aus Messing, spezialgereinigt,
vernickelt und verchromt,
Abdichtmembrane aus Edelstahl,
Anschlüsse mit Klemmringverschraubung bis 10 mm
für Argon und Sauerstoff
Menge: 7,000 St

**3.2.60 Leitungsabsperrventil**
Leitungsabsperrventil
Reinheit bis 6.0,
PN 40 bar,
Gehäuse aus Edelstahl, spezialgereinigt,
vernickelt und verchromt,
Abdichtmembrane aus Edelstahl,
Anschlüsse mit Klemmringverschraubung bis 10 mm
für Acetylen
Menge: 2,000 St

**3.2.70 Entnahmestelle**
Entnahmestelle
für Reinstgase Reinheit bis 6.0
bestehend aus:
- Gehäuse
- Gasartkennzeichnung der Bedienelemente nach
DIN EN 13792, farbig
- Rückwandanschlussstück
- Vorabsperrventil
mit 90 Grad- Funktion, einrastend
- Entnahmedruckminderer
mit Membrane und Manometer
- Regelventil mit entprechenden Regelbereichen
Gasart: Argon
Menge: 1,000 St

**3.2.80 Entnahmestelle**
Entnahmestelle
für Reinstgase Reinheit bis 6.0
bestehend aus:
- Gehäuse
- Gasartkennzeichnung der Bedienelemente nach
DIN EN 13792, farbig
- Rückwandanschlussstück
- Vorabsperrventil
mit 90 Grad- Funktion, einrastend
- Entnahmedruckminderer
mit Membrane und Manometer
- Regelventil mit entprechenden Regelbereichen
Gasart: Sauerstoff
Menge: 1,000 St

**3.2.90 Entnahmestelle**
Entnahmestelle
für Reinstgase Reinheit bis 6.0
bestehend aus:
- Gehäuse
- Gasartkennzeichnung der Bedienelemente nach
DIN EN 13792, farbig
- Rückwandanschlussstück
- Vorabsperrventil
mit 90 Grad- Funktion, einrastend
- Entnahmedruckminderer
mit Membrane und Manometer
- Regelventil mit entprechenden Regelbereichen
Gasart: Acetylen
Menge: 1,000 St

**3.2.100 Magnetventil für Reinstgase bis 6.0**
Magnetventil für Reinstgase bis 6.0
- PN 20 bar,
- 220 V/ 50 Hz,
- Werkstoff: Messing
- Dichtungen: FKM (Viton)
- Schutzart: IP 65
- Standard- Anschlüsse:
NPT Innengewinde
Eingang 10x1 mm Ms, Ausgang 10x1 mm Ms
Gasart: Sauerstoff
Menge: 1,000 St

**3.2.110 Magnetventil für Reinstgase bis 6.0**
Magnetventil für Reinstgase bis 6.0
- PN 20 bar,
- 220 V/ 50 Hz,
- Werkstoff: Edelstahl
- Dichtungen: FKM (Viton)
- Schutzart: IP 65
- Standard- Anschlüsse:
NPT Innengewinde
Eingang 15x1 mm Ms, Ausgang 15x1 mm Ms
Gasart: Acetylen
Menge: 1,000 St

**3.2.120 Steuerkasten für Not-Abschaltung**
*** Leitbeschreibung
Steuerkasten für Not-Abschaltung,
bestehend aus:
Menge: 1,000 St
*Unterbeschreibung 1 Steuerkasten für Not-Abschaltung*
Steuerkasten für Not-Abschaltung
der Magnet- / Pneumatikventile
mit Gehäuse aus Kunststoff zum Einbau an der Wand
über der Gaswarnanlage
mit optischer Anzeige des Betriebszustandes
der Magnet-/Pneumatikventile,
Ein- Aus- Schalter,
Spannung 230 V Ac, IP 55,
Spannungsversorgung der Ventile
Anzahl der Magnet-/Pneumatikventile: 1 bis 4
einzeln schaltbar
Menge: 1,000 St

**3.2.130 Gaswarnanlage**
*** Leitbeschreibung
Gaswarnanlage,
Hersteller/Typ:

MSA Deutschland GmbH
Thiemannstraße 1
D-12059  Berlin

bestehend aus:
Menge: 1,000 St
*Unterbeschreibung 1 Messwertgeber für toxische Gase und Sauerstoffkonzentrationen*
Messwertgeber für toxische Gase und
Sauerstoffkonzentrationen, mit Display und 4-Tasten Bedienfeld, Passwortschutz, Menüsteuerung, Alarmauslösung am Tastenfeld, Live-Heart-Überwachung zur Funktionskontrolle und Anzeige im Display
- Messgas: Sauerstoff, 0 bis 25 oder 0 bis 10 Vol.-%
- Messverfahren: Elektrochemische Messzelle, Plug-in Sensor, Messzellentausch im laufenden Betrieb
- Messgaszufuhr: Diffusion
- Ausgangssignal: 4 bis 20 mA
- Versorgungsspannung: 19 bis 28 V
- Einstellelemente: Potentiometer für Nullpunkt und Spannung
- Gehäuseschutzart: IP 67, erweiterbar auf SIL2, Relais für Alarm und Fehler, HART Kommunikation, mit vollständigen Auflegen der
Steuerleitungen
Menge: 1,000 St
*Unterbeschreibung 2 Messwertgeber für brennbare Gase*
Messwertgeber für brennbare Gase, mit Prüfadapter zur Fernjustierung im Deckenbereich
- Messgas: Acetylen, 0 bis 100% UEG
- Messverfahren: Wärmetönung
- Messgaszufuhr: Diffusion
- Ausgangssignal: passives mV-Signal
- Versorgungsspannung: vom Controller und Abspeicherung der letzten 10 Daten der Justierung im Logbuch des Controllers
- Einstellelemente: Remote vom Controller ohne direkten Eingriff am Gasdetektor, Installation des Gasdetektors im Deckenbereich
- Gehäuseschutzart: IP 54, mit vollständigen Auflegen der
Steuerleitungen
Menge: 2,000 St
*Unterbeschreibung 3 Auswerte- und Kontrolleinheit für Meßwertgeber*
Auswerte- und Kontrolleinheit für Meßwertgeber
zur Wandmontage für ortsfeste Gaswarnanlagen
Ausbau auf mindestens 8 Kanäle, erweiterbar um 2 Relaiskarten mit je 8 Wechselkontakten
- Anzeigeelemente: LED's für Betrieb, Störung, Alarm 1, 2 und 3
und LCD- Grafikdisplay für Gasarten und Meßwerte, ATEX-Zulassung
- Einstellelemente: Tasten zur Justierung für Nullpunkt,
Kalibrierpunkt, Grenzwerteinstellung für Alarme
- Funktionstasten für Reset und Quittierung Alarme
- Meßwertausgang 4 bis 20 mA / 0 bis 10 V
- Relaisausgang: potentialfrei für Alarm 1, 2, und Störung
- Alarme für Sauerstoff überschreitend und unterschreitend
- Not-Aus- Aufschaltung Schaltkasten Magnetventile
- Schaltung Blitzleuchte und Hupe
- Stromversorgung: 230V / 50 Hz
- Netzteil 24 VDC, Notstrombatterie zur unterbrechungsfreien Stromversorgung für mindestens 30 min.
Ausführung als Wandaufbaugehäuse aus Kunststoff
Abmessungen B/T/H/ca. 515/130/280 mm
Schutzart IP 65 mit vollständigem Auflegen der Steuerleitungen
Anzahl der angeschlossenen Meßwertgeber: 4
Menge: 1,000 St
*Unterbeschreibung 4 Relaismodul für Auswerte- und Kontrolleinheit*
Relaismodul zur Erweiterung in der Kontrollereinheit
Relais zur Kontaktvervielfältigung,
8 Wechselkontakte 230 V, 5 A,
Steuerspannung 24 V DC,
einschließlich Klemmen
Menge: 1,000 St
*Unterbeschreibung 5 Blitzleuchte mit Hupe, Aufputzmodell*
Blitzleuchte mit Hupe, Aufputzmodell
optischer Signalgeber für Innenmontage mit
Hinweisschild: "bei blinken Gasgefahr"
Gehäuse aus Kunststoff,
Farbe gelb,
230 V, 50 Hz,
Durchmesser ca. 80 mm,
Höhe ca. 200 mm,
einschließlich integrierter Kleinhupe
ca. 85 dB(A)
einschl. Kabelverlegung auf ELT-Kabeltrasse bis Montageort an
Flurwand,
inkl. Aufputzmontage und Aufputzkabelverlegung in
Aufputzkabelführungskanal ausgehend von ELT-Kabeltrasse
Menge: 2,000 St
*Unterbeschreibung 6 Installationsmaterial, Anschluss*
Installationsmaterial, Anschluss
Elektro-Verkabelung der Auswerte- und Kontrolleinheiten
Meßwertgeber
Kabel LIYCY 3 x 1,5 mm2
einschl. verlegen, auflegen, anklemmen, Kabelkennzeichnung
Elektro-Verkabelung der Auswerte- und Kontrolleinheiten
Blitzleuchten, Hupen bzw. Signalsäulen,
Schaltkästen Magnetventile
Kabel NYM 5 x 1,5 mm2
einschl. verlegen, auflegen, anklemmen, Kabelkennzeichnung
Menge: 1,000 psch
*Unterbeschreibung 7 Inbetriebnahme der Gaswarnanlage*
Inbetriebnahme der Gaswarnanlage durch eine befähigte Person
Menge: 1,000 psch

**3.2.140 Druckluftversorgung**
*** Leitbeschreibung
Menge: 2,000 St
*Unterbeschreibung 1 Übergangsstück*
Übergangsstück
ab bauseitigen Absperrventil DN 20 (Kupfer, 22 mm AD)
auf laborseitiges Kupferrohr
Menge: 1,000 St
*Unterbeschreibung 2 Rohrleitung aus Kupfer*
Rohrleitung aus Kupfer
Reinstgasqualität,
nahtlos gezogen,
innen spezialentfettet und gereinigt,
Enden mit Kappen verschlossen,
Abmessung bis 12 x 1 mm
incl. aller Form-, Verbindungs-,
Halterungs- und Befestigungsteile,
Kennzeichnung der Gasart und Fließrichtung
für Gase Reinheit bis 6.0
Gasart: Druckluft
Montage: Ab (exklusive) Absperrventil vertikal bis Entnahmearmatur
Menge: 2,000 m
*Unterbeschreibung 3 Wandarmatur für Druckluft*
Wandarmatur für Druckluft
mit fester Schlauchtülle,
mit Druckminderer, Manometer und
Sekundärdruckbereich: 0,5-10 bar
Montage: UK Schlauchtülle 1500 mm über OKFFB
Menge: 1,000 St

**3.2.150 Abblaseleitung Acetylen**
*** Leitbeschreibung
Menge: 1,000 St
*Unterbeschreibung 1 Rohrleitung aus Edelstahl*
Rohrleitung aus Edelstahl
Reinstgasqualität
Werkstoff 1.4404 (316L) od. 14435
nahtlos gezogen nach DIN 17458
Toleranz D4/T3 nach DIN 2464 BL.1,
spezialgereinigte Innenoberfläche
Rauhigkeit innen 1,0 µm,
Rohrenden mit Kappen verschlossen
oder einzeln in Folie eingeschweißt.
Verbindung durch Orbitalschweißen
unter Verwendung von Schutzgas,
Abmessung DN 20
Form-, Verbindungs-, Verschraubungs-,
Halterungs- und Befestigungsteile werden gesondert
vergütet,
mit Kennzeichnung der Gasart, Fliessrichtung
und Gefahrstoffsymbol

Leitungsführung durch Schacht auf das Dach
Menge: 15,000 m
*Unterbeschreibung 2 Abdichtungssystem Abblaseleitung*
Abdichtungssystem Abblaseleitung

F30-Deckendurchführung als gemeinsame Durchführung mit O2-Abblaseleitung
Abstand mind. 50 mm zu o.g. Abblaseleitung
Verschluss Restspalt
Dämmung mit Brandschutzschale
Menge: 1,000 psch
*Unterbeschreibung 3 Ausblasöffnung*
Ausblasöffnung nach Merkblatt DVGW G 442
aus Edelstahlrohr wie zuletzt in vollem Wortlaut beschrieben für Abmessung DN 20
Menge: 1,000 St

**3.2.160 Abblaseleitung Sauerstoff**
*** Leitbeschreibung
Menge: 1,000 St
*Unterbeschreibung 1 Rohrleitung aus Kupfer*
Rohrleitung aus Kupfer
Reinstgasqualität,
nahtlos gezogen,
innen spezialentfettet und gereinigt,
Enden mit Kappen verschlossen,
Abmessung bis 10 x 1 mm
incl. aller Form-, Verbindungs-,
Halterungs- und Befestigungsteile,
Kennzeichnung der Gasart und Fließrichtung
für Gase Reinheit bis 6.0

Leitungsführung durch Schacht auf das Dach
Menge: 16,000 m
*Unterbeschreibung 2 Abdichtungssystem Abblaseleitung*
Abdichtungssystem Abblaseleitung

F30-Deckendurchführung als gemeinsame Durchführung mit C2H2-Abblaseleitung
Abstand mind. 50 mm zu o.g. Abblaseleitung
Verschluss Restspalt
Dämmung mit Brandschutzschale
Menge: 1,000 psch
*Unterbeschreibung 3 Ausblasöffnung*
Ausblasöffnung nach Merkblatt DVGW G 442
aus Kupferrohr wie zuletzt in vollem Wortlaut beschrieben für Abmessung DN 20
Menge: 1,000 St

#### Abschnitt 3.3 I-386: TD - Holzwerkstatt

**3.3.10 Druckluftversorgung**
*** Leitbeschreibung
Druckluftversorgung
inkl. Übergangsstück auf DN 15 ab bauseitigen Absperrventil DN 20 (Kupfer, 22 mm AD)
Menge: 1,000 St
*Unterbeschreibung 1 Übergangsstück*
Übergangsstück
ab bauseitigen Absperrventil DN 20 (Kupfer, 22 mm AD)
auf laborseitiges Kupferrohr
Menge: 1,000 St
*Unterbeschreibung 2 Rohrleitung aus Kupfer*
Rohrleitung aus Kupfer
Reinstgasqualität,
nahtlos gezogen,
innen spezialentfettet und gereinigt,
Enden mit Kappen verschlossen,
Abmessung bis 12 x 1 mm
incl. aller Form-, Verbindungs-,
Halterungs- und Befestigungsteile,
Kennzeichnung der Gasart und Fließrichtung
für Gase Reinheit bis 6.0
Gasart: Druckluft
Montage: Ab (exklusive) Absperrventil vertikal bis Entnahmearmatur
Menge: 2,000 m
*Unterbeschreibung 3 Wandarmatur für Druckluft*
Wandarmatur für Druckluft
mit fester Schlauchtülle,
mit Druckminderer, Manometer und
Sekundärdruckbereich: 0,5-10 bar
Montage: UK Schlauchtülle 1500 mm über OKFFB
Menge: 1,000 St

#### Abschnitt 3.4 I-388: TD - Elektrowerkstatt

**3.4.10 Druckluftversorgung**
*** Leitbeschreibung
Druckluftversorgung
inkl. Übergangsstück auf DN 15 ab bauseitigen Absperrventil DN 20 (Kupfer, 22 mm AD)
Menge: 1,000 St
*Unterbeschreibung 1 Übergangsstück*
Übergangsstück
ab bauseitigen Absperrventil DN 20 (Kupfer, 22 mm AD)
auf laborseitiges Kupferrohr
Menge: 1,000 St
*Unterbeschreibung 2 Rohrleitung aus Kupfer*
Rohrleitung aus Kupfer
Reinstgasqualität,
nahtlos gezogen,
innen spezialentfettet und gereinigt,
Enden mit Kappen verschlossen,
Abmessung bis 12 x 1 mm
incl. aller Form-, Verbindungs-,
Halterungs- und Befestigungsteile,
Kennzeichnung der Gasart und Fließrichtung
für Gase Reinheit bis 6.0
Gasart: Druckluft
Montage: Ab (exklusive) Absperrventil vertikal bis Entnahmearmatur
Menge: 2,000 m
*Unterbeschreibung 3 Wandarmatur für Druckluft*
Wandarmatur für Druckluft
mit fester Schlauchtülle,
mit Druckminderer, Manometer und
Sekundärdruckbereich: 0,5-10 bar
Montage: UK Schlauchtülle 1500 mm über OKFFB
Menge: 1,000 St

### Bereich 4 Labortechnische Anlagen

#### Abschnitt 4.1 I-20a, I-20b: ÖPV - Tiefkühlraum

**4.1.10 Elektrokanal**
*** Leitbeschreibung
Elektrokanal
Abmessungen:
Länge : 4050+8375+1650 [mm]
Tiefe : 80 [mm]
Höhe : 130 [mm]
Installationshöhe UK Kanal: 1300 [mm]

Ausführung:
aus Metall, mit Trennsteg, Bestückung mit
Steckdosen, Leitungsschutzschaltern, Haupt- bzw. FI-Schalter,
Leerdosen für RJ45-Datendoppeldosen bzw. GLT
Anbringung an der Wand in drei Teilen, jeweils mit rechten Winkeln zueinander
Inkl. Weiterführung der Leitungen/Kabel über Ecken von einem Teilstück in das Andere
Menge: 1,000 St
*Unterbeschreibung 1 Elektrokanal - mit Trennsteg*
Elektrokanal - mit Trennsteg
Tiefe/Höhe: 80/130 [mm]

Vorbereitung für 5x 230 V/16 A SCHUKO-Steckdose, IP44
Vorbereitung für 3x Störmelde-Steckdose
Menge: 4,050 m
*Unterbeschreibung 2 Elektrokanal - mit Trennsteg*
Elektrokanal - mit Trennsteg
Tiefe/Höhe: 80/130 [mm]

Vorbereitung für 6x 230 V/16 A SCHUKO-Steckdose, IP44
Vorbereitung für 6x Störmelde-Steckdose
Vorbereitung für 3x 230 V/16 A SCHUKO-Steckdose, IP44
Vorbereitung für 1x 400 V/16 A Drehstrom-Einbau-Steckdose, IP44,
Vorbereitung für 4x Störmelde-Steckdose
Menge: 8,375 m
*Unterbeschreibung 3 Elektrokanal - mit Trennsteg*
Elektrokanal - mit Trennsteg
Tiefe/Höhe: 80/130 [mm]

Vorbereitung für 2x 230 V/16 A SCHUKO-Steckdose, IP44
Vorbereitung für 2x Störmelde-Steckdose
Menge: 1,650 m
*Unterbeschreibung 4 Elektrokanalseitenblende*
Elektrokanalseitenblende

Tiefe/Höhe: 80/130 [mm]
Menge: 2,000 St
*Unterbeschreibung 5 Elektrokanaleckstück*
Elektrokanaleckstück

Tiefe/Höhe: 80/130 [mm]
90° Übergang von Elektrokanal in Raumecke
inkl. obere und untere Verblendung
Menge: 2,000 St
*Unterbeschreibung 6 SCHUKO-Steckdose 230V/16A, IP44*
SCHUKO-Steckdose 230V/16A, IP44
Federdeckel, Beschriftungsfeld
Menge: 16,000 St
*Unterbeschreibung 7 Drehstrom-Einbau-Steckdose 400V/16A, 5-polig, IP44*
Menge: 1,000 St
*Unterbeschreibung 8 Leerdose für bauseitigen EDV- Anschluss*
Leerdose für bauseitigen EDV-Anschluss
(doppelter RJ45 - Einsatz)
Menge: 2,000 St
*Unterbeschreibung 9 Störmelde-Steckdose*
Störmelde-Steckdose
bestehend aus:
-1x Leerdose
- 2xEinbaubuchsen
- Blind-Abdeckung
- 1xAbdeckrahmen
- Dichtungsflansch
- Kurzschlussstecker

Alle Störmelde-Steckdosen werden nacheinander durchgeschleift
Menge: 15,000 St
*Unterbeschreibung 10 Leitungsschutzschalter B 16 A*
Leitungsschutzschalter B 16 A
1-polig
Menge: 4,000 St
*Unterbeschreibung 11 FI-Schutzschalter 30 mA*
FI-Schutzschalter 30 mA
4-polig, 230-400V, 40 A
Menge: 1,000 St
*Unterbeschreibung 12 Leistungstrenner 40 A*
Leistungstrenner 40 A
4-polig
Installation außerhalb des Sicherungsfeldes
Menge: 1,000 St
*Unterbeschreibung 13 Scharnierfenster*
Scharnierfenster
Teilungseinheiten entsprechend Bestückung
Menge: 1,000 St
*Unterbeschreibung 14 Reihenklemmblock für Elektrokanal*
Menge: 1,000 St
*Unterbeschreibung 15 Anschluss an den Potentialausgleich*
Menge: 1,000 St

**4.1.20 Elektrokanal**
*** Leitbeschreibung
Elektrokanal
Abmessungen:
Länge : 3734 [mm]
Tiefe : 80 [mm]
Höhe : 130 [mm]
Installationshöhe UK Kanal: 1300 [mm]

Ausführung:
aus Metall, mit Trennsteg, Bestückung mit
Steckdosen, Leitungsschutzschaltern, Haupt- bzw. FI-Schalter,
Leerdosen für RJ45-Datendoppeldosen bzw. GLT
Menge: 1,000 St
*Unterbeschreibung 1 Elektrokanal - mit Trennsteg*
Elektrokanal - mit Trennsteg
Tiefe/Höhe: 80/130 [mm]

Vorbereitung für 4x 230 V/16 A SCHUKO-Steckdose, IP44
Vorbereitung für 4x Störmelde-Steckdose
Menge: 3,734 m
*Unterbeschreibung 2 Elektrokanalseitenblende*
Elektrokanalseitenblende

Tiefe/Höhe: 80/130 [mm]
Menge: 2,000 St
*Unterbeschreibung 3 SCHUKO-Steckdose 230V/16A, IP44*
SCHUKO-Steckdose 230V/16A, IP44
Federdeckel, Beschriftungsfeld
Menge: 4,000 St
*Unterbeschreibung 4 Störmelde-Steckdose*
Störmelde-Steckdose
bestehend aus:
-1x Leerdose
- 2xEinbaubuchsen
- Blind-Abdeckung
- 1xAbdeckrahmen
- Dichtungsflansch
- Kurzschlussstecker

Alle Störmelde-Steckdosen werden nacheinander durchgeschleift
Menge: 4,000 St
*Unterbeschreibung 5 Leitungsschutzschalter B 16 A*
Leitungsschutzschalter B 16 A
1-polig
Menge: 1,000 St
*Unterbeschreibung 6 FI-Schutzschalter 30 mA*
FI-Schutzschalter 30 mA
4-polig, 230-400V, 40 A
Menge: 1,000 St
*Unterbeschreibung 7 Leistungstrenner 40 A*
Leistungstrenner 40 A
4-polig
Installation außerhalb des Sicherungsfeldes
Menge: 1,000 St
*Unterbeschreibung 8 Scharnierfenster*
Scharnierfenster
Teilungseinheiten entsprechend Bestückung
Menge: 1,000 St
*Unterbeschreibung 9 Reihenklemmblock für Elektrokanal*
Menge: 1,000 St
*Unterbeschreibung 10 Anschluss an den Potentialausgleich*
Menge: 1,000 St

**4.1.30 Laborspüleinheit 600 mm mit Durchlauferhitzer**
*** Leitbeschreibung
Laborspüle 600 mit DLE
Abmessungen:
Länge : 600 [mm]
Tiefe : 850 [mm]
Höhen : 2000/2300 [mm]

Ausführung:
mit Energiezelle zur Aufnahme der Sanitärinstallation,
Abtropfeinrichtung, Handtuch- und
Seifenspender,
Arbeitsplatte mit Einfachbecken aus Laborfeinsteinzeug,
Unterbauten in Sockelbauweise,
Korpus mit Türen,
Armaturen: Armhebel-Mischbatterie, Augendusche,
Seifen-und Desinfektionsmittelspender,
Behälter für Einweghandtücher
einschließlich Erstfüllung
mit Unterbaudurchlauferhitzer, geeignet für den
Anschluss von 1 Entnahmearmaturen
Anschlusswert: 400 V, 11,0 kW
Menge: 1,000 St
*Unterbeschreibung 1 Energiezelle, wandständig, AH 900*
Energiezelle, wandständig, AH 900
Länge/Breite/Höhe: 600/200/2300 [mm]
Menge: 1,000 St
*Unterbeschreibung 2 Energiezellenvorderblende, AH 900*
Energiezellenvorderblende, AH 900
Länge/Breite/Höhe: 600/20/860 mm
Menge: 1,000 St
*Unterbeschreibung 3 Energiezellenseitenblende, AH 900*
Energiezellenseitenblende, AH 900
Länge/Breite/Höhe: 150/20/860 mm
Menge: 1,000 St
*Unterbeschreibung 4 Abtropfeinrichtung aus Kunststoff*
Abtropfeinrichtung aus Kunststoff
Länge/Höhe: 300/500 [mm]
Menge: 1,000 St
*Unterbeschreibung 5 Unterbau f. Spüle mit Tür, Sockel*
Unterbau f. Spüle mit Tür, Sockel
Länge/Breite/Höhe: 600/550/860 [mm]
mit Abfallsammler 3-fach
Menge: 1,000 St
*Unterbeschreibung 6 Unterbau-Durchlauferhitzer*
Unterbau-Durchlauferhitzer
Elektronisch gesteuerter Durchlauferhitzer im
Kompaktformat, Untertischgerät, druckfeste Bauart mit
Blankdraht-Heizelement, Tastenbedienfeld und
LED-Anzeige zur Temperaturvorwahl zwischen 35°C und
55°C
Festanschluss / Leistung: 3/PE 400V~ 11 kW, inkl. Anschluss an Festanschluss
Menge: 1,000 St
*Unterbeschreibung 7 Arbeitsplatte aus Laborfeinsteinzeug*
Arbeitsplatte aus Laborfeinsteinzeug
Breite/Höhe: 750/35 [mm]
Menge: 0,600 m
*Unterbeschreibung 8 Laborunterbaubecken aus Steinzeug*
Laborunterbaubecken aus Steinzeug
Länge/Breite/Tiefe: 400/400/250 [mm]
Menge: 1,000 St
*Unterbeschreibung 9 Ärztemischbatterie, Ausladung 300 mm*
Ärztemischbatterie, Ausladung 300 mm
Armhebellänge: 240 mm
für Spüleinheit
Menge: 1,000 St
*Unterbeschreibung 10 Augendusche*
Augendusche (AD)
mit Durchgang in Sanitärblende,
Einhandbedienung, 1,5 m Druckschlauch,
1 Luftsprudler mit Abdeckkappe
Augendusche mit DVGW-Zulassung
Menge: 1,000 St
*Unterbeschreibung 11 Bestückung mit Hygieneset*
Bestückung mit Hygieneset,
enthält:
- Seifenspender
- Desinfektionsmittelspender
- Papierhandtuchspender
inkl. Erstbefüllung
Menge: 1,000 St
*Unterbeschreibung 12 Anschluss an den Potentialausgleich*
Menge: 1,000 St
*Unterbeschreibung 13 Seitl. Spritzschutz aus Piacryl*
Seitl. Spritzschutz aus Piacryl
Ausführung:
Materialstärke: 6 mm, Kanten abgerundet,
Tiefe/Höhe: 750/500 [mm]
einschl. erforderl. Halterung
Menge: 1,000 St
*Unterbeschreibung 14 Seitl. Spritzschutz aus Phenolharzvollkernplatte*
Seitl. Spritzschutz aus Phenolharzvollkernplatte
Ausführung:
Materialstärke: 6 mm, Vorderkante abgerundet,
Breite/Höhe: 750/500 [mm]
einschl. erforderl. Halterung
Menge: 1,000 St

**4.1.40 Elektrokanal**
*** Leitbeschreibung
Elektrokanal
Abmessungen:
Länge : 2585 [mm]
Tiefe : 80 [mm]
Höhe : 130 [mm]
Installationshöhe UK Kanal: 2100 [mm]

Ausführung:
aus Metall, mit Trennsteg, Bestückung mit
Steckdosen, Leitungsschutzschaltern, Haupt- bzw. FI-Schalter,
Leerdosen für RJ45-Datendoppeldosen bzw. GLT
Menge: 1,000 St
*Unterbeschreibung 1 Elektrokanal - mit Trennsteg*
Elektrokanal - mit Trennsteg
Tiefe/Höhe: 80/130 [mm]

Vorbereitung für 5x 230 V/16 A SCHUKO-Steckdose, IP44
Vorbereitung für 3x Störmelde-Steckdose
Menge: 2,585 m
*Unterbeschreibung 2 Elektrokanalseitenblende*
Elektrokanalseitenblende

Tiefe/Höhe: 80/130 [mm]
Menge: 1,000 St
*Unterbeschreibung 3 SCHUKO-Steckdose 230V/16A, IP44*
SCHUKO-Steckdose 230V/16A, IP44
Federdeckel, Beschriftungsfeld
Menge: 5,000 St
*Unterbeschreibung 4 Störmelde-Steckdose*
Störmelde-Steckdose
bestehend aus:
-1x Leerdose
- 2xEinbaubuchsen
- Blind-Abdeckung
- 1xAbdeckrahmen
- Dichtungsflansch
- Kurzschlussstecker

Alle Störmelde-Steckdosen werden nacheinander durchgeschleift
Menge: 3,000 St
*Unterbeschreibung 5 Leitungsschutzschalter B 16 A*
Leitungsschutzschalter B 16 A
1-polig
Menge: 2,000 St
*Unterbeschreibung 6 FI-Schutzschalter 30 mA*
FI-Schutzschalter 30 mA
4-polig, 230-400V, 40 A
Menge: 1,000 St
*Unterbeschreibung 7 Leistungstrenner 40 A*
Leistungstrenner 40 A
4-polig
Installation außerhalb des Sicherungsfeldes
Menge: 1,000 St
*Unterbeschreibung 8 Scharnierfenster*
Scharnierfenster
Teilungseinheiten entsprechend Bestückung
Menge: 1,000 St
*Unterbeschreibung 9 Reihenklemmblock für Elektrokanal*
Menge: 1,000 St
*Unterbeschreibung 10 Anschluss an den Potentialausgleich*
Menge: 1,000 St

#### Abschnitt 4.2 I-89: ÖPV - Bodenmikrobiologie - Bodenbiologisches Labor

**4.2.10 Laborarbeitstisch, wandständig**
*** Leitbeschreibung
Laborarbeitstisch, wandständig
Länge/Breite/Höhe: 3300/850/2300 [mm]
Arbeitshöhe 900 mm
bestehend aus:
Menge: 1,000 St
*Unterbeschreibung 1 Tischgestell AH 900*
Tischgestell AH 900
Länge/Breite/Höhe: 1200/550/860 [mm]
Menge: 2,000 St
*Unterbeschreibung 2 Tischgestell AH 900*
Tischgestell AH 900
Länge/Breite/Höhe: 900/550/860 [mm]
Menge: 1,000 St
*Unterbeschreibung 3 Unterbau, MFB, 2 Schubkästen, 2 Türen, Sockel*
Unterbau, MFB, 2 Schubkästen, 2 Türen, Sockel
Länge/Tiefe/Höhe: 1200/500/860 [mm]
1 Einlegeboden
Menge: 1,000 St
*Unterbeschreibung 4 Unterbau, MFB, 4 Schubkästen (1DH), Sockel*
Unterbau, MFB, 4 Schubkästen (1DH),  Sockel
Länge/Tiefe/Höhe: 1200/500/860 [mm]
von 4 Schubkästen 1x Schubkasten doppelt hoch
Menge: 1,000 St
*Unterbeschreibung 5 Unterbau, MFB, 1 Schubkasten, 2 Türen, Sockel*
Unterbau, MFB, 1 Schubkasten, 2 Türen, Sockel
Länge/Tiefe/Höhe: 900/500/860 [mm]
1 Einlegeboden
Menge: 1,000 St
*Unterbeschreibung 6 Energiezellenvorderblende, AH 900*
Energiezellenvorderblende, AH 900
Länge/Breite/Höhe: 1200/20/860 mm
Menge: 2,000 St
*Unterbeschreibung 7 Energiezellenvorderblende, AH 900*
Energiezellenvorderblende, AH 900
Länge/Breite/Höhe: 900/20/860 mm
Menge: 1,000 St
*Unterbeschreibung 8 Energiezelle, wandständig, AH 900*
Energiezelle, wandständig, AH 900
Länge/Breite/Höhe: 1200/200/2300 [mm]
Menge: 2,000 St
*Unterbeschreibung 9 Energiezelle, wandständig, AH 900*
Energiezelle, wandständig, AH 900
Länge/Breite/Höhe: 900/200/2300 [mm]
Menge: 1,000 St
*Unterbeschreibung 10 Energiezellenseitenblende, AH 900*
Energiezellenseitenblende, AH 900
Länge/Breite/Höhe: 150/20/860 mm
mit Anschluss an vertikalen Leitungsführungskanal
Menge: 1,000 St
*Unterbeschreibung 11 Ablageboard mit Glasplatte*
Ablageboard mit Glasplatte
Länge/Breite: 1200/200 [mm]
Menge: 4,000 St
*Unterbeschreibung 12 Ablageboard mit Glasplatte*
Ablageboard mit Glasplatte
Länge/Breite: 900/200 [mm]
Menge: 2,000 St
*Unterbeschreibung 13 Arbeitsplatte aus Laborfeinsteinzeug*
Arbeitsplatte aus Laborfeinsteinzeug
Breite/Höhe: 750/35 [mm]
Unterteilung in mehrere Teile möglich
mit Wulstrand
Menge: 3,300 m
*Unterbeschreibung 14 Schutzkontakt-Steckdose 16 A*
Schutzkontakt-Steckdose 16 A
mit Federdeckel IP 44, 230 V
mit Beschriftungsfeld
Menge: 12,000 St
*Unterbeschreibung 15 Leerdose für bauseitigen EDV- Anschluss*
Leerdose für bauseitigen EDV-Anschluss
(doppelter RJ45 - Einsatz)
Menge: 1,000 St
*Unterbeschreibung 16 Leerdose für bauseitige Ein-/Ausschaltung*
Leerdose für bauseitige Ein-/Ausschaltung
von Abluftanschluss der flexiblen Absaughaube
Anbringung nahe Montageort Absaughaube
Menge: 2,000 St
*Unterbeschreibung 17 Leitungsschutzschalter B 16 A*
Leitungsschutzschalter B 16 A
1-polig
Menge: 4,000 St
*Unterbeschreibung 18 FI-Schutzschalter 30 mA*
FI-Schutzschalter 30 mA
4-polig, 230-400V, 40 A
Menge: 1,000 St
*Unterbeschreibung 19 Leistungstrenner 40 A*
Leistungstrenner 40 A
4-polig
Installation außerhalb des Sicherungsfeldes
Menge: 1,000 St
*Unterbeschreibung 20 Scharnierfenster*
Scharnierfenster
Teilungseinheiten entsprechend Bestückung
Menge: 1,000 St
*Unterbeschreibung 21 Reihenklemmblock für Elektrokanal*
Menge: 1,000 St
*Unterbeschreibung 22 Anschluss an den Potentialausgleich*
Menge: 1,000 St

**4.2.20 Flexible Absaughaube aus Kunststoff**
Flexible Absaughaube aus Kunststoff
bestehend aus:
- Halterung an Wand,
- mit Reduzierung auf Anschlussstutzendurchmesser
- Punktabsauggelenkarm DMR 100 mm, mit Gaszugfeder
  (Gasdämpfer), fest arretierbar mit Handgriff
- Absaugrohr aus Aluminium, 3 Gelenke aus PP, weiß,
- Absaugrohr ohne Drosselklappe
- Vorbereitung für HLSK-seitigen An- und Abschalttaster für Absaughaube mit Verbindung in darunterliegenden Elektrokanal
- Haube DMR 350 mm, Aluminium, pulverbeschichtet weiß
- Schwengbereich 180°
- Reichweite bis 1100 mm
- Luftstrom 140 m³/h
- Anschlussstutzen DMR 110 mm
Menge: 2,000 St

**4.2.30 Elektrokanal**
*** Leitbeschreibung
Elektrokanal
Abmessungen:
Länge : 1100 [mm]
Tiefe : 80 [mm]
Höhe : 130 [mm]
Installationshöhe UK Kanal: 2100 [mm]

Ausführung:
aus Metall, mit Trennsteg, Bestückung mit
Steckdose, Leerdose für GLT
mit Leitungsführungskanal ausgehend von Laborarbeitstisch
Menge: 1,000 St
*Unterbeschreibung 1 Elektrokanal - mit Trennsteg*
Elektrokanal - mit Trennsteg
Tiefe/Höhe: 80/130 [mm]

Vorbereitung für 1x 230 V/16 A SCHUKO-Steckdose, IP44 und 1x Störmelde-Steckdose
Menge: 1,100 m
*Unterbeschreibung 2 Elektrokanalseitenblende*
Elektrokanalseitenblende

Tiefe/Höhe: 80/130 [mm]
auf einer Seite mit Zuleitung aus vertikalem Leitungsführungskanal
Menge: 2,000 St
*Unterbeschreibung 3 Leitungsführungskanal*
Leitungsführungskanal auf Putz
von der Laborarbeitsfläche seitlich ausgehend,
vertikale Führung bis 2100 mm über OKFF als Zuleitung in den Elektrokanal
Menge: 1,000 St
*Unterbeschreibung 4 SCHUKO-Steckdose 230V/16A, IP44*
SCHUKO-Steckdose 230V/16A, IP44
Federdeckel, Beschriftungsfeld
Menge: 1,000 St
*Unterbeschreibung 5 Störmelde-Steckdose*
Störmelde-Steckdose
bestehend aus:
-1x Leerdose
- 2xEinbaubuchsen
- Blind-Abdeckung
- 1xAbdeckrahmen
- Dichtungsflansch
- Kurzschlussstecker
Menge: 1,000 St

**4.2.40 Laborarbeitstisch, wandständig**
*** Leitbeschreibung
Laborarbeitstisch, wandständig
Länge/Breite/Höhe: 1200/850/2300 [mm]
Arbeitshöhe: 900 mm
bestehend aus:
Menge: 1,000 St
*Unterbeschreibung 1 Tischgestell AH 900*
Tischgestell AH 900
Länge/Breite/Höhe: 1200/550/860 [mm]
Menge: 1,000 St
*Unterbeschreibung 2 Unterbau, MFB, 2 Schubkästen, 2 Türen, Sockel*
Unterbau, MFB, 2 Schubkästen, 2 Türen, Sockel
Länge/Tiefe/Höhe: 1200/500/860 [mm]
1 Einlegeboden
Menge: 1,000 St
*Unterbeschreibung 3 Energiezellenvorderblende, AH 900*
Energiezellenvorderblende, AH 900
Länge/Breite/Höhe: 1200/20/860 mm
Menge: 1,000 St
*Unterbeschreibung 4 Energiezelle, wandständig, AH 900*
Energiezelle, wandständig, AH 900
Länge/Breite/Höhe: 1200/200/2300 [mm]
Menge: 1,000 St
*Unterbeschreibung 5 Energiezellenseitenblende, AH 900*
Energiezellenseitenblende, AH 900
Länge/Breite/Höhe: 150/20/860 mm
Menge: 1,000 St
*Unterbeschreibung 6 Arbeitsplatte aus Laborfeinsteinzeug*
Arbeitsplatte aus Laborfeinsteinzeug
Breite/Höhe: 750/35 [mm]
mit Wulstrand
Menge: 1,200 m
*Unterbeschreibung 7 Hängeschrank, MFB, 2 Türen*
Hängeschrank, MFB, 2 Türen
Länge/Tiefe/Höhe:1200/360/600 [mm]
1 Einlegeboden
Menge: 1,000 St
*Unterbeschreibung 8 Unterbauleuchte 1200 mm lang*
Unterbauleuchte 1200 mm lang
einschl. Anschlußleitung
inkl. Wippschalter
Menge: 1,000 St
*Unterbeschreibung 9 Leitungsschutzschalter B 10 A*
Leitungsschutzschalter B 10 A
1-polig
für Unterbaubeleuchtung
Menge: 1,000 St
*Unterbeschreibung 10 Schutzkontakt-Steckdose 16 A*
Schutzkontakt-Steckdose 16 A
mit Federdeckel IP 44, 230 V
mit Beschriftungsfeld
Menge: 4,000 St
*Unterbeschreibung 11 Leitungsschutzschalter B 16 A*
Leitungsschutzschalter B 16 A
1-polig
Menge: 2,000 St
*Unterbeschreibung 12 Drehstrom-Einbau-Steckdose 400V/16A, 5-polig, IP44*
Menge: 1,000 St
*Unterbeschreibung 13 Leitungsschutzschalter B 16A, 3-polig*
Menge: 1,000 St
*Unterbeschreibung 14 FI-Schutzschalter 30 mA*
FI-Schutzschalter 30 mA
4-polig, 230-400V, 40 A
Menge: 1,000 St
*Unterbeschreibung 15 Leistungstrenner 40 A*
Leistungstrenner 40 A
4-polig
Installation außerhalb des Sicherungsfeldes
Menge: 1,000 St
*Unterbeschreibung 16 Scharnierfenster*
Scharnierfenster
Teilungseinheiten entsprechend Bestückung
Menge: 1,000 St
*Unterbeschreibung 17 Reihenklemmblock für Elektrokanal*
Menge: 1,000 St
*Unterbeschreibung 18 Anschluss an den Potentialausgleich*
Menge: 1,000 St

**4.2.50 Abzug für chemische Arbeiten**
*** Leitbeschreibung
Abzug für chemische Arbeiten
Länge/Breite/Höhe: 1200/920/2800 [mm]
Arbeitshöhe: 900 mm
mit Unterschrank zur Lagerung brennbaren Flüssigkeiten
Typ 90
bestehend aus:
Menge: 1,000 St
*Unterbeschreibung 1 Abzugsaufbau*
Abzugsaufbau
Länge/Tiefe/Höhe:1200/920/1900 [mm]
dreiseitig geschlossen aus MFB-Platte P2,
mit 2-geteiltem Vertikalschiebefenster
Menge: 1,000 St
*Unterbeschreibung 2 Frontschieber-Controller*
Menge: 1,000 St
*Unterbeschreibung 3 Vorbereitung für Einbau von Abzugsfunktionsanzeige*
Vorbereitung für Einbau von Abzugsfunktionsanzeige
und Volumenstrommesseinrichtung
Menge: 1,000 St
*Unterbeschreibung 4 Energiezelle für Abzug, wandständig, AH 900*
Energiezelle für Abzug, wandständig, AH 900
Länge/Breite/Höhe: 1200/200/1200 [mm]
Menge: 1,000 St
*Unterbeschreibung 5 4-Fuß-Tischgestell, AH 900*
4-Fuß-Tischgestell, AH 900
Länge/Breite/Höhe: 1000/550/860 [mm]
Menge: 1,000 St
*Unterbeschreibung 6 Tischgestellseitenblende, AH 900*
Menge: 2,000 St
*Unterbeschreibung 7 Abzugsunterbau zur Lagerung brennbarer Flüssigkeiten*
Abzugsunterschrank zur Lagerung brennbarer Flüssigkeiten
Länge/Breite/Höhe: 1100/560/710 [mm]
2 Flügeltüren
1 selbstschließender Auszug,
1 herausnehmbare Bodenwanne, 1 Lochblecheinsatz
Ausführung nach DIN EN 14470-1, Typ G90
Menge: 1,000 St
*Unterbeschreibung 8 Anschlussleitung für Unterschrankabsaugung*
Anschlussleitung für Unterschrankabsaugung
Zubehör zum Abzug
für ein Unterbau mit Abluftanschluss
Menge: 1,000 St
*Unterbeschreibung 9 Arbeitsplatte aus Laborfeinsteinzeug*
Arbeitsplatte aus Laborfeinsteinzeug
Breite/Höhe: 750/35 [mm]
Menge: 1,200 m
*Unterbeschreibung 10 Elektrokanal - ohne Trennsteg*
Elektrokanal - ohne Trennsteg
Breite/Höhe:85/150 [mm]
Menge: 1,200 m
*Unterbeschreibung 11 SCHUKO-Steckdose 230V/16A, IP44*
SCHUKO-Steckdose 230V/16A, IP44
Federdeckel, Beschriftungsfeld
Menge: 4,000 St
*Unterbeschreibung 12 Anschlussstelle für Potentialausgleich*
Anschlussstelle für Potentialausgleich
Installationsbuchsen für den Anschluss von
4 mm Steckverbindungen sowie Kabelschuhen,
Bemessungsstrom bis 63 A
Menge: 1,000 St
*Unterbeschreibung 13 Leitungsschutzschalter B 10 A*
Leitungsschutzschalter B 10 A
1-polig
für Abzuginnenraumbeleuchtung
Menge: 1,000 St
*Unterbeschreibung 14 Reihenklemmblock für Abzug*
Menge: 1,000 St
*Unterbeschreibung 15 Anschluss an den Potentialausgleich*
Menge: 1,000 St
*Unterbeschreibung 16 Leitungsführungskanal für Elektrokanal*
Leitungsführungskanal für Elektrokanal
von der Decke vertikale Führung bis OK Abzug
Menge: 1,000 St
*Unterbeschreibung 17 Abzugsarmatur für Deionat*
Abzugsarmatur für Deionat
mit Auslauftülle, Ausladung 70 mm
Verrohrung hinter Installationen ausgehend von Laborspüle auszuführen
Menge: 1,000 St
*Unterbeschreibung 18 Pendelklappe*
Pendelklappe in beiden Abzugsseitenwänden Durchmesser ca.80 mm, aus PP oder Phenolharzvollkernplatte.
Menge: 2,000 St
*Unterbeschreibung 19 Laboreinbaubecken aus Steinzeug*
Laboreinbaubecken aus Steinzeug
Länge/Tiefe/Höhe:250/100/120 [mm]
inklusive Leitungsführung hinter Installationen und Einbindung des Abwassers unter der Spüle
Menge: 1,000 St

**4.2.60 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Phenolharzvollkernplatte*
Seitl. Spritzschutz aus Phenolharzvollkernplatte
Ausführung:
Materialstärke: 6 mm, Vorderkante abgerundet,
Breite/Höhe: 750/500 [mm]
einschl. erforderl. Halterung
Montage an Abzugseitenwand, inkl. Öffnung für Pendelklappe
Menge: 1,000 St
*Unterbeschreibung 14 Seitl. Spritzschutz aus Piacryl*
Seitl. Spritzschutz aus Piacryl
Ausführung:
Materialstärke: 6 mm, Kanten abgerundet,
Tiefe/Höhe: 750/500 [mm]
einschl. erforderl. Halterung
Menge: 1,000 St
*Unterbeschreibung 15 Verrohrung für Wasserversorgung*
Verrohrung für Wasserversorgung an nebenstehenden Abzug
- Abzweig zur Versorgung Deionat-Armatur in Abzug
- Rückführung Abwasser aus Abzug und Einbindung in Abwasser
Menge: 1,000 psch

**4.2.70 Kleiderleiste**
Kleiderleiste
Länge: 450 mm,
mit 6 Kleiderhaken,
mit Wandbefestigung
Menge: 1,000 St

#### Abschnitt 4.3 I-89a: ÖPV Bodenmikrobiologie - Labor Bodenaufbereitung

**4.3.10 Laborarbeitstisch, wandständig**
*** Leitbeschreibung
Laborarbeitstisch, wandständig
Länge/Breite/Höhe: 4200/850/2300 [mm]
Arbeitshöhe: 900 mm
bestehend aus:
Menge: 1,000 St
*Unterbeschreibung 1 Tischgestell AH 900*
Tischgestell AH 900
Länge/Breite/Höhe: 1200/550/860 [mm]
Menge: 3,000 St
*Unterbeschreibung 2 Tischgestell AH 900*
Tischgestell AH 900
Länge/Breite/Höhe: 600/550/860 [mm]
Menge: 1,000 St
*Unterbeschreibung 3 Unterbau, MFB, 2 Schubkästen, 2 Türen, Sockel*
Unterbau, MFB, 2 Schubkästen, 2 Türen, Sockel
Länge/Tiefe/Höhe: 1200/500/860 [mm]
1 Einlegeboden
Menge: 1,000 St
*Unterbeschreibung 4 Unterbau, MFB, 1 Tür, Sockel*
Unterbau, MFB, 1 Tür, Sockel
Länge/Tiefe/Höhe: 600/500/860 [mm]
1 Einlegeboden
Menge: 1,000 St
*Unterbeschreibung 5 Unterflur-SCHUKO-Steckdose 230V/16A, IP44*
Unterflur-SCHUKO-Steckdose 230V/16A, IP44
Federdeckel, Beschriftungsfeld
Anschluss für Gerätetechnik (Unterbaukühlschrank)
Menge: 1,000 St
*Unterbeschreibung 6 Unterbau, MFB, 4 Schubkästen (1DH), Sockel*
Unterbau, MFB, 4 Schubkästen (1DH),  Sockel
Länge/Tiefe/Höhe: 1200/500/860 [mm]
von 4 Schubkästen 1x Schubkasten doppelt hoch
Menge: 1,000 St
*Unterbeschreibung 7 Unterbau, MFB, 1 Tür, Sockel*
Unterbau, MFB, 1 Tür, Sockel
Länge/Tiefe/Höhe: 600/500/860 [mm]
1 Einlegeboden
Menge: 1,000 St
*Unterbeschreibung 8 Energiezellenvorderblende, AH 900*
Energiezellenvorderblende, AH 900
Länge/Breite/Höhe: 1200/20/860 mm
Menge: 3,000 St
*Unterbeschreibung 9 Energiezellenvorderblende, AH 900*
Energiezellenvorderblende, AH 900
Länge/Breite/Höhe: 600/20/860 mm
Menge: 1,000 St
*Unterbeschreibung 10 Energiezelle, wandständig, AH 900*
Energiezelle, wandständig, AH 900
Länge/Breite/Höhe: 1200/200/2300 [mm]
Menge: 3,000 St
*Unterbeschreibung 11 Energiezelle, wandständig, AH 900*
Energiezelle, wandständig, AH 900
Länge/Breite/Höhe: 600/200/2300 [mm]
Menge: 1,000 St
*Unterbeschreibung 12 Energiezellenseitenblende, AH 900*
Energiezellenseitenblende, AH 900
Länge/Breite/Höhe: 150/20/860 mm
Menge: 1,000 St
*Unterbeschreibung 13 Ablageboard mit Glasplatte*
Ablageboard mit Glasplatte
Länge/Breite: 1200/200 [mm]
Menge: 6,000 St
*Unterbeschreibung 14 Ablageboard mit Glasplatte*
Ablageboard mit Glasplatte
Länge/Breite: 600/200 [mm]
Menge: 2,000 St
*Unterbeschreibung 15 Arbeitsplatte aus Laborfeinsteinzeug*
Arbeitsplatte aus Laborfeinsteinzeug
Breite/Höhe: 750/35 [mm]
Unterteilung der Länge in Teilstücke möglich
mit Wulstrand
Menge: 4,200 m
*Unterbeschreibung 16 Schutzkontakt-Steckdose 16 A*
Schutzkontakt-Steckdose 16 A
mit Federdeckel IP 44, 230 V
mit Beschriftungsfeld
Menge: 12,000 St
*Unterbeschreibung 17 Leerdose für bauseitigen EDV- Anschluss*
Leerdose für bauseitigen EDV-Anschluss
(doppelter RJ45 - Einsatz)
Menge: 1,000 St
*Unterbeschreibung 18 Leerdose für bauseitige Ein-/Ausschaltung*
Leerdose für bauseitige Ein-/Ausschaltung
von Abluftanschluss der flexiblen Absaughaube
Anbringung nahe Montageort Absaughaube
Menge: 2,000 St
*Unterbeschreibung 19 Leitungsschutzschalter B 16 A*
Leitungsschutzschalter B 16 A
1-polig
Menge: 4,000 St
*Unterbeschreibung 20 FI-Schutzschalter 30 mA*
FI-Schutzschalter 30 mA
4-polig, 230-400V, 40 A
Menge: 1,000 St
*Unterbeschreibung 21 Leistungstrenner 40 A*
Leistungstrenner 40 A
4-polig
Installation außerhalb des Sicherungsfeldes
Menge: 1,000 St
*Unterbeschreibung 22 Scharnierfenster*
Scharnierfenster
Teilungseinheiten entsprechend Bestückung
Menge: 1,000 St
*Unterbeschreibung 23 Reihenklemmblock für Elektrokanal*
Menge: 1,000 St
*Unterbeschreibung 24 Anschluss an den Potentialausgleich*
Menge: 1,000 St

**4.3.20 Flexible Absaughaube aus Kunststoff**
Flexible Absaughaube aus Kunststoff
bestehend aus:
- Halterung an Wand,
- mit Reduzierung auf Anschlussstutzendurchmesser
- Punktabsauggelenkarm DMR 100 mm, mit Gaszugfeder
  (Gasdämpfer), fest arretierbar mit Handgriff
- Absaugrohr aus Aluminium, 3 Gelenke aus PP, weiß,
- Absaugrohr ohne Drosselklappe
- Vorbereitung für HLSK-seitigen An- und Abschalttaster für Absaubhaube mit Verbindung in darunterliegenden Elektrokanal
- Haube DMR 350 mm, Aluminium, pulverbeschichtet weiß
- Schwengbereich 180°
- Reichweite bis 1100 mm
- Luftstrom 140 m³/h
- Anschlussstutzen DMR 110 mm
Menge: 2,000 St

**4.3.30 Laborarbeitstisch, wandständig**
*** Leitbeschreibung
Laborarbeitstisch, wandständig
Länge/Breite/Höhe: 1200/850/2300 [mm]
Arbeitshöhe: 900 mm
bestehend aus:
Menge: 1,000 St
*Unterbeschreibung 1 Tischgestell AH 900*
Tischgestell AH 900
Länge/Breite/Höhe: 1200/550/860 [mm]
Menge: 1,000 St
*Unterbeschreibung 2 Unterbau, MFB, 2 Schubkästen, 2 Türen, Sockel*
Unterbau, MFB, 2 Schubkästen, 2 Türen, Sockel
Länge/Tiefe/Höhe: 1200/500/860 [mm]
1 Einlegeboden
Menge: 1,000 St
*Unterbeschreibung 3 Energiezellenvorderblende, AH 900*
Energiezellenvorderblende, AH 900
Länge/Breite/Höhe: 1200/20/860 mm
Menge: 1,000 St
*Unterbeschreibung 4 Energiezelle, wandständig, AH 900*
Energiezelle, wandständig, AH 900
Länge/Breite/Höhe: 1200/200/2300 [mm]
Menge: 1,000 St
*Unterbeschreibung 5 Energiezellenseitenblende, AH 900*
Energiezellenseitenblende, AH 900
Länge/Breite/Höhe: 150/20/860 mm
Menge: 1,000 St
*Unterbeschreibung 6 Arbeitsplatte aus Laborfeinsteinzeug*
Arbeitsplatte aus Laborfeinsteinzeug
Breite/Höhe: 750/35 [mm]
mit Wulstrand
Menge: 1,200 m
*Unterbeschreibung 7 Hängeschrank, MFB, 2 Türen*
Hängeschrank, MFB, 2 Türen
Länge/Tiefe/Höhe:1200/360/600 [mm]
1 Einlegeboden
Menge: 1,000 St
*Unterbeschreibung 8 Unterbauleuchte 1200 mm lang*
Unterbauleuchte 1200 mm lang
einschl. Anschlußleitung
inkl. Wippschalter
Menge: 1,000 St
*Unterbeschreibung 9 Leitungsschutzschalter B 10 A*
Leitungsschutzschalter B 10 A
1-polig
für Unterbaubeleuchtung
Menge: 1,000 St
*Unterbeschreibung 10 Schutzkontakt-Steckdose 16 A*
Schutzkontakt-Steckdose 16 A
mit Federdeckel IP 44, 230 V
mit Beschriftungsfeld
Menge: 4,000 St
*Unterbeschreibung 11 Leitungsschutzschalter B 16 A*
Leitungsschutzschalter B 16 A
1-polig
Menge: 2,000 St
*Unterbeschreibung 12 Drehstrom-Einbau-Steckdose 400V/16A, 5-polig, IP44*
Menge: 1,000 St
*Unterbeschreibung 13 Leitungsschutzschalter B 16A, 3-polig*
Menge: 1,000 St
*Unterbeschreibung 14 FI-Schutzschalter 30 mA*
FI-Schutzschalter 30 mA
4-polig, 230-400V, 40 A
Menge: 1,000 St
*Unterbeschreibung 15 Leistungstrenner 40 A*
Leistungstrenner 40 A
4-polig
Installation außerhalb des Sicherungsfeldes
Menge: 1,000 St
*Unterbeschreibung 16 Scharnierfenster*
Scharnierfenster
Teilungseinheiten entsprechend Bestückung
Menge: 1,000 St
*Unterbeschreibung 17 Reihenklemmblock für Elektrokanal*
Menge: 1,000 St
*Unterbeschreibung 18 Anschluss an den Potentialausgleich*
Menge: 1,000 St

**4.3.40 Abzug für chemische Arbeiten**
*** Leitbeschreibung
Abzug für chemische Arbeiten
Länge/Breite/Höhe 1200/920/2800 [mm]
Arbeitshöhe: 900 mm
mit Unterschrank zur Lagerung brennbaren Flüssigkeiten
Typ 90
bestehend aus:
Menge: 1,000 St
*Unterbeschreibung 1 Abzugsaufbau*
Abzugsaufbau
Länge/Tiefe/Höhe:1200/920/1900 [mm]
dreiseitig geschlossen aus MFB-Platte P2,
mit 2-geteiltem Vertikalschiebefenster
Menge: 1,000 St
*Unterbeschreibung 2 Frontschieber-Controller*
Menge: 1,000 St
*Unterbeschreibung 3 Vorbereitung für Einbau von Abzugsfunktionsanzeige*
Vorbereitung für Einbau von Abzugsfunktionsanzeige
und Volumenstrommesseinrichtung
Menge: 1,000 St
*Unterbeschreibung 4 Energiezelle für Abzug, wandständig, AH 900*
Energiezelle für Abzug, wandständig, AH 900
Länge/Breite/Höhe: 1200/200/1200 [mm]
Menge: 1,000 St
*Unterbeschreibung 5 4-Fuß-Tischgestell, AH 900*
4-Fuß-Tischgestell, AH 900
Länge/Breite/Höhe: 1000/550/860 [mm]
Menge: 1,000 St
*Unterbeschreibung 6 Tischgestellseitenblende, AH 900*
Menge: 2,000 St
*Unterbeschreibung 7 Abzugsunterbau zur Lagerung brennbarer Flüssigkeiten*
Abzugsunterschrank zur Lagerung brennbarer Flüssigkeiten
Länge/Breite/Höhe: 1100/560/710 [mm]
2 Flügeltüren
1 selbstschließender Auszug,
1 herausnehmbare Bodenwanne, 1 Lochblecheinsatz
Ausführung nach DIN EN 14470-1, Typ G90
Menge: 1,000 St
*Unterbeschreibung 8 Anschlussleitung für Unterschrankabsaugung*
Anschlussleitung für Unterschrankabsaugung
Zubehör zum Abzug
für ein Unterbau mit Abluftanschluss
Menge: 1,000 St
*Unterbeschreibung 9 Arbeitsplatte aus Laborfeinsteinzeug*
Arbeitsplatte aus Laborfeinsteinzeug
Breite/Höhe: 750/35 [mm]
Menge: 1,200 m
*Unterbeschreibung 10 Elektrokanal - ohne Trennsteg*
Elektrokanal - ohne Trennsteg
Breite/Höhe:85/150 [mm]
Menge: 1,200 m
*Unterbeschreibung 11 SCHUKO-Steckdose 230V/16A, IP44*
SCHUKO-Steckdose 230V/16A, IP44
Federdeckel, Beschriftungsfeld
Menge: 4,000 St
*Unterbeschreibung 12 Leitungsschutzschalter B 10 A*
Leitungsschutzschalter B 10 A
1-polig
für Abzuginnenraumbeleuchtung
Menge: 1,000 St
*Unterbeschreibung 13 Reihenklemmblock für Abzug*
Menge: 1,000 St
*Unterbeschreibung 14 Anschluss an den Potentialausgleich*
Menge: 1,000 St
*Unterbeschreibung 15 Leitungsschutzschalter B 16 A*
Leitungsschutzschalter B 16 A
1-polig
Menge: 2,000 St
*Unterbeschreibung 16 FI-Schutzschalter 30 mA*
FI-Schutzschalter 30 mA
4-polig, 230-400V, 40 A
Menge: 1,000 St
*Unterbeschreibung 17 Leistungstrenner 40 A*
Leistungstrenner 40 A
4-polig
Installation außerhalb des Sicherungsfeldes
Menge: 1,000 St
*Unterbeschreibung 18 Scharnierfenster*
Scharnierfenster
Teilungseinheiten entsprechend Bestückung
Menge: 1,000 St
*Unterbeschreibung 19 Abzugsarmatur für Deionat*
Abzugsarmatur für Deionat
mit Auslauftülle, Ausladung 70 mm
Verrohrung hinter Installationen ausgehend von Laborspüle auszuführen
Menge: 1,000 St
*Unterbeschreibung 20 Pendelklappe*
Pendelklappe in beiden Abzugsseitenwänden Durchmesser ca.80 mm, aus PP oder Phenolharzvollkernplatte.
Menge: 2,000 St
*Unterbeschreibung 21 Laboreinbaubecken aus Steinzeug*
Laboreinbaubecken aus Steinzeug
Länge/Tiefe/Höhe: 250/100/120 [mm]
inklusive Leitungsführung hinter Installationen und Einbindung des Abwassers unter der Spüle
Menge: 1,000 St

**4.3.50 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Phenolharzvollkernplatte*
Seitl. Spritzschutz aus Phenolharzvollkernplatte
Ausführung:
Materialstärke: 6 mm, Vorderkante abgerundet,
Breite/Höhe: 750/500 [mm]
einschl. erforderl. Halterung
Montage an Abzugseitenwand, inkl. Öffnung für Pendelklappe
Menge: 1,000 St
*Unterbeschreibung 14 Seitl. Spritzschutz aus Piacryl*
Seitl. Spritzschutz aus Piacryl
Ausführung:
Materialstärke: 6 mm, Kanten abgerundet,
Tiefe/Höhe: 750/500 [mm]
einschl. erforderl. Halterung
Menge: 1,000 St
*Unterbeschreibung 15 Verrohrung für Wasserversorgung*
Verrohrung für Wasserversorgung an nebenstehenden Abzug
- Abzweig zur Versorgung Deionat-Armatur in Abzug
- Rückführung Abwasser aus Abzug und Einbindung in Abwasser
Menge: 1,000 psch

**4.3.60 Kleiderleiste**
Kleiderleiste
Länge: 450 mm,
mit 6 Kleiderhaken,
mit Wandbefestigung
Menge: 1,000 St

#### Abschnitt 4.4 I-90: ÖPV Bodenmikrobiologie - Mikrobiologisches Labor, Pilze

**4.4.10 Laborarbeitstisch, wandständig**
*** Leitbeschreibung
Laborarbeitstisch, wandständig
Länge/Breite/Höhe: 3300/850/2300 [mm]
Arbeitshöhe: 900 mm
bestehend aus:
Menge: 1,000 St
*Unterbeschreibung 1 Tischgestell AH 900*
Tischgestell AH 900
Länge/Breite/Höhe: 1200/550/860 [mm]
Menge: 2,000 St
*Unterbeschreibung 2 Tischgestell AH 900*
Tischgestell AH 900
Länge/Breite/Höhe: 900/550/860 [mm]
Menge: 1,000 St
*Unterbeschreibung 3 Unterbau, MFB, 4 Schubkästen (1DH), Sockel*
Unterbau, MFB, 4 Schubkästen (1DH),  Sockel
Länge/Tiefe/Höhe: 1200/500/860 [mm]
von 4 Schubkästen 1x Schubkasten doppelt hoch
Menge: 1,000 St
*Unterbeschreibung 4 Unterbau, MFB, 1 Tür, Sockel*
Unterbau, MFB, 1 Tür, Sockel
Länge/Tiefe/Höhe: 600/500/860 [mm]
1 Einlegeboden
Menge: 1,000 St
*Unterbeschreibung 5 Unterflur-SCHUKO-Steckdose 230V/16A, IP44*
Unterflur-SCHUKO-Steckdose 230V/16A, IP44
Federdeckel, Beschriftungsfeld
Anschluss für Gerätetechnik (Unterbaukühlschrank)
Menge: 1,000 St
*Unterbeschreibung 6 Unterbau, MFB, 1 Schubkasten, 2 Türen, Sockel*
Unterbau, MFB, 1 Schubkasten, 2 Türen, Sockel
Länge/Tiefe/Höhe: 900/500/860 [mm]
1 Einlegeboden
Menge: 1,000 St
*Unterbeschreibung 7 Energiezellenvorderblende, AH 900*
Energiezellenvorderblende, AH 900
Länge/Breite/Höhe: 1200/20/860 mm
Menge: 2,000 St
*Unterbeschreibung 8 Energiezellenvorderblende, AH 900*
Energiezellenvorderblende, AH 900
Länge/Breite/Höhe: 900/20/860 mm
Menge: 1,000 St
*Unterbeschreibung 9 Energiezelle, wandständig, AH 900*
Energiezelle, wandständig, AH 900
Länge/Breite/Höhe: 1200/200/2300 [mm]
Menge: 2,000 St
*Unterbeschreibung 10 Energiezelle, wandständig, AH 900*
Energiezelle, wandständig, AH 900
Länge/Breite/Höhe: 900/200/2300 [mm]
Menge: 1,000 St
*Unterbeschreibung 11 Arbeitsplatte aus Laborfeinsteinzeug*
Arbeitsplatte aus Laborfeinsteinzeug
Breite/Höhe: 750/35 [mm]
Unterteilung in mehrere Teile möglich,
mit Wulstrand
Menge: 3,300 m
*Unterbeschreibung 12 Arbeitsplatte aus Phenolharzvollkernmaterial ohne Wulstrand*
Arbeitsplatte aus Phenolharzvollkernmaterial ohne Wulstrand
Tiefe/Höhe: 850/30 [mm]
als Tischplattenverlängerung zwischen Arbeitsplatte aus Laborfeinsteinzeug bis Schachtwand
Für Breite: Aufmaß nötig
inkl. Halterungen/Wandbefestigungen für Stabilität
Menge: 0,100 m
*Unterbeschreibung 13 Hängeschrank, MFB, 2 Türen*
Hängeschrank, MFB, 2 Türen
Länge/Tiefe/Höhe: 900/360/600 [mm]
1 Einlegeboden
Menge: 1,000 St
*Unterbeschreibung 14 Hängeschrank, MFB, 2 Türen*
Hängeschrank, MFB, 2 Türen
Länge/Tiefe/Höhe:1200/360/600 [mm]
1 Einlegeboden
Menge: 2,000 St
*Unterbeschreibung 15 Unterbauleuchte 1200 mm lang*
Unterbauleuchte 1200 mm lang
einschl. Anschlußleitung
inkl. Wippschalter
Menge: 2,000 St
*Unterbeschreibung 16 Unterbauleuchte 900 mm lang*
Unterbauleuchte 900 mm lang
einschl. Anschlußleitung
inkl. Wippschalter
Menge: 1,000 St
*Unterbeschreibung 17 Leitungsschutzschalter B 10 A*
Leitungsschutzschalter B 10 A
1-polig
für Unterbaubeleuchtung
Menge: 1,000 St
*Unterbeschreibung 18 Schutzkontakt-Steckdose 16 A*
Schutzkontakt-Steckdose 16 A
mit Federdeckel IP 44, 230 V
mit Beschriftungsfeld
Menge: 12,000 St
*Unterbeschreibung 19 Leerdose für bauseitigen EDV- Anschluss*
Leerdose für bauseitigen EDV-Anschluss
(doppelter RJ45 - Einsatz)
Menge: 1,000 St
*Unterbeschreibung 20 Leitungsschutzschalter B 16 A*
Leitungsschutzschalter B 16 A
1-polig
Menge: 4,000 St
*Unterbeschreibung 21 FI-Schutzschalter 30 mA*
FI-Schutzschalter 30 mA
4-polig, 230-400V, 40 A
Menge: 1,000 St
*Unterbeschreibung 22 Leistungstrenner 40 A*
Leistungstrenner 40 A
4-polig
Installation außerhalb des Sicherungsfeldes
Menge: 1,000 St
*Unterbeschreibung 23 Scharnierfenster*
Scharnierfenster
Teilungseinheiten entsprechend Bestückung
Menge: 1,000 St
*Unterbeschreibung 24 Reihenklemmblock für Elektrokanal*
Menge: 1,000 St
*Unterbeschreibung 25 Anschluss an den Potentialausgleich*
Menge: 1,000 St

**4.4.20 Elektrokanal**
*** Leitbeschreibung
Elektrokanal
Abmessungen:
Länge : 1830 [mm]
Tiefe : 80 [mm]
Höhe : 130 [mm]
Installationshöhe UK Kanal: 2100 [mm]

Ausführung:
aus Metall, ohne Trennsteg, Bestückung mit
Steckdosen
mit Leitungsführungskanal ausgehend von Laborarbeitstisch
Menge: 1,000 St
*Unterbeschreibung 1 Elektrokanal - mit Trennsteg*
Elektrokanal - mit Trennsteg
Tiefe/Höhe: 80/130 [mm]

Vorbereitung für 4x 230 V/16 A SCHUKO-Steckdose, IP44
Menge: 1,830 m
*Unterbeschreibung 2 Elektrokanalseitenblende*
Elektrokanalseitenblende

Tiefe/Höhe: 80/130 [mm]
auf einer Seite mit Zuleitung aus vertikalem Leitungsführungskanal
Menge: 1,000 St
*Unterbeschreibung 3 Leitungsführungskanal*
Leitungsführungskanal auf Putz
von der Laborarbeitsfläche seitlich ausgehend,
vertikale Führung bis 2100 mm über OKFF als Zuleitung in den Elektrokanal
Menge: 1,000 St
*Unterbeschreibung 4 SCHUKO-Steckdose 230V/16A, IP44*
SCHUKO-Steckdose 230V/16A, IP44
Federdeckel, Beschriftungsfeld
jeweils 2x Steckdosen auf einen Stromkreis
Menge: 4,000 St

**4.4.30 Laborarbeitstisch, wandständig**
*** Leitbeschreibung
Laborarbeitstisch, wandständig
Länge/Breite/Höhe: 2100/850/2300 [mm]
Arbeitshöhe: 900 mm
bestehend aus:
Menge: 1,000 St
*Unterbeschreibung 1 Tischgestell AH 900*
Tischgestell AH 900
Länge/Breite/Höhe: 900/550/860 [mm]
Menge: 1,000 St
*Unterbeschreibung 2 Tischgestell AH 900*
Tischgestell AH 900
Länge/Breite/Höhe: 1200/550/860 [mm]
Menge: 1,000 St
*Unterbeschreibung 3 Unterbau, MFB, 1 Schubkasten, 2 Türen, Sockel*
Unterbau, MFB, 1 Schubkasten, 2 Türen, Sockel
Länge/Tiefe/Höhe: 900/500/860 [mm]
1 Einlegeboden
Menge: 1,000 St
*Unterbeschreibung 4 Unterbau, MFB, 4 Schubkästen (1DH), Sockel*
Unterbau, MFB, 4 Schubkästen (1DH),  Sockel
Länge/Tiefe/Höhe: 1200/500/860 [mm]
von 4 Schubkästen 1x Schubkasten doppelt hoch
Menge: 1,000 St
*Unterbeschreibung 5 Energiezellenvorderblende, AH 900*
Energiezellenvorderblende, AH 900
Länge/Breite/Höhe: 1200/20/860 mm
Menge: 1,000 St
*Unterbeschreibung 6 Energiezellenvorderblende, AH 900*
Energiezellenvorderblende, AH 900
Länge/Breite/Höhe: 900/20/860 mm
Menge: 1,000 St
*Unterbeschreibung 7 Energiezelle, wandständig, AH 900*
Energiezelle, wandständig, AH 900
Länge/Breite/Höhe: 1200/200/2300 [mm]
Menge: 1,000 St
*Unterbeschreibung 8 Energiezelle, wandständig, AH 900*
Energiezelle, wandständig, AH 900
Länge/Breite/Höhe: 900/200/2300 [mm]
Menge: 1,000 St
*Unterbeschreibung 9 Energiezellenseitenblende, AH 900*
Energiezellenseitenblende, AH 900
Länge/Breite/Höhe: 150/20/860 mm
mit Anbindung an vertikalen Leitungsführungskanal
Menge: 1,000 St
*Unterbeschreibung 10 Arbeitsplatte aus Laborfeinsteinzeug*
Arbeitsplatte aus Laborfeinsteinzeug
Breite/Höhe: 750/35 [mm]
Unterteilung in mehrere Teile möglich,
mit Wulstrand
Menge: 2,100 m
*Unterbeschreibung 11 Hängeschrank, MFB, 2 Türen*
Hängeschrank, MFB, 2 Türen
Länge/Tiefe/Höhe:900/360/600 [mm]
1 Einlegeboden
Menge: 1,000 St
*Unterbeschreibung 12 Hängeschrank, MFB, 2 Türen*
Hängeschrank, MFB, 2 Türen
Länge/Tiefe/Höhe: 1200/360/600 [mm]
1 Einlegeboden
Menge: 1,000 St
*Unterbeschreibung 13 Unterbauleuchte 1200 mm lang*
Unterbauleuchte 1200 mm lang
einschl. Anschlußleitung
inkl. Wippschalter
Menge: 1,000 St
*Unterbeschreibung 14 Unterbauleuchte 900 mm lang*
Unterbauleuchte 900 mm lang
einschl. Anschlußleitung
inkl. Wippschalter
Menge: 1,000 St
*Unterbeschreibung 15 Leitungsschutzschalter B 10 A*
Leitungsschutzschalter B 10 A
1-polig
für Unterbaubeleuchtung
Menge: 1,000 St
*Unterbeschreibung 16 Schutzkontakt-Steckdose 16 A*
Schutzkontakt-Steckdose 16 A
mit Federdeckel IP 44, 230 V
mit Beschriftungsfeld
Menge: 14,000 St
*Unterbeschreibung 17 Leitungsschutzschalter B 16 A*
Leitungsschutzschalter B 16 A
1-polig
Menge: 6,000 St
*Unterbeschreibung 18 FI-Schutzschalter 30 mA*
FI-Schutzschalter 30 mA
4-polig, 230-400V, 40 A
Menge: 1,000 St
*Unterbeschreibung 19 Leistungstrenner 40 A*
Leistungstrenner 40 A
4-polig
Installation außerhalb des Sicherungsfeldes
Menge: 1,000 St
*Unterbeschreibung 20 Scharnierfenster*
Scharnierfenster
Teilungseinheiten entsprechend Bestückung
Menge: 1,000 St
*Unterbeschreibung 21 Reihenklemmblock für Elektrokanal*
Menge: 1,000 St
*Unterbeschreibung 22 Anschluss an den Potentialausgleich*
Menge: 1,000 St

**4.4.40 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 2,000 St

**4.4.50 Kleiderleiste**
Kleiderleiste
Länge: 450 mm,
mit 6 Kleiderhaken,
mit Wandbefestigung
Menge: 1,000 St

#### Abschnitt 4.5 I-93: ÖPV Bodenmikrobiologie - Mikroskopieraum, Bakterien

**4.5.10 Laborarbeitstisch, wandständig**
*** Leitbeschreibung
Laborarbeitstisch, wandständig
Länge/Breite/Höhe: 3600+2040/850/2300 [mm]
Arbeitshöhe: 900+750 mm
bestehend aus:
Menge: 1,000 St
*Unterbeschreibung 1 Tischgestell AH 900*
Tischgestell AH 900
Länge/Breite/Höhe: 1200/550/860 [mm]
Menge: 3,000 St
*Unterbeschreibung 2 Tischgestell AH 750*
Tischgestell AH 750
Länge/Breite/Höhe: 1200/550/710 [mm]
Menge: 1,000 St
*Unterbeschreibung 3 Tischgestell AH 750*
Tischgestell AH 750
Länge/Breite/Höhe: 600/550/710 [mm]
Menge: 1,000 St
*Unterbeschreibung 4 Unterbau, MFB, 4 Schubkästen (1DH), Sockel*
Unterbau, MFB, 4 Schubkästen (1DH), Sockel
Länge/Tiefe/Höhe: 1200/500/860 [mm]
von 4 Schubkästen 1x Schubkasten doppelt hoch
Menge: 1,000 St
*Unterbeschreibung 5 Unterbau, MFB, 2 Schubkästen, 2 Türen, Sockel*
Unterbau, MFB, 2 Schubkästen, 2 Türen, Sockel
Länge/Tiefe/Höhe: 1200/500/860 [mm]
1 Einlegeboden
Menge: 1,000 St
*Unterbeschreibung 6 Unterbau, MFB, 4 Schubkästen (1DH), Sockel*
Unterbau, MFB, 4 Schubkästen (1DH), Sockel
Länge/Tiefe/Höhe: 1200/500/860 [mm]
von 4 Schubkästen 1x Schubkasten doppelt hoch
Menge: 1,000 St
*Unterbeschreibung 7 Unterbau, MFB, 2 Schubkästen, 2 Türen, Sockel*
Unterbau, MFB, 2 Schubkästen, 2 Türen, Sockel
Länge/Tiefe/Höhe: 1200/500/710 [mm]
Menge: 1,000 St
*Unterbeschreibung 8 Unterbau, MFB, 1 Tür, Sockel*
Unterbau, MFB, 1 Tür, Sockel
Länge/Tiefe/Höhe: 600/500/710 [mm]
1 Einlegeboden
Menge: 1,000 St
*Unterbeschreibung 9 Energiezelle, wandständig, AH 900*
Energiezelle, wandständig, AH 900
Länge/Breite/Höhe: 1200/200/2300 [mm]
Menge: 3,000 St
*Unterbeschreibung 10 Energiezelle, wandständig, AH 750*
Energiezelle, wandständig, AH 750
Länge/Tiefe/Höhe: 1200/200/2300 [mm]
Menge: 1,000 St
*Unterbeschreibung 11 Energiezelle, wandständig, AH 750*
Energiezelle, wandständig, AH 750
Länge/Tiefe/Höhe: 600/200/2300 [mm]
Menge: 1,000 St
*Unterbeschreibung 12 Energiezellenvorderblende, AH 900*
Energiezellenvorderblende, AH 900
Länge/Breite/Höhe: 1200/20/860 mm
Menge: 3,000 St
*Unterbeschreibung 13 Energiezellenvorderblende, AH 750*
Energiezellenvorderblende, AH 900
Länge/Breite/Höhe: 1200/20/710 mm
Menge: 1,000 St
*Unterbeschreibung 14 Energiezellenvorderblende, AH 750*
Energiezellenvorderblende, AH 750
Länge/Breite/Höhe: 600/20/710 mm
Menge: 1,000 St
*Unterbeschreibung 15 Energiezellenseitenblende, AH 750*
Energiezellenseitenblende, AH 750
Länge/Breite/Höhe: 150/20/710 mm
Menge: 1,000 St
*Unterbeschreibung 16 Hängeschrank, MFB, 2 Türen*
Hängeschrank, MFB, 2 Türen
Länge/Tiefe/Höhe:1200/450/600 [mm]
1 Einlegeboden
Menge: 4,000 St
*Unterbeschreibung 17 Hängeschrank, MFB, 1 Tür*
Hängeschrank, MFB, 1 Tür
Länge/Tiefe/Höhe:600/450/600 [mm]
1 Einlegeboden
Menge: 1,000 St
*Unterbeschreibung 18 Unterbauleuchte 1200 mm lang*
Unterbauleuchte 1200 mm lang
einschl. Anschlußleitung
inkl. Wippschalter
Menge: 4,000 St
*Unterbeschreibung 19 Unterbauleuchte 600 mm lang*
Unterbauleuchte 600 mm lang
einschl. Anschlußleitung
inkl. Wippschalter
Menge: 1,000 St
*Unterbeschreibung 20 Leitungsschutzschalter B 10 A*
Leitungsschutzschalter B 10 A
1-polig
für Unterbaubeleuchtung
Menge: 1,000 St
*Unterbeschreibung 21 Arbeitsplatte aus Laborfeinsteinzeug*
Arbeitsplatte aus Laborfeinsteinzeug
Breite/Höhe: 750/35 [mm]
Unterteilung der Länge in Teilstücke möglich
mit Wulstrand
Menge: 3,600 m
*Unterbeschreibung 22 Arbeitsplatte aus Phenolharzvollkernmaterial ohne Wulstrand*
Arbeitsplatte aus Phenolharzvollkernmaterial ohne Wulstrand
Tiefe/Höhe:750/30 [mm]
Menge: 1,800 m
*Unterbeschreibung 23 Arbeitsplatte aus Phenolharzvollkernmaterial ohne Wulstrand*
Arbeitsplatte aus Phenolharzvollkernmaterial ohne Wulstrand
Tiefe/Höhe: 750/30 [mm]
als Tischplattenverlängerung zwischen Arbeitsplatte bis Wand
Für Breite: Aufmaß nötig
inkl. Halterungen/Wandbefestigungen für Stabilität
Menge: 0,240 m
*Unterbeschreibung 24 Arbeitsplatte aus Phenolharzvollkernmaterial ohne Wulstrand*
Arbeitsplatte aus Phenolharzvollkernmaterial ohne Wulstrand
als Verblendung des Höhenunterschieds zwischen Arbeitsplatten AH 900 und AH 750
Tiefe/Höhe: 750/30 [mm]
inkl. Befestigungen für Stabilität
ca. B x T x H = 30 x 750 x 120 [mm]
Menge: 1,000 psch
*Unterbeschreibung 25 Schutzkontakt-Steckdose 16 A*
Schutzkontakt-Steckdose 16 A
mit Federdeckel IP 44, 230 V
mit Beschriftungsfeld
Menge: 20,000 St
*Unterbeschreibung 26 Leerdose für bauseitigen EDV- Anschluss*
Leerdose für bauseitigen EDV-Anschluss
(doppelter RJ45 - Einsatz)
Menge: 1,000 St
*Unterbeschreibung 27 Leitungsschutzschalter B 16 A*
Leitungsschutzschalter B 16 A
1-polig
Menge: 5,000 St
*Unterbeschreibung 28 FI-Schutzschalter 30 mA*
FI-Schutzschalter 30 mA
4-polig, 230-400V, 40 A
Menge: 1,000 St
*Unterbeschreibung 29 Leistungstrenner 40 A*
Leistungstrenner 40 A
4-polig
Installation außerhalb des Sicherungsfeldes
Menge: 1,000 St
*Unterbeschreibung 30 Scharnierfenster*
Scharnierfenster
Teilungseinheiten entsprechend Bestückung
Menge: 1,000 St
*Unterbeschreibung 31 Reihenklemmblock für Elektrokanal*
Menge: 1,000 St
*Unterbeschreibung 32 Anschluss an den Potentialausgleich*
Menge: 1,000 St

**4.5.20 Elektrokanal**
*** Leitbeschreibung
Elektrokanal
Abmessungen:
Länge : 2090 [mm]
Tiefe : 80 [mm]
Höhe : 130 [mm]
Installationshöhe UK Kanal: 2100 [mm]

Ausführung:
aus Metall, ohne Trennsteg, Bestückung mit
Steckdosen
Menge: 1,000 St
*Unterbeschreibung 1 Elektrokanal - ohne Trennsteg*
Elektrokanal - ohne Trennsteg
Tiefe/Höhe: 80/130 [mm]

Vorbereitung für 4x 230 V/16 A SCHUKO-Steckdose, IP44
Menge: 2,090 m
*Unterbeschreibung 2 Elektrokanalseitenblende*
Elektrokanalseitenblende

Tiefe/Höhe: 80/130 [mm]
Menge: 1,000 St
*Unterbeschreibung 3 SCHUKO-Steckdose 230V/16A, IP44*
SCHUKO-Steckdose 230V/16A, IP44
Federdeckel, Beschriftungsfeld
Menge: 4,000 St
*Unterbeschreibung 4 Leitungsschutzschalter B 16 A*
Leitungsschutzschalter B 16 A
1-polig
Menge: 2,000 St
*Unterbeschreibung 5 FI-Schutzschalter 30 mA*
FI-Schutzschalter 30 mA
4-polig, 230-400V, 40 A
Menge: 1,000 St
*Unterbeschreibung 6 Leistungstrenner 40 A*
Leistungstrenner 40 A
4-polig
Installation außerhalb des Sicherungsfeldes
Menge: 1,000 St
*Unterbeschreibung 7 Scharnierfenster*
Scharnierfenster
Teilungseinheiten entsprechend Bestückung
Menge: 1,000 St
*Unterbeschreibung 8 Reihenklemmblock für Elektrokanal*
Menge: 1,000 St
*Unterbeschreibung 9 Anschluss an den Potentialausgleich*
Menge: 1,000 St

**4.5.30 Spüleinheit mit Energiezelle**
*** Leitbeschreibung
Spüleinheit mit Energiezelle
Länge/Breite/Höhe: 900/850/2300 [mm]
Arbeitshöhe: 900 mm
bestehend aus:
Menge: 1,000 St
*Unterbeschreibung 1 Energiezelle, wandständig, AH 900*
Energiezelle, wandständig, AH 900
Länge/Breite/Höhe: 900/200/2300 [mm]
Menge: 1,000 St
*Unterbeschreibung 2 Energiezellenvorderblende, AH 900*
Energiezellenvorderblende, AH 900
Länge/Breite/Höhe: 900/20/860 mm
Menge: 1,000 St
*Unterbeschreibung 3 Energiezellenseitenblende, AH 900*
Energiezellenseitenblende, AH 900
Länge/Breite/Höhe: 150/20/860 mm
Menge: 2,000 St
*Unterbeschreibung 4 Abtropfeinrichtung aus Kunststoff*
Abtropfeinrichtung aus Kunststoff
Länge/Höhe: 300/500 [mm]
Menge: 1,000 St
*Unterbeschreibung 5 Unterbau f. Spüle mit 2 Türen, Sockel*
Unterbau f. Spüle mit 2 Türen, Sockel
Länge/Breite/Höhe: 900/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 0,900 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 2,000 St

**4.5.40 Kleiderleiste**
Kleiderleiste
Länge: 450 mm,
mit 6 Kleiderhaken,
mit Wandbefestigung
Menge: 1,000 St

#### Abschnitt 4.6 I-94: ÖPV - Autoklavenraum

**4.6.10 Laborarbeitstisch, wandständig**
*** Leitbeschreibung
Laborarbeitstisch, wandständig
Länge/Breite/Höhe: 3868/850/2300 [mm]
Arbeitshöhe: 900 mm
bestehend aus:
Menge: 1,000 St
*Unterbeschreibung 1 Energiezellenvorderblende, AH 900*
Energiezellenvorderblende, AH 900
Länge/Breite/Höhe: 1200/20/860 mm
Menge: 3,000 St
*Unterbeschreibung 2 Energiezellenseitenblende, AH 900*
Energiezellenseitenblende, AH 900
Länge/Breite/Höhe: 150/20/860 mm
Menge: 1,000 St
*Unterbeschreibung 3 Energiezelle, wandständig, AH 900*
Energiezelle, wandständig, AH 900
Länge/Breite/Höhe: 1200/200/2300 [mm]
Menge: 3,000 St
*Unterbeschreibung 4 Arbeitsplatte aus Laborfeinsteinzeug*
Arbeitsplatte aus Laborfeinsteinzeug
Breite/Höhe: 750/35 [mm]
Unterteilung in mehrere Teile möglich,
mit Wulstrand
an der Seite soll Abstand zur Wand mit Tischplatte überbrückt werden. Exaktes Maß nach Aufmaß
Inkl. Halterungen/Auflagen zur Stabilisierung
Menge: 3,880 m
*Unterbeschreibung 5 Ablageboard mit Glasplatte*
Ablageboard mit Glasplatte
Länge/Breite: 1200/200 [mm]
Menge: 6,000 St
*Unterbeschreibung 6 Tischgestell AH 900*
Tischgestell AH 900
Länge/Breite/Höhe: 1200/550/860 [mm]
Menge: 1,000 St
*Unterbeschreibung 7 Vorbereitung für Einbau von Unterflur-Waschautomat*
Menge: 1,000 psch
*Unterbeschreibung 8 Unterflur-Kaltwasseranschluss für Laborglas-Waschautomat*
Unterflur-Kaltwasseranschluss für Laborglas-Waschautomat
mit Bedienelement in Sanitärblende
Menge: 1,000 St
*Unterbeschreibung 9 Unterflur-Deionatanschluss für Laborglas-Waschautomat*
Unterflur-Deionatanschluss für Laborglas-Waschautomat
mit Bedienelement in Sanitärblende
Menge: 1,000 St
*Unterbeschreibung 10 Einbindung Waschautomat in das Abwassernetz*
Einbindung Waschautomat in das Abwassernetz
über Schlammfang
Menge: 1,000 St
*Unterbeschreibung 11 Unterflur-Drehstrom-Steckdose 16 A*
Unterflur-Drehstrom-Steckdose 16 A
IP 44, 5-polig, 400 V
Anschluss für Waschautomat
Menge: 1,000 St
*Unterbeschreibung 12 Tischgestell AH 900*
Tischgestell AH 900
Länge/Breite/Höhe: 1200/550/860 [mm]
Menge: 1,000 St
*Unterbeschreibung 13 Schutzkontakt-Steckdose 16 A*
Schutzkontakt-Steckdose 16 A
mit Federdeckel IP 44, 230 V
mit Beschriftungsfeld
Menge: 4,000 St
*Unterbeschreibung 14 Drehstrom-Einbau-Steckdose 400V/16A, 5-polig, IP44*
Menge: 2,000 St
*Unterbeschreibung 15 Leerdose für bauseitigen EDV- Anschluss*
Leerdose für bauseitigen EDV-Anschluss
(doppelter RJ45 - Einsatz)
Menge: 2,000 St
*Unterbeschreibung 16 Vorbereitung für Einbau von Unterflur-Waschautomat*
Menge: 1,000 psch
*Unterbeschreibung 17 Unterflur-Kaltwasseranschluss für Laborglas-Waschautomat*
Unterflur-Kaltwasseranschluss für Laborglas-Waschautomat
mit Bedienelement in Sanitärblende
Menge: 1,000 St
*Unterbeschreibung 18 Unterflur-Deionatanschluss für Laborglas-Waschautomat*
Unterflur-Deionatanschluss für Laborglas-Waschautomat
mit Bedienelement in Sanitärblende
Menge: 1,000 St
*Unterbeschreibung 19 Einbindung Waschautomat in das Abwassernetz*
Einbindung Waschautomat in das Abwassernetz
über Schlammfang
Menge: 1,000 St
*Unterbeschreibung 20 Unterflur-Drehstrom-Steckdose 16 A*
Unterflur-Drehstrom-Steckdose 16 A
IP 44, 5-polig, 400 V
Anschluss für Waschautomat
Menge: 1,000 St
*Unterbeschreibung 21 Tischgestell AH 900*
Tischgestell AH 900
Länge/Breite/Höhe: 1200/550/860 [mm]
Menge: 1,000 St
*Unterbeschreibung 22 Unterbau, MFB, 2 Schubkästen, 2 Türen, Sockel*
Unterbau, MFB, 2 Schubkästen, 2 Türen, Sockel
Länge/Tiefe/Höhe: 1200/500/860 [mm]
1 Einlegeboden
Unterbau im dritten Tischsegment zu montieren, neben Spüle
Menge: 1,000 St
*Unterbeschreibung 23 Schutzkontakt-Steckdose 16 A*
Schutzkontakt-Steckdose 16 A
mit Federdeckel IP 44, 230 V
mit Beschriftungsfeld
Menge: 2,000 St
*Unterbeschreibung 24 Drehstrom-Wandsteckdose und Stecker 400V/16A, 5-polig, IP44*
Menge: 1,000 St
*Unterbeschreibung 25 Leerdose für bauseitigen EDV- Anschluss*
Leerdose für bauseitigen EDV-Anschluss
(doppelter RJ45 - Einsatz)
Menge: 1,000 St
*Unterbeschreibung 26 Kaltwasserarmatur, Ausladung 70 mm*
Kaltwasserarmatur, Ausladung 70 mm
für Energiezelle, mit Auslauftülle
Menge: 1,000 St
*Unterbeschreibung 27 Armatur für Deionat, Ausladung 70 mm*
Armatur für Deionat, Ausladung 70 mm
für Energiezelle, mit Auslauftülle
Menge: 1,000 St
*Unterbeschreibung 28 Laboreinbaubecken aus Steinzeug*
Laboreinbaubecken aus Steinzeug
Länge/Tiefe/Höhe: 250/100/120 [mm]
inkl. Einbindung ins Abwasser
Menge: 1,000 St
*Unterbeschreibung 29 Leitungsschutzschalter B 16 A*
Leitungsschutzschalter B 16 A
1-polig
Menge: 3,000 St
*Unterbeschreibung 30 Leitungsschutzschalter B 16A, 3-polig*
Menge: 5,000 St
*Unterbeschreibung 31 FI-Schutzschalter 30 mA*
FI-Schutzschalter 30 mA
4-polig, 230-400V, 40 A
Menge: 1,000 St
*Unterbeschreibung 32 Leistungstrenner 40 A*
Leistungstrenner 40 A
4-polig
Installation außerhalb des Sicherungsfeldes
Menge: 1,000 St
*Unterbeschreibung 33 Scharnierfenster*
Scharnierfenster
Teilungseinheiten entsprechend Bestückung
Menge: 1,000 St
*Unterbeschreibung 34 Reihenklemmblock für Elektrokanal*
Menge: 1,000 St
*Unterbeschreibung 35 Anschluss an den Potentialausgleich*
Menge: 1,000 St

**4.6.20 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Schlammfang*
Schlammfang
mit je einem Zu -und Ablaufstutzen G 1 1/2",
mit Deckel, Behälter mit Rolluntersatz,
mit separat herausnehmbarem Innenbehälter
Menge: 1,000 St
*Unterbeschreibung 14 Seitl. Spritzschutz aus Piacryl*
Seitl. Spritzschutz aus Piacryl
Ausführung:
Materialstärke: 6 mm, Kanten abgerundet,
Tiefe/Höhe: 750/500 [mm]
einschl. erforderl. Halterung
Menge: 1,000 St
*Unterbeschreibung 15 Seitl. Spritzschutz aus Phenolharzvollkernplatte*
Seitl. Spritzschutz aus Phenolharzvollkernplatte
Ausführung:
Materialstärke: 6 mm, Vorderkante abgerundet,
Breite/Höhe: ca. 600/500 [mm]
Genaues Maß muss auf Baustelle angepasst werden
einschl. erforderl. Halterung
Menge: 1,000 St

#### Abschnitt 4.7 I-96: ÖPV Bodenmikrobiologie - Chemisches Labor, Bakterien

**4.7.10 Elektrokanal**
*** Leitbeschreibung
Elektrokanal
Abmessungen:
Länge : 1000 [mm]
Tiefe : 80 [mm]
Höhe : 130 [mm]
Installationshöhe UK Kanal: 2100 [mm]

Ausführung:
aus Metall, mit Trennsteg, Bestückung mit
Steckdose, Leerdose für GLT
mit Leitungsführungskanal ausgehend von Laborarbeitstisch
Menge: 1,000 St
*Unterbeschreibung 1 Elektrokanal - mit Trennsteg*
Elektrokanal - mit Trennsteg
Tiefe/Höhe: 80/130 [mm]

Vorbereitung für 1x 230 V/16 A SCHUKO-Steckdose, IP44 und 1x Störmelde-Steckdose
Menge: 1,000 m
*Unterbeschreibung 2 Elektrokanalseitenblende*
Elektrokanalseitenblende

Tiefe/Höhe: 80/130 [mm]
auf einer Seite mit Zuleitung aus vertikalem Leitungsführungskanal
Menge: 1,000 St
*Unterbeschreibung 3 Leitungsführungskanal*
Leitungsführungskanal auf Putz
von der Laborarbeitsfläche seitlich ausgehend,
vertikale Führung bis 2100 mm über OKFF als Zuleitung in den Elektrokanal
Menge: 1,000 St
*Unterbeschreibung 4 SCHUKO-Steckdose 230V/16A, IP44*
SCHUKO-Steckdose 230V/16A, IP44
Federdeckel, Beschriftungsfeld
Menge: 1,000 St
*Unterbeschreibung 5 Störmelde-Steckdose*
Störmelde-Steckdose
bestehend aus:
-1x Leerdose
- 2xEinbaubuchsen
- Blind-Abdeckung
- 1xAbdeckrahmen
- Dichtungsflansch
- Kurzschlussstecker
Menge: 1,000 St

**4.7.20 Laborarbeitstisch, wandständig**
*** Leitbeschreibung
Laborarbeitstisch, wandständig
Länge/Breite/Höhe: 3300/850/2300 [mm]
Arbeitshöhe: 900 mm
bestehend aus:
Menge: 1,000 St
*Unterbeschreibung 1 Tischgestell AH 900*
Tischgestell AH 900
Länge/Breite/Höhe: 1200/550/860 [mm]
Menge: 2,000 St
*Unterbeschreibung 2 Tischgestell AH 900*
Tischgestell AH 900
Länge/Breite/Höhe: 900/550/860 [mm]
Menge: 1,000 St
*Unterbeschreibung 3 Unterbau, MFB, 4 Schubkästen (1DH), Sockel*
Unterbau, MFB, 4 Schubkästen (1DH),  Sockel
Länge/Tiefe/Höhe: 1200/500/860 [mm]
von 4 Schubkästen 1x Schubkasten doppelt hoch
Menge: 1,000 St
*Unterbeschreibung 4 Unterflur-SCHUKO-Steckdose 230V/16A, IP44*
Unterflur-SCHUKO-Steckdose 230V/16A, IP44
Federdeckel, Beschriftungsfeld
Anschluss für Gerätetechnik (Unterbaukühlschrank)
Menge: 1,000 St
*Unterbeschreibung 5 Unterbau, MFB, 1 Schubkasten, 1 Tür, Sockel*
Unterbau, MFB, 1 Schubkasten, 1 Tür, Sockel
Länge/Tiefe/Höhe: 600/500/860 [mm]
1 Einlegeboden
Menge: 1,000 St
*Unterbeschreibung 6 Unterbau, MFB, 1 Schubkasten, 2 Türen, Sockel*
Unterbau, MFB, 1 Schubkasten, 2 Türen, Sockel
Länge/Tiefe/Höhe: 900/500/860 [mm]
1 Einlegeboden
Menge: 1,000 St
*Unterbeschreibung 7 Energiezellenvorderblende, AH 900*
Energiezellenvorderblende, AH 900
Länge/Breite/Höhe: 1200/20/860 mm
Menge: 2,000 St
*Unterbeschreibung 8 Energiezellenvorderblende, AH 900*
Energiezellenvorderblende, AH 900
Länge/Breite/Höhe: 900/20/860 mm
Menge: 1,000 St
*Unterbeschreibung 9 Energiezelle, wandständig, AH 900*
Energiezelle, wandständig, AH 900
Länge/Breite/Höhe: 1200/200/2300 [mm]
Menge: 2,000 St
*Unterbeschreibung 10 Energiezelle, wandständig, AH 900*
Energiezelle, wandständig, AH 900
Länge/Breite/Höhe: 900/200/2300 [mm]
Menge: 1,000 St
*Unterbeschreibung 11 Energiezellenseitenblende, AH 900*
Energiezellenseitenblende, AH 900
Länge/Breite/Höhe: 150/20/860 mm
mit Anschluss an vertikalen Leitungsführungskanal
Menge: 2,000 St
*Unterbeschreibung 12 Hängeschrank, MFB, 2 Türen*
Hängeschrank, MFB, 2 Türen
Länge/Tiefe/Höhe:1200/450/600 [mm]
1 Einlegeboden
Menge: 2,000 St
*Unterbeschreibung 13 Hängeschrank, MFB, 2 Türen*
Hängeschrank, MFB, 2 Türen
Länge/Tiefe/Höhe:900/450/600 [mm]
1 Einlegeboden
Menge: 1,000 St
*Unterbeschreibung 14 Unterbauleuchte 1200 mm lang*
Unterbauleuchte 1200 mm lang
einschl. Anschlußleitung
inkl. Wippschalter
Menge: 2,000 St
*Unterbeschreibung 15 Unterbauleuchte 900 mm lang*
Unterbauleuchte 900 mm lang
einschl. Anschlußleitung
inkl. Wippschalter
Menge: 1,000 St
*Unterbeschreibung 16 Leitungsschutzschalter B 10 A*
Leitungsschutzschalter B 10 A
1-polig
für Unterbaubeleuchtung
Menge: 1,000 St
*Unterbeschreibung 17 Arbeitsplatte aus Laborfeinsteinzeug*
Arbeitsplatte aus Laborfeinsteinzeug
Breite/Höhe: 750/35 [mm]
Unterteilung in mehrere Teile möglich
mit Wulstrand
Menge: 3,300 m
*Unterbeschreibung 18 Schutzkontakt-Steckdose 16 A*
Schutzkontakt-Steckdose 16 A
mit Federdeckel IP 44, 230 V
mit Beschriftungsfeld
Menge: 12,000 St
*Unterbeschreibung 19 Leerdose für bauseitigen EDV- Anschluss*
Leerdose für bauseitigen EDV-Anschluss
(doppelter RJ45 - Einsatz)
Menge: 1,000 St
*Unterbeschreibung 20 Leitungsschutzschalter B 16 A*
Leitungsschutzschalter B 16 A
1-polig
Menge: 4,000 St
*Unterbeschreibung 21 FI-Schutzschalter 30 mA*
FI-Schutzschalter 30 mA
4-polig, 230-400V, 40 A
Menge: 1,000 St
*Unterbeschreibung 22 Leistungstrenner 40 A*
Leistungstrenner 40 A
4-polig
Installation außerhalb des Sicherungsfeldes
Menge: 1,000 St
*Unterbeschreibung 23 Scharnierfenster*
Scharnierfenster
Teilungseinheiten entsprechend Bestückung
Menge: 1,000 St
*Unterbeschreibung 24 Reihenklemmblock für Elektrokanal*
Menge: 1,000 St
*Unterbeschreibung 25 Anschluss an den Potentialausgleich*
Menge: 1,000 St

**4.7.30 Laborarbeitstisch, wandständig**
*** Leitbeschreibung
Laborarbeitstisch, wandständig
Länge/Breite/Höhe: 1500/850/2300 [mm]
Arbeitshöhe: 900 mm
bestehend aus:
Menge: 1,000 St
*Unterbeschreibung 1 Tischgestell AH 900*
Tischgestell AH 900
Länge/Breite/Höhe: 1500/550/860 [mm]
Menge: 1,000 St
*Unterbeschreibung 2 Unterbau, MFB, 2 Schubkästen, 2 Türen, Sockel*
Unterbau, MFB, 2 Schubkästen, 2 Türen, Sockel
Länge/Tiefe/Höhe: 1200/500/860 [mm]
1 Einlegeboden
Menge: 1,000 St
*Unterbeschreibung 3 Unterbau, MFB, 1 Schubkasten, 1 Tür, Sockel*
Unterbau, MFB, 1 Schubkasten, 1 Tür, Sockel
Länge/Tiefe/Höhe: 300/500/860 [mm]
1 Einlegeboden
Menge: 1,000 St
*Unterbeschreibung 4 Energiezellenvorderblende, AH 900*
Energiezellenvorderblende, AH 900
Länge/Breite/Höhe: 1500/20/860 mm
Menge: 1,000 St
*Unterbeschreibung 5 Energiezelle, wandständig, AH 900*
Energiezelle, wandständig, AH 900
Länge/Breite/Höhe: 1500/200/2300 [mm]
Menge: 1,000 St
*Unterbeschreibung 6 Energiezellenseitenblende, AH 900*
Energiezellenseitenblende, AH 900
Länge/Breite/Höhe: 150/20/860 mm
Menge: 1,000 St
*Unterbeschreibung 7 Arbeitsplatte aus Laborfeinsteinzeug*
Arbeitsplatte aus Laborfeinsteinzeug
Breite/Höhe: 750/35 [mm]
mit Wulstrand
Menge: 1,500 m
*Unterbeschreibung 8 Hängeschrank, MFB, 2 Türen*
Hängeschrank, MFB, 2 Türen
Länge/Tiefe/Höhe:1200/360/600 [mm]
1 Einlegeboden
Menge: 1,000 St
*Unterbeschreibung 9 Hängeschrank, MFB, 1 Tür*
Hängeschrank, MFB, 1 Tür
Länge/Tiefe/Höhe:300/360/600 [mm]
1 Einlegeboden
Menge: 1,000 St
*Unterbeschreibung 10 Unterbauleuchte 1200 mm lang*
Unterbauleuchte 1200 mm lang
einschl. Anschlußleitung
inkl. Wippschalter
Menge: 1,000 St
*Unterbeschreibung 11 Leitungsschutzschalter B 10 A*
Leitungsschutzschalter B 10 A
1-polig
für Unterbaubeleuchtung
Menge: 1,000 St
*Unterbeschreibung 12 Schutzkontakt-Steckdose 16 A*
Schutzkontakt-Steckdose 16 A
mit Federdeckel IP 44, 230 V
mit Beschriftungsfeld
Menge: 4,000 St
*Unterbeschreibung 13 Leitungsschutzschalter B 16 A*
Leitungsschutzschalter B 16 A
1-polig
Menge: 2,000 St
*Unterbeschreibung 14 FI-Schutzschalter 30 mA*
FI-Schutzschalter 30 mA
4-polig, 230-400V, 40 A
Menge: 1,000 St
*Unterbeschreibung 15 Leistungstrenner 40 A*
Leistungstrenner 40 A
4-polig
Installation außerhalb des Sicherungsfeldes
Menge: 1,000 St
*Unterbeschreibung 16 Scharnierfenster*
Scharnierfenster
Teilungseinheiten entsprechend Bestückung
Menge: 1,000 St
*Unterbeschreibung 17 Reihenklemmblock für Elektrokanal*
Menge: 1,000 St
*Unterbeschreibung 18 Anschluss an den Potentialausgleich*
Menge: 1,000 St

**4.7.40 Abzug für chemische Arbeiten**
*** Leitbeschreibung
Abzug für chemische Arbeiten
Länge/Breite/Höhe 1200/920/2800 [mm]
Arbeitshöhe: 900 mm
mit Unterschrank zur Lagerung brennbarer Flüssigkeiten
Typ 90
bestehend aus:
Menge: 1,000 St
*Unterbeschreibung 1 Abzugsaufbau*
Abzugsaufbau
Länge/Tiefe/Höhe:1200/920/1900 [mm]
dreiseitig geschlossen aus MFB-Platte P2,
mit 2-geteiltem Vertikalschiebefenster
Menge: 1,000 St
*Unterbeschreibung 2 Frontschieber-Controller*
Menge: 1,000 St
*Unterbeschreibung 3 Vorbereitung für Einbau von Abzugsfunktionsanzeige*
Vorbereitung für Einbau von Abzugsfunktionsanzeige
und Volumenstrommesseinrichtung
Menge: 1,000 St
*Unterbeschreibung 4 Energiezelle für Abzug, wandständig, AH 900*
Energiezelle für Abzug, wandständig, AH 900
Länge/Breite/Höhe: 1200/200/1200 [mm]
Menge: 1,000 St
*Unterbeschreibung 5 4-Fuß-Tischgestell, AH 900*
4-Fuß-Tischgestell, AH 900
Länge/Breite/Höhe: 1000/550/860 [mm]
Menge: 1,000 St
*Unterbeschreibung 6 Tischgestellseitenblende, AH 900*
Menge: 2,000 St
*Unterbeschreibung 7 Abzugsunterbau zur Lagerung brennbarer Flüssigkeiten*
Abzugsunterschrank zur Lagerung von Säuren und Laugen
Länge/Breite/Höhe: 1100/560/710 [mm]
2 Flügeltüren
1 selbstschließender Auszug,
1 herausnehmbare Bodenwanne, 1 Lochblecheinsatz
Ausführung nach DIN EN 14470-1, Typ G90
Menge: 1,000 St
*Unterbeschreibung 8 Anschlussleitung für Unterschrankabsaugung*
Anschlussleitung für Unterschrankabsaugung
Zubehör zum Abzug
für einen Unterbau mit Abluftanschluss
Menge: 1,000 St
*Unterbeschreibung 9 Arbeitsplatte aus Laborfeinsteinzeug*
Arbeitsplatte aus Laborfeinsteinzeug
Breite/Höhe: 750/35 [mm]
mit Wulstrand
Menge: 1,200 m
*Unterbeschreibung 10 Elektrokanal - ohne Trennsteg*
Elektrokanal - ohne Trennsteg
Breite/Höhe:85/150 [mm]
Menge: 1,200 m
*Unterbeschreibung 11 SCHUKO-Steckdose 230V/16A, IP44*
SCHUKO-Steckdose 230V/16A, IP44
Federdeckel, Beschriftungsfeld
Menge: 4,000 St
*Unterbeschreibung 12 Leitungsschutzschalter B 10 A*
Leitungsschutzschalter B 10 A
1-polig
für Abzuginnenraumbeleuchtungen beider Abzüge
Menge: 1,000 St
*Unterbeschreibung 13 Reihenklemmblock für Abzug*
Reihenklemmblock für beide Abzüge
Menge: 1,000 St
*Unterbeschreibung 14 Leitungsschutzschalter B 16 A*
Leitungsschutzschalter B 16 A
1-polig
Menge: 2,000 St
*Unterbeschreibung 15 FI-Schutzschalter 30 mA*
FI-Schutzschalter 30 mA
4-polig, 230-400V, 40 A
Menge: 1,000 St
*Unterbeschreibung 16 Leistungstrenner 40 A*
Leistungstrenner 40 A
4-polig
Installation außerhalb des Sicherungsfeldes
Menge: 1,000 St
*Unterbeschreibung 17 Scharnierfenster*
Scharnierfenster
Teilungseinheiten entsprechend Bestückung
Menge: 1,000 St
*Unterbeschreibung 18 Anschluss an den Potentialausgleich*
Anschluss an den Potentialausgleich
inkl. Geschliffen und angeschlossen zu benachbartem Abzug
Menge: 1,000 St
*Unterbeschreibung 19 Abzugsarmatur für Deionat*
Abzugsarmatur für Deionat
mit Auslauftülle, Ausladung 70 mm
Verrohrung hinter Installationen ausgehend von Laborspüle auszuführen
Menge: 1,000 St
*Unterbeschreibung 20 Pendelklappe*
Pendelklappe in Abzugsseitenwand Durchmesser ca.80 mm, aus PP oder Phenolharzvollkernplatte.
Menge: 2,000 St
*Unterbeschreibung 21 Laboreinbaubecken aus Steinzeug*
Laboreinbaubecken aus Steinzeug
Länge/Tiefe/Höhe: 250/100/120 [mm]
inklusive Leitungsführung hinter Installationen und Einbindung des Abwassers unter der Spüle
Menge: 1,000 St

**4.7.50 Abzug für chemische Arbeiten**
*** Leitbeschreibung
Abzug für chemische Arbeiten
Länge/Breite/Höhe 1200/920/2800 [mm]
Arbeitshöhe: 900 mm
mit Unterschrank zur Lagerung brennbaren Flüssigkeiten
Typ 90
bestehend aus:
Menge: 1,000 St
*Unterbeschreibung 1 Abzugsaufbau*
Abzugsaufbau
Länge/Tiefe/Höhe:1200/920/1900 [mm]
dreiseitig geschlossen aus MFB-Platte P2,
mit 2-geteiltem Vertikalschiebefenster
Menge: 1,000 St
*Unterbeschreibung 2 Frontschieber-Controller*
Menge: 1,000 St
*Unterbeschreibung 3 Vorbereitung für Einbau von Abzugsfunktionsanzeige*
Vorbereitung für Einbau von Abzugsfunktionsanzeige
und Volumenstrommesseinrichtung
Menge: 1,000 St
*Unterbeschreibung 4 Energiezelle für Abzug, wandständig, AH 900*
Energiezelle für Abzug, wandständig, AH 900
Länge/Breite/Höhe: 1200/200/1200 [mm]
Menge: 1,000 St
*Unterbeschreibung 5 4-Fuß-Tischgestell, AH 900*
4-Fuß-Tischgestell, AH 900
Länge/Breite/Höhe: 1000/550/860 [mm]
Menge: 1,000 St
*Unterbeschreibung 6 Tischgestellseitenblende, AH 900*
Menge: 2,000 St
*Unterbeschreibung 7 Abzugsunterbau zur Lagerung brennbarer Flüssigkeiten*
Abzugsunterschrank zur Lagerung brennbarer Flüssigkeiten
Länge/Breite/Höhe: 1100/560/710 [mm]
2 Flügeltüren
1 selbstschließender Auszug,
1 herausnehmbare Bodenwanne, 1 Lochblecheinsatz
Ausführung nach DIN EN 14470-1, Typ G90
Menge: 1,000 St
*Unterbeschreibung 8 Anschlussleitung für Unterschrankabsaugung*
Anschlussleitung für Unterschrankabsaugung
Zubehör zum Abzug
für einen Unterbau mit Abluftanschluss
Menge: 1,000 St
*Unterbeschreibung 9 Arbeitsplatte aus Laborfeinsteinzeug*
Arbeitsplatte aus Laborfeinsteinzeug
Breite/Höhe: 750/35 [mm]
Menge: 1,200 m
*Unterbeschreibung 10 Elektrokanal - ohne Trennsteg*
Elektrokanal - ohne Trennsteg
Breite/Höhe:85/150 [mm]
Menge: 1,200 m
*Unterbeschreibung 11 SCHUKO-Steckdose 230V/16A, IP44*
SCHUKO-Steckdose 230V/16A, IP44
Federdeckel, Beschriftungsfeld
geschleift vom benachbarten Abzug
Menge: 4,000 St
*Unterbeschreibung 12 Anschluss an den Potentialausgleich*
Anschluss an den Potentialausgleich
geschleift vom benachbarten Abzug
Menge: 1,000 St
*Unterbeschreibung 13 Abzugsarmatur für Deionat*
Abzugsarmatur für Deionat
mit Auslauftülle, Ausladung 70 mm
Verrohrung hinter Installationen ausgehend von Laborspüle auszuführen
Menge: 1,000 St
*Unterbeschreibung 14 Pendelklappe*
Pendelklappe in Abzugsseitenwand Durchmesser ca.80 mm, aus PP oder Phenolharzvollkernplatte.
Menge: 2,000 St
*Unterbeschreibung 15 Laboreinbaubecken aus Steinzeug*
Laboreinbaubecken aus Steinzeug
Länge/Tiefe/Höhe: 250/100/120 [mm]
inklusive Leitungsführung hinter Installationen und Einbindung des Abwassers unter der Spüle
Menge: 1,000 St

**4.7.60 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 2,000 St
*Unterbeschreibung 14 Seitl. Spritzschutz aus Phenolharzvollkernplatte*
Seitl. Spritzschutz aus Phenolharzvollkernplatte
Ausführung:
Materialstärke: 6 mm, Vorderkante abgerundet,
Breite/Höhe: 750/500 [mm]
einschl. erforderl. Halterung
Montage an Abzugseitenwand, inkl. Öffnung für Pendelklappe
Menge: 1,000 St
*Unterbeschreibung 15 Verrohrung für Wasserversorgung*
Verrohrung für Wasserversorgung an nebenstehende Abzüge
- Abzweig zur Versorgung Deionat-Armatur in Abzüge
- Rückführung Abwasser aus Abzügen und Einbindung in Abwasser
Menge: 1,000 psch

**4.7.70 Kleiderleiste**
Kleiderleiste
Länge: 450 mm,
mit 6 Kleiderhaken,
mit Wandbefestigung
Menge: 1,000 St

#### Abschnitt 4.8 I-99: ÖPV Bodenmikrobiologie - PCR 1, Standard-S1 Labor

**4.8.10 Laborarbeitstisch, wandständig**
*** Leitbeschreibung
Laborarbeitstisch, wandständig
Länge/Breite/Höhe: 3300/850/2300 [mm]
Arbeitshöhe: 900 mm
bestehend aus:
Menge: 1,000 St
*Unterbeschreibung 1 Tischgestell AH 900*
Tischgestell AH 900
Länge/Breite/Höhe: 1200/550/860 [mm]
Menge: 2,000 St
*Unterbeschreibung 2 Tischgestell AH 900*
Tischgestell AH 900
Länge/Breite/Höhe: 900/550/860 [mm]
Menge: 1,000 St
*Unterbeschreibung 3 Unterbau, MFB, 4 Schubkästen (1DH), Sockel*
Unterbau, MFB, 4 Schubkästen (1DH),  Sockel
Länge/Tiefe/Höhe: 1200/500/860 [mm]
von 4 Schubkästen 1x Schubkasten doppelt hoch
Menge: 1,000 St
*Unterbeschreibung 4 Unterbau, MFB, 1 Tür, Sockel*
Unterbau, MFB, 1 Tür, Sockel
Länge/Tiefe/Höhe: 600/500/860 [mm]
1 Einlegeboden
Menge: 1,000 St
*Unterbeschreibung 5 Unterflur-SCHUKO-Steckdose 230V/16A, IP44*
Unterflur-SCHUKO-Steckdose 230V/16A, IP44
Federdeckel, Beschriftungsfeld
Anschluss für Gerätetechnik (Unterbaukühlschrank)
Menge: 1,000 St
*Unterbeschreibung 6 Unterbau, MFB, 1 Schubkasten, 2 Türen, Sockel*
Unterbau, MFB, 1 Schubkasten, 2 Türen, Sockel
Länge/Tiefe/Höhe: 900/500/860 [mm]
1 Einlegeboden
Menge: 1,000 St
*Unterbeschreibung 7 Energiezellenvorderblende, AH 900*
Energiezellenvorderblende, AH 900
Länge/Breite/Höhe: 1200/20/860 mm
Menge: 2,000 St
*Unterbeschreibung 8 Energiezellenvorderblende, AH 900*
Energiezellenvorderblende, AH 900
Länge/Breite/Höhe: 900/20/860 mm
Menge: 1,000 St
*Unterbeschreibung 9 Energiezelle, wandständig, AH 900*
Energiezelle, wandständig, AH 900
Länge/Breite/Höhe: 1200/200/2300 [mm]
Menge: 2,000 St
*Unterbeschreibung 10 Energiezelle, wandständig, AH 900*
Energiezelle, wandständig, AH 900
Länge/Breite/Höhe: 900/200/2300 [mm]
Menge: 1,000 St
*Unterbeschreibung 11 Energiezellenseitenblende, AH 900*
Energiezellenseitenblende, AH 900
Länge/Breite/Höhe: 150/20/860 mm
mit Anschluss an vertikalen Leitungsführungskanal für Kabelführung in Elektrokanal über Leitungsführungskanal
Menge: 1,000 St
*Unterbeschreibung 12 Arbeitsplatte aus Laborfeinsteinzeug*
Arbeitsplatte aus Laborfeinsteinzeug
Breite/Höhe: 750/35 [mm]
Unterteilung in mehrere Teile möglich,
mit Wulstrand
Menge: 3,300 m
*Unterbeschreibung 13 Ablageboard mit Glasplatte*
Ablageboard mit Glasplatte
Länge/Breite: 1200/200 [mm]
Menge: 4,000 St
*Unterbeschreibung 14 Ablageboard mit Glasplatte*
Ablageboard mit Glasplatte
Länge/Breite: 900/200 [mm]
Menge: 2,000 St
*Unterbeschreibung 15 Schutzkontakt-Steckdose 16 A*
Schutzkontakt-Steckdose 16 A
mit Federdeckel IP 44, 230 V
mit Beschriftungsfeld
Menge: 12,000 St
*Unterbeschreibung 16 Leerdose für bauseitigen EDV- Anschluss*
Leerdose für bauseitigen EDV-Anschluss
(doppelter RJ45 - Einsatz)
Menge: 1,000 St
*Unterbeschreibung 17 Leitungsschutzschalter B 16 A*
Leitungsschutzschalter B 16 A
1-polig
Menge: 4,000 St
*Unterbeschreibung 18 FI-Schutzschalter 30 mA*
FI-Schutzschalter 30 mA
4-polig, 230-400V, 40 A
Menge: 1,000 St
*Unterbeschreibung 19 Leistungstrenner 40 A*
Leistungstrenner 40 A
4-polig
Installation außerhalb des Sicherungsfeldes
Menge: 1,000 St
*Unterbeschreibung 20 Scharnierfenster*
Scharnierfenster
Teilungseinheiten entsprechend Bestückung
Menge: 1,000 St
*Unterbeschreibung 21 Reihenklemmblock für Elektrokanal*
Menge: 1,000 St
*Unterbeschreibung 22 Anschluss an den Potentialausgleich*
Menge: 1,000 St

**4.8.20 Elektrokanal**
*** Leitbeschreibung
Elektrokanal
Abmessungen:
Länge : 1100 [mm]
Tiefe : 80 [mm]
Höhe : 130 [mm]
Installationshöhe UK Kanal: 2100 [mm]

Ausführung:
aus Metall, mit Trennsteg, Bestückung mit
Steckdose, Leerdose für GLT
mit Leitungsführungskanal ausgehend von Laborarbeitstisch
Menge: 1,000 St
*Unterbeschreibung 1 Elektrokanal - mit Trennsteg*
Elektrokanal - mit Trennsteg
Tiefe/Höhe: 80/130 [mm]

Vorbereitung für 1x 230 V/16 A SCHUKO-Steckdose, IP44 und 1x Störmelde-Steckdose
Menge: 1,100 m
*Unterbeschreibung 2 Elektrokanalseitenblende*
Elektrokanalseitenblende

Tiefe/Höhe: 80/130 [mm]
auf einer Seite mit Zuleitung aus vertikalem Leitungsführungskanal
Menge: 2,000 St
*Unterbeschreibung 3 Leitungsführungskanal*
Leitungsführungskanal auf Putz
von der Energiezelle an Laborarbeitsfläche seitlich ausgehend,
vertikale Führung bis 2100 mm über OKFF als Zuleitung in den Elektrokanal
Menge: 1,000 St
*Unterbeschreibung 4 SCHUKO-Steckdose 230V/16A, IP44*
SCHUKO-Steckdose 230V/16A, IP44
Federdeckel, Beschriftungsfeld
Menge: 1,000 St
*Unterbeschreibung 5 Störmelde-Steckdose*
Störmelde-Steckdose
bestehend aus:
-1x Leerdose
- 2xEinbaubuchsen
- Blind-Abdeckung
- 1xAbdeckrahmen
- Dichtungsflansch
- Kurzschlussstecker
Menge: 1,000 St

**4.8.30 Laborarbeitstisch, wandständig**
*** Leitbeschreibung
Laborarbeitstisch, wandständig
Länge/Breite/Höhe: 1500+2400/850/2300 [mm]
Arbeitshöhe: 750+900 mm
bestehend aus:
Menge: 1,000 St
*Unterbeschreibung 1 Tischgestell AH 750*
Tischgestell AH 750
Länge/Breite/Höhe: 600/550/710 [mm]
Menge: 1,000 St
*Unterbeschreibung 2 Tischgestell AH 750*
Tischgestell AH 750
Länge/Breite/Höhe: 900/550/710 [mm]
Menge: 1,000 St
*Unterbeschreibung 3 Tischgestell AH 900*
Tischgestell AH 900
Länge/Breite/Höhe: 1200/550/860 [mm]
Menge: 2,000 St
*Unterbeschreibung 4 Unterbau, MFB, 1 Tür, Sockel*
Unterbau, MFB, 1 Tür, Sockel
Länge/Tiefe/Höhe: 600/500/710 [mm]
1 Einlegeboden
Menge: 1,000 St
*Unterbeschreibung 5 Unterbau, MFB, 1 Schubkasten, 2 Türen, Sockel*
Unterbau, MFB, 1 Schubkasten, 2 Türen, Sockel
Länge/Tiefe/Höhe: 900/500/710 [mm]
1 Einlegeboden
Menge: 1,000 St
*Unterbeschreibung 6 Unterbau, MFB, 4 Schubkästen (1DH), Sockel*
Unterbau, MFB, 4 Schubkästen (1DH), Sockel
Länge/Tiefe/Höhe: 1200/500/860 [mm]
von 4 Schubkästen 1x Schubkasten doppelt hoch
Menge: 1,000 St
*Unterbeschreibung 7 Unterbau, MFB, 2 Schubkästen, 2 Türen, Sockel*
Unterbau, MFB, 2 Schubkästen, 2 Türen, Sockel
Länge/Tiefe/Höhe: 1200/500/860 [mm]
1 Einlegeboden
Menge: 1,000 St
*Unterbeschreibung 8 Energiezelle, wandständig, AH 750*
Energiezelle, wandständig, AH 750
Länge/Tiefe/Höhe: 600/200/2300 [mm]
Menge: 1,000 St
*Unterbeschreibung 9 Energiezelle, wandständig, AH 750*
Energiezelle, wandständig, AH 750
Länge/Tiefe/Höhe: 900/200/2300 [mm]
Menge: 1,000 St
*Unterbeschreibung 10 Energiezelle, wandständig, AH 900*
Energiezelle, wandständig, AH 900
Länge/Breite/Höhe: 1200/200/2300 [mm]
Menge: 2,000 St
*Unterbeschreibung 11 Energiezellenvorderblende, AH 750*
Energiezellenvorderblende, AH 750
Länge/Breite/Höhe: 600/20/710 mm
Menge: 1,000 St
*Unterbeschreibung 12 Energiezellenvorderblende, AH 750*
Energiezellenvorderblende, AH 750
Länge/Breite/Höhe: 900/20/710 mm
Menge: 1,000 St
*Unterbeschreibung 13 Energiezellenvorderblende, AH 900*
Energiezellenvorderblende, AH 900
Länge/Breite/Höhe: 1200/20/860 mm
Menge: 2,000 St
*Unterbeschreibung 14 Energiezellenseitenblende, AH 750*
Energiezellenseitenblende, AH 750
Länge/Breite/Höhe: 150/20/710 mm
Menge: 1,000 St
*Unterbeschreibung 15 Arbeitsplatte aus Laborfeinsteinzeug*
Arbeitsplatte aus Laborfeinsteinzeug
Breite/Höhe: 750/35 [mm]
Unterteilung der Länge in Teilstücke möglich
mit Wulstrand
Menge: 2,400 m
*Unterbeschreibung 16 Arbeitsplatte aus Phenolharzvollkernmaterial ohne Wulstrand*
Arbeitsplatte aus Phenolharzvollkernmaterial ohne Wulstrand
Tiefe/Höhe: 750/30 [mm]
Menge: 1,500 m
*Unterbeschreibung 17 Arbeitsplatte aus Phenolharzvollkernmaterial ohne Wulstrand*
Arbeitsplatte aus Phenolharzvollkernmaterial ohne Wulstrand
als Verblendung des Höhenunterschieds zwischen Arbeitsplatten AH 900 und AH 750
Tiefe/Höhe: 750/30 [mm]
inkl. Befestigungen für Stabilität
ca. B x T x H = 30 x 750 x 120 [mm]
Menge: 1,000 psch
*Unterbeschreibung 18 Ablageboard mit Glasplatte*
Ablageboard mit Glasplatte
Länge/Breite: 600/200 [mm]
Menge: 2,000 St
*Unterbeschreibung 19 Ablageboard mit Glasplatte*
Ablageboard mit Glasplatte
Länge/Breite: 900/200 [mm]
Menge: 2,000 St
*Unterbeschreibung 20 Ablageboard mit Glasplatte*
Ablageboard mit Glasplatte
Länge/Breite: 1200/200 [mm]
Menge: 4,000 St
*Unterbeschreibung 21 Schutzkontakt-Steckdose 16 A*
Schutzkontakt-Steckdose 16 A
mit Federdeckel IP 44, 230 V
mit Beschriftungsfeld
Menge: 14,000 St
*Unterbeschreibung 22 Leitungsschutzschalter B 16 A*
Leitungsschutzschalter B 16 A
1-polig
Menge: 4,000 St
*Unterbeschreibung 23 FI-Schutzschalter 30 mA*
FI-Schutzschalter 30 mA
4-polig, 230-400V, 40 A
Menge: 1,000 St
*Unterbeschreibung 24 Leistungstrenner 40 A*
Leistungstrenner 40 A
4-polig
Installation außerhalb des Sicherungsfeldes
Menge: 1,000 St
*Unterbeschreibung 25 Scharnierfenster*
Scharnierfenster
Teilungseinheiten entsprechend Bestückung
Menge: 1,000 St
*Unterbeschreibung 26 Reihenklemmblock für Elektrokanal*
Menge: 1,000 St
*Unterbeschreibung 27 Anschluss an den Potentialausgleich*
Menge: 1,000 St

**4.8.40 Spüleinheit mit Energiezelle**
*** Leitbeschreibung
Spüleinheit mit Energiezelle
Länge/Breite/Höhe: 1200/850/2300 [mm]
Arbeitshöhe : 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 2,000 St

**4.8.50 Kleiderleiste**
Kleiderleiste
Länge: 450 mm,
mit 6 Kleiderhaken,
mit Wandbefestigung
Menge: 1,000 St

#### Abschnitt 4.9 I-100: ÖPV Bodenmikrobiologie - PCR 2, Standard-S1 Labor

**4.9.10 Laborschrankwand**
*** Leitbeschreibung
Laborschrankwand
Länge/Tiefe/Höhe:1200/600/2000 [mm]
bestehend aus:
Menge: 1,000 St
*Unterbeschreibung 1 Laborschrank mit 2 Türen, 4 Einlegeböden*
Laborschrank mit 2 Türen, 4 Einlegeböden
Länge/Tiefe/Höhe:1200/600/2000 [mm]
Menge: 1,200 m
*Unterbeschreibung 2 seitliche und obere Verblendung*
seitliche und obere Verblendung
für Schrankwand, Sockelausführung
Länge/Höh : ca. 140/2000 mm - seitl. Verblendung, 2 Stk.
Länge/Breite: ca. 140/600  mm - obere  Verblendung, 1 St.
Exakte Maße sind auf Baustelle zu prüfen und Verblendung ist anzupassen
Menge: 1,000 psch

**4.9.20 Laborarbeitstisch, wandständig**
*** Leitbeschreibung
Laborarbeitstisch, wandständig
Länge/Breite/Höhe: 2400+1880/850/2300 [mm]
Arbeitshöhe: 900+750 mm
bestehend aus :
Menge: 1,000 St
*Unterbeschreibung 1 Tischgestell AH 900*
Tischgestell AH 900
Länge/Breite/Höhe: 1200/550/860 [mm]
Menge: 2,000 St
*Unterbeschreibung 2 Tischgestell AH 750*
Tischgestell AH 750
Länge/Breite/Höhe: 1200/550/710 [mm]
Menge: 1,000 St
*Unterbeschreibung 3 Tischgestell AH 750*
Tischgestell AH 750
Länge/Breite/Höhe: 600/550/710 [mm]
Menge: 1,000 St
*Unterbeschreibung 4 Unterbau, MFB, 2 Schubkästen, 2 Türen, Sockel*
Unterbau, MFB, 2 Schubkästen, 2 Türen, Sockel
Länge/Tiefe/Höhe: 1200/500/860 [mm]
1 Einlegeboden
Menge: 1,000 St
*Unterbeschreibung 5 Unterbau, MFB, 4 Schubkästen (1DH), Sockel*
Unterbau, MFB, 4 Schubkästen (1DH), Sockel
Länge/Tiefe/Höhe: 1200/500/860 [mm]
von 4 Schubkästen 1x Schubkasten doppelt hoch
Menge: 1,000 St
*Unterbeschreibung 6 Unterbau, MFB, 2 Schubkästen, 2 Türen, Sockel*
Unterbau, MFB, 2 Schubkästen, 2 Türen, Sockel
Länge/Tiefe/Höhe: 1200/500/710 [mm]
Menge: 1,000 St
*Unterbeschreibung 7 Unterbau, MFB, 1 Tür, Sockel*
Unterbau, MFB, 1 Tür, Sockel
Länge/Tiefe/Höhe: 600/500/710 [mm]
1 Einlegeboden
Menge: 1,000 St
*Unterbeschreibung 8 Energiezelle, wandständig, AH 900*
Energiezelle, wandständig, AH 900
Länge/Breite/Höhe: 1200/200/2300 [mm]
Menge: 2,000 St
*Unterbeschreibung 9 Energiezelle, wandständig, AH 750*
Energiezelle, wandständig, AH 750
Länge/Tiefe/Höhe: 1200/200/2300 [mm]
Menge: 1,000 St
*Unterbeschreibung 10 Energiezelle, wandständig, AH 750*
Energiezelle, wandständig, AH 750
Länge/Tiefe/Höhe: 600/200/2300 [mm]
Menge: 1,000 St
*Unterbeschreibung 11 Energiezellenvorderblende, AH 900*
Energiezellenvorderblende, AH 900
Länge/Breite/Höhe: 1200/20/860 mm
Menge: 2,000 St
*Unterbeschreibung 12 Energiezellenvorderblende, AH 750*
Energiezellenvorderblende, AH 900
Länge/Breite/Höhe: 1200/20/710 mm
Menge: 1,000 St
*Unterbeschreibung 13 Energiezellenvorderblende, AH 750*
Energiezellenvorderblende, AH 750
Länge/Breite/Höhe: 600/20/710 mm
Menge: 1,000 St
*Unterbeschreibung 14 Energiezellenseitenblende, AH 750*
Energiezellenseitenblende, AH 750
Länge/Breite/Höhe: 150/20/710 mm
Menge: 1,000 St
*Unterbeschreibung 15 Ablageboard mit Glasplatte*
Ablageboard mit Glasplatte
Länge/Breite: 1200/200 [mm]
Menge: 6,000 St
*Unterbeschreibung 16 Ablageboard mit Glasplatte*
Ablageboard mit Glasplatte
Länge/Breite: 600/200 [mm]
Menge: 2,000 St
*Unterbeschreibung 17 Arbeitsplatte aus Laborfeinsteinzeug*
Arbeitsplatte aus Laborfeinsteinzeug
Breite/Höhe: 750/35 [mm]
Unterteilung der Länge in Teilstücke möglich
mit Wulstrand
Menge: 2,400 m
*Unterbeschreibung 18 Arbeitsplatte aus Phenolharzvollkernmaterial ohne Wulstrand*
Arbeitsplatte aus Phenolharzvollkernmaterial ohne Wulstrand
Tiefe/Höhe: 750/30 [mm]
Genaues Maß ist nach Aufmaß festzulegen
Menge: 1,880 m
*Unterbeschreibung 19 Arbeitsplatte aus Phenolharzvollkernmaterial ohne Wulstrand*
Arbeitsplatte aus Phenolharzvollkernmaterial ohne Wulstrand
als Verblendung des Höhenunterschieds zwischen Arbeitsplatten AH 900 und AH 750
Tiefe/Höhe: 750/30 [mm]
inkl. Befestigungen für Stabilität
ca. B x T x H = 30 x 750 x 120 [mm]
Menge: 1,000 psch
*Unterbeschreibung 20 Schutzkontakt-Steckdose 16 A*
Schutzkontakt-Steckdose 16 A
mit Federdeckel IP 44, 230 V
mit Beschriftungsfeld
Menge: 14,000 St
*Unterbeschreibung 21 Leerdose für bauseitigen EDV- Anschluss*
Leerdose für bauseitigen EDV-Anschluss
(doppelter RJ45 - Einsatz)
Menge: 1,000 St
*Unterbeschreibung 22 Leitungsschutzschalter B 16 A*
Leitungsschutzschalter B 16 A
1-polig
Menge: 4,000 St
*Unterbeschreibung 23 FI-Schutzschalter 30 mA*
FI-Schutzschalter 30 mA
4-polig, 230-400V, 40 A
Menge: 1,000 St
*Unterbeschreibung 24 Leistungstrenner 40 A*
Leistungstrenner 40 A
4-polig
Installation außerhalb des Sicherungsfeldes
Menge: 1,000 St
*Unterbeschreibung 25 Scharnierfenster*
Scharnierfenster
Teilungseinheiten entsprechend Bestückung
Menge: 1,000 St
*Unterbeschreibung 26 Reihenklemmblock für Elektrokanal*
Menge: 1,000 St
*Unterbeschreibung 27 Anschluss an den Potentialausgleich*
Menge: 1,000 St

**4.9.30 Elektrokanal**
*** Leitbeschreibung
Elektrokanal
Abmessungen:
Länge : 1200 [mm]
Tiefe : 80 [mm]
Höhe : 130 [mm]
Installationshöhe UK Kanal: 2100 [mm]

Ausführung:
aus Metall, mit Trennsteg, Bestückung mit
Steckdose, Leerdose für GLT
mit Leitungsführungskanal ausgehend von Laborarbeitstisch
Menge: 1,000 St
*Unterbeschreibung 1 Elektrokanal - mit Trennsteg*
Elektrokanal - mit Trennsteg
Tiefe/Höhe: 80/130 [mm]

Vorbereitung für 1x 230 V/16 A SCHUKO-Steckdose, IP44 und 1x Störmelde-Steckdose
Menge: 1,200 m
*Unterbeschreibung 2 Elektrokanalseitenblende*
Elektrokanalseitenblende

Tiefe/Höhe: 80/130 [mm]
auf einer Seite mit Zuleitung aus vertikalem Leitungsführungskanal
Menge: 2,000 St
*Unterbeschreibung 3 Leitungsführungskanal*
Leitungsführungskanal auf Putz
von der Laborarbeitsfläche seitlich ausgehend,
vertikale Führung bis 2100 mm über OKFF als Zuleitung in den Elektrokanal
Menge: 1,000 St
*Unterbeschreibung 4 SCHUKO-Steckdose 230V/16A, IP44*
SCHUKO-Steckdose 230V/16A, IP44
Federdeckel, Beschriftungsfeld
Menge: 1,000 St
*Unterbeschreibung 5 Störmelde-Steckdose*
Störmelde-Steckdose
bestehend aus:
-1x Leerdose
- 2xEinbaubuchsen
- Blind-Abdeckung
- 1xAbdeckrahmen
- Dichtungsflansch
- Kurzschlussstecker
Menge: 1,000 St

**4.9.40 Laborarbeitstisch, wandständig**
*** Leitbeschreibung
Laborarbeitstisch, wandständig
Länge/Breite/Höhe:1500/850/2300 [mm]
Arbeitshöhe: 900 mm
bestehend aus:
Menge: 1,000 St
*Unterbeschreibung 1 Tischgestell AH 900*
Tischgestell AH 900
Länge/Breite/Höhe: 600/550/860 [mm]
Menge: 1,000 St
*Unterbeschreibung 2 Tischgestell AH 900*
Tischgestell AH 900
Länge/Breite/Höhe: 900/550/860 [mm]
Menge: 1,000 St
*Unterbeschreibung 3 Unterbau, MFB, 1 Tür, Sockel*
Unterbau, MFB, 1 Tür, Sockel
Länge/Tiefe/Höhe: 600/500/710 [mm]
1 Einlegeboden
Menge: 1,000 St
*Unterbeschreibung 4 Unterbau, MFB, 1 Schubkasten, 2 Türen, Sockel*
Unterbau, MFB, 1 Schubkasten, 2 Türen, Sockel
Länge/Tiefe/Höhe: 900/500/710 [mm]
1 Einlegeboden
Menge: 1,000 St
*Unterbeschreibung 5 Energiezelle, wandständig, AH 900*
Energiezelle, wandständig, AH 900
Länge/Breite/Höhe: 600/200/2300 [mm]
Menge: 1,000 St
*Unterbeschreibung 6 Energiezelle, wandständig, AH 900*
Energiezelle, wandständig, AH 900
Länge/Breite/Höhe: 900/200/2300 [mm]
Menge: 1,000 St
*Unterbeschreibung 7 Energiezellenvorderblende, AH 900*
Energiezellenvorderblende, AH 900
Länge/Breite/Höhe: 600/20/860 mm
Menge: 1,000 St
*Unterbeschreibung 8 Energiezellenvorderblende, AH 900*
Energiezellenvorderblende, AH 900
Länge/Breite/Höhe: 900/20/860 mm
Menge: 1,000 St
*Unterbeschreibung 9 Energiezellenseitenblende, AH 900*
Energiezellenseitenblende, AH 900
Länge/Breite/Höhe:150/20/710 mm
mit Anschluss an vertikalen Leitungsführungskanal
Menge: 1,000 St
*Unterbeschreibung 10 Arbeitsplatte aus Laborfeinsteinzeug*
Arbeitsplatte aus Laborfeinsteinzeug
Breite/Höhe: 750/35 [mm]
Unterteilung der Länge in Teilstücke möglich
mit Wulstrand
Menge: 1,500 m
*Unterbeschreibung 11 Ablageboard mit Glasplatte*
Ablageboard mit Glasplatte
Länge/Breite: 600/200 [mm]
Menge: 2,000 St
*Unterbeschreibung 12 Ablageboard mit Glasplatte*
Ablageboard mit Glasplatte
Länge/Breite: 900/200 [mm]
Menge: 2,000 St
*Unterbeschreibung 13 Schutzkontakt-Steckdose 16 A*
Schutzkontakt-Steckdose 16 A
mit Federdeckel IP 44, 230 V
mit Beschriftungsfeld
Menge: 6,000 St
*Unterbeschreibung 14 Leitungsschutzschalter B 16 A*
Leitungsschutzschalter B 16 A
1-polig
Menge: 2,000 St
*Unterbeschreibung 15 FI-Schutzschalter 30 mA*
FI-Schutzschalter 30 mA
4-polig, 230-400V, 40 A
Menge: 1,000 St
*Unterbeschreibung 16 Leistungstrenner 40 A*
Leistungstrenner 40 A
4-polig
Installation außerhalb des Sicherungsfeldes
Menge: 1,000 St
*Unterbeschreibung 17 Scharnierfenster*
Scharnierfenster
Teilungseinheiten entsprechend Bestückung
Menge: 1,000 St
*Unterbeschreibung 18 Reihenklemmblock für Elektrokanal*
Menge: 1,000 St
*Unterbeschreibung 19 Anschluss an den Potentialausgleich*
Menge: 1,000 St

**4.9.50 Spüleinheit mit Energiezelle**
*** Leitbeschreibung
Spüleinheit mit Energiezelle
Länge/Breite/Höhe:1200/850/2300 [mm]
Arbeitshöhe: 900 mm
bestehend aus:
Menge: 1,000 St
*Unterbeschreibung 1 Energiezelle, wandständig, AH 900*
Energiezelle, wandständig, AH 900
Länge/Breite/Höhe:1200/200/2300 [mm]
Menge: 1,000 St
*Unterbeschreibung 2 Energiezellenvorderblende, AH 900*
Energiezellenvorderblende, AH 900
Länge/Breite/Höhe:1200/20/860 mm
Menge: 1,000 St
*Unterbeschreibung 3 Energiezellenseitenblende, AH 900*
Energiezellenseitenblende, AH 900
Länge/Breite/Höhe:150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 2,000 St

**4.9.60 Kleiderleiste**
Kleiderleiste
Länge: 450 mm,
mit 6 Kleiderhaken,
mit Wandbefestigung
Menge: 1,000 St

#### Abschnitt 4.10 I-123: ÖPV Bodenmikrobiologie - Zuchtraum, Regenwürmer

**4.10.10 Spüleinheit mit Energiezelle**
*** Leitbeschreibung
Spüleinheit mit Energiezelle
Länge/Breite/Höhe:1200/850/2300 [mm]
Arbeitshöhe: 900 mm
bestehend aus:
Menge: 1,000 St
*Unterbeschreibung 1 Energiezelle, wandständig, AH 900*
Energiezelle, wandständig, AH 900
Länge/Breite/Höhe:1200/200/2300 [mm]
Menge: 1,000 St
*Unterbeschreibung 2 Energiezellenvorderblende, AH 900*
Energiezellenvorderblende, AH 900
Länge/Breite/Höhe: 1200/20/860 mm
Menge: 1,000 St
*Unterbeschreibung 3 Energiezellenseitenblende, AH 900*
Energiezellenseitenblende, AH 900
Länge/Breite/Höhe:150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 1,000 St
*Unterbeschreibung 14 Seitl. Spritzschutz aus Phenolharzvollkernplatte*
Seitl. Spritzschutz aus Phenolharzvollkernplatte
Ausführung:
Materialstärke: 6 mm, Vorderkante abgerundet,
Breite/Höhe: ca. 600/500 [mm]
Genaues Maß muss auf Baustelle angepasst werden
einschl. erforderl. Halterung
Montage an Digestorium-Seite inkl. Öffnung für Pendelklappe
Menge: 1,000 St

**4.10.20 Abzug für chemische Arbeiten**
*** Leitbeschreibung
Abzug für chemische Arbeiten
Länge/Breite/Höhe 1200/920/2800 [mm]
Arbeitshöhe: 900 mm
mit Unterschrank zur Lagerung brennbaren Flüssigkeiten
Typ 90
bestehend aus:
Menge: 1,000 St
*Unterbeschreibung 1 Abzugsaufbau*
Abzugsaufbau
Länge/Tiefe/Höhe:1200/920/1900 [mm]
dreiseitig geschlossen aus MFB-Platte P2,
mit 2-geteiltem Vertikalschiebefenster
Menge: 1,000 St
*Unterbeschreibung 2 Frontschieber-Controller*
Menge: 1,000 St
*Unterbeschreibung 3 Vorbereitung für Einbau von Abzugsfunktionsanzeige*
Vorbereitung für Einbau von Abzugsfunktionsanzeige
und Volumenstrommesseinrichtung
Menge: 1,000 St
*Unterbeschreibung 4 Energiezelle für Abzug, wandständig, AH 900*
Energiezelle für Abzug, wandständig, AH 900
Länge/Breite/Höhe:1200/200/1200 [mm]
Menge: 1,000 St
*Unterbeschreibung 5 4-Fuß-Tischgestell, AH 900*
4-Fuß-Tischgestell, AH 900
Länge/Breite/Höhe:1000/550/860 [mm]
Menge: 1,000 St
*Unterbeschreibung 6 Tischgestellseitenblende, AH 900*
Menge: 2,000 St
*Unterbeschreibung 7 Abzugsunterbau zur Lagerung brennbarer Flüssigkeiten*
Abzugsunterschrank zur Lagerung brennbarer Flüssigkeiten
Länge/Breite/Höhe:1100/560/710 [mm]
2 Flügeltüren
1 selbstschließender Auszug,
1 herausnehmbare Bodenwanne, 1 Lochblecheinsatz
Ausführung nach DIN EN 14470-1, Typ G90
Menge: 1,000 St
*Unterbeschreibung 8 Anschlussleitung für Unterschrankabsaugung*
Anschlussleitung für Unterschrankabsaugung
Zubehör zum Abzug
für ein Unterbau mit Abluftanschluss
Menge: 1,000 St
*Unterbeschreibung 9 Arbeitsplatte aus Laborfeinsteinzeug*
Arbeitsplatte aus Laborfeinsteinzeug
Breite/Höhe: 750/35 [mm]
Menge: 1,200 m
*Unterbeschreibung 10 Elektrokanal - ohne Trennsteg*
Elektrokanal - ohne Trennsteg
Breite/Höhe: 85/150 [mm]
Menge: 1,200 m
*Unterbeschreibung 11 SCHUKO-Steckdose 230V/16A, IP44*
SCHUKO-Steckdose 230V/16A, IP44
Federdeckel, Beschriftungsfeld
Menge: 4,000 St
*Unterbeschreibung 12 Anschlussstelle für Potentialausgleich*
Anschlussstelle für Potentialausgleich
Installationsbuchsen für den Anschluss von
4 mm Steckverbindungen sowie Kabelschuhen,
Bemessungsstrom bis 63 A
Menge: 1,000 St
*Unterbeschreibung 13 Leitungsschutzschalter B 10 A*
Leitungsschutzschalter B 10 A
1-polig
für Abzuginnenraumbeleuchtung
Menge: 1,000 St
*Unterbeschreibung 14 Reihenklemmblock für Abzug*
Menge: 1,000 St
*Unterbeschreibung 15 Anschluss an den Potentialausgleich*
Menge: 1,000 St
*Unterbeschreibung 16 Leitungsführungskanal für Elektrokanal*
Leitungsführungskanal für Elektrokanal
von der Decke vertikale Führung bis OK Abzug
Menge: 1,000 St
*Unterbeschreibung 17 Abzugsarmatur für Deionat*
Abzugsarmatur für Deionat
mit Auslauftülle, Ausladung 70 mm
Verrohrung hinter Installationen ausgehend von Laborspüle auszuführen
Menge: 1,000 St
*Unterbeschreibung 18 Pendelklappe*
Pendelklappe in beiden Abzugsseitenwänden Durchmesser ca.80 mm, aus PP oder Phenolharzvollkernplatte.
Menge: 2,000 St
*Unterbeschreibung 19 Laboreinbaubecken aus Steinzeug*
Laboreinbaubecken aus Steinzeug
Länge/Tiefe/Höhe: 250/100/120 [mm]
inklusive Leitungsführung hinter Installationen und Einbindung des Abwassers unter der Spüle
Menge: 1,000 St

**4.10.30 Laborarbeitstisch, wandständig**
*** Leitbeschreibung
Laborarbeitstisch, wandständig
Länge/Breite/Höhe:1200/850/2300 [mm]
Arbeitshöhe: 900 mm
bestehend aus:
Menge: 1,000 St
*Unterbeschreibung 1 Tischgestell AH 900*
Tischgestell AH 900
Länge/Breite/Höhe:1200/550/860 [mm]
Menge: 1,000 St
*Unterbeschreibung 2 Unterbau, MFB, 2 Schubkästen, 2 Türen, Sockel*
Unterbau, MFB, 2 Schubkästen, 2 Türen, Sockel
Länge/Tiefe/Höhe:1200/500/860 [mm]
1 Einlegeboden
Menge: 1,000 St
*Unterbeschreibung 3 Energiezellenvorderblende, AH 900*
Energiezellenvorderblende, AH 900
Länge/Breite/Höhe:1200/20/860 mm
Menge: 1,000 St
*Unterbeschreibung 4 Energiezelle, wandständig, AH 900*
Energiezelle, wandständig, AH 900
Länge/Breite/Höhe:1200/200/2300 [mm]
Menge: 1,000 St
*Unterbeschreibung 5 Energiezellenseitenblende, AH 900*
Energiezellenseitenblende, AH 900
Länge/Breite/Höhe: 150/20/860 mm
mit Anschluss an direkt anliegenden horizontalen Elektrokanal
Menge: 1,000 St
*Unterbeschreibung 6 Arbeitsplatte aus Laborfeinsteinzeug*
Arbeitsplatte aus Laborfeinsteinzeug
Breite/Höhe: 750/35 [mm]
mit Wulstrand
Menge: 1,200 m
*Unterbeschreibung 7 Hängeschrank, MFB, 2 Türen*
Hängeschrank, MFB, 2 Türen
Länge/Tiefe/Höhe:1200/360/600 [mm]
1 Einlegeboden
Menge: 1,000 St
*Unterbeschreibung 8 Unterbauleuchte 1200 mm lang*
Unterbauleuchte 1200 mm lang
einschl. Anschlußleitung
inkl. Wippschalter
Menge: 1,000 St
*Unterbeschreibung 9 Leitungsschutzschalter B 10 A*
Leitungsschutzschalter B 10 A
1-polig
für Unterbaubeleuchtung
Menge: 1,000 St
*Unterbeschreibung 10 Leerdose für bauseitigen EDV- Anschluss*
Leerdose für bauseitigen EDV-Anschluss
(doppelter RJ45 - Einsatz)
Menge: 1,000 St
*Unterbeschreibung 11 Schutzkontakt-Steckdose 16 A*
Schutzkontakt-Steckdose 16 A
mit Federdeckel IP 44, 230 V
mit Beschriftungsfeld
Menge: 4,000 St
*Unterbeschreibung 12 Leitungsschutzschalter B 16 A*
Leitungsschutzschalter B 16 A
1-polig
Menge: 3,000 St
*Unterbeschreibung 13 Drehstrom-Einbau-Steckdose 400V/16A, 5-polig, IP44*
Menge: 1,000 St
*Unterbeschreibung 14 Leitungsschutzschalter B 16A, 3-polig*
Menge: 1,000 St
*Unterbeschreibung 15 FI-Schutzschalter 30 mA*
FI-Schutzschalter 30 mA
4-polig, 230-400V, 40 A
Menge: 1,000 St
*Unterbeschreibung 16 Leistungstrenner 40 A*
Leistungstrenner 40 A
4-polig
Installation außerhalb des Sicherungsfeldes
Menge: 1,000 St
*Unterbeschreibung 17 Scharnierfenster*
Scharnierfenster
Teilungseinheiten entsprechend Bestückung
Menge: 1,000 St
*Unterbeschreibung 18 Reihenklemmblock für Elektrokanal*
Menge: 1,000 St
*Unterbeschreibung 19 Anschluss an den Potentialausgleich*
Menge: 1,000 St

**4.10.40 Wägearbeitsplatz**
*** Leitbeschreibung
Wägearbeitsplatz
Länge/Breite/Höhe:1200/750/750 [mm]
bestehend aus:
Menge: 1,000 St
*Unterbeschreibung 1 Wägetisch*
Wägetisch
Länge/Breite/Höhe: 1200/750/750 [mm]
Ausführung:
stabile Rahmenkonstruktion,
Verkleidung aus Melaminharzplatten,
Wägeplatte 400 mm x 500 mm auf
Schwingungsdämpfern,
Arbeitsplatte aus Phenolharzvollkernmaterial
Breite/Höhe: 750/20 [mm]
Menge: 1,000 St

**4.10.50 Elektrokanal**
*** Leitbeschreibung
Elektrokanal
Abmessungen:
Länge: 1200 [mm]
Tiefe: 80 [mm]
Höhe: 130 [mm]
Installationshöhe UK Kanal: 1300 [mm]

Ausführung:
Über Wägearbeitsplatz
aus Metall, ohne Trennsteg, Bestückung mit
Steckdosen
Zuleitungen kommen direkt aus benachbarter Energiezelle
Menge: 1,000 St
*Unterbeschreibung 1 Elektrokanal - ohne Trennsteg*
Elektrokanal - ohne Trennsteg
Tiefe/Höhe: 80/130 [mm]

Vorbereitung für 2x 230 V/16 A SCHUKO-Steckdose
Zuleitungen kommen direkt aus benachbarter Energiezelle
Menge: 1,200 m
*Unterbeschreibung 2 Elektrokanalseitenblende*
Elektrokanalseitenblende

Tiefe/Höhe: 80/130 [mm]
Menge: 1,000 St
*Unterbeschreibung 3 SCHUKO-Steckdose 230V/16A, IP44*
SCHUKO-Steckdose 230V/16A, IP44
Federdeckel, Beschriftungsfeld
Menge: 2,000 St

**4.10.60 Kleiderleiste**
Kleiderleiste
Länge: 1200 mm,
mit 15 Kleiderhaken,
mit Wandbefestigungen
Menge: 1,000 St

#### Abschnitt 4.11 I-181: ÖPV Vorratsschutz - Zuchtraum, Milben

**4.11.10 Laborarbeitstisch, rollbar**
*** Leitbeschreibung
Laborarbeitstisch, rollbar
Länge/Breite: 1200/850 [mm]
Arbeitshöhe: 750 mm
bestehend aus:
Menge: 1,000 St
*Unterbeschreibung 1 Rolltischgestell AH 750*
Rolltischgestell AH 750
Länge/Tiefe/Höhe: 1200/550/710 [mm]
mit Feststellfunktion
Menge: 1,000 St
*Unterbeschreibung 2 Arbeitsplatte aus Phenolharzvollkernmaterial ohne Wulstrand*
Arbeitsplatte aus Phenolharzvollkernmaterial ohne Wulstrand
Tiefe/Höhe: 850/30 [mm]
Menge: 1,200 m

**4.11.20 Laborarbeitstisch**
*** Leitbeschreibung
Laborarbeitstisch
Länge/Breite/Höhe: 2100/850/750 [mm]
Arbeitshöhe 750 mm
bestehend aus:
Menge: 1,000 St
*Unterbeschreibung 1 4-Fuß Tischgestell, AH 750*
4-Fuß Tischgestell, AH 750
Länge/Tiefe/Höhe: 900/550/710 [mm]
Menge: 1,000 St
*Unterbeschreibung 2 4-Fuß Tischgestell, AH 750*
4-Fuß Tischgestell, AH 750
Länge/Tiefe/Höhe: 1200/550/710 [mm]
Menge: 1,000 St
*Unterbeschreibung 3 Arbeitsplatte aus Phenolharzvollkernmaterial ohne Wulstrand*
Arbeitsplatte aus Phenolharzvollkernmaterial ohne Wulstrand
Tiefe/Höhe: 850/30 [mm]
Menge: 2,100 m
*Unterbeschreibung 4 Unterbau, MFB, 1 Schubkasten, 2 Türen, Sockel*
Unterbau, MFB, 1 Schubkasten, 2 Türen, Sockel
Länge/Tiefe/Höhe: 1200/500/710 [mm]
1 Einlegeboden
Menge: 1,000 St
*Unterbeschreibung 5 Unterbau, MFB, 1 Schubkasten, 2 Türen, Sockel*
Unterbau, MFB, 1 Schubkasten, 2 Türen, Sockel
Länge/Tiefe/Höhe: 900/500/710 [mm]
1 Einlegeboden
Menge: 1,000 St
*Unterbeschreibung 6 Elektrokanal - mit Trennsteg*
Elektrokanal - mit Trennsteg
Tiefe/Höhe: 80/150 [mm]
Aufliegend/befestigt auf Oberkante Tisch
Menge: 2,100 m
*Unterbeschreibung 7 Leerdose für bauseitigen EDV- Anschluss*
Leerdose für bauseitigen EDV-Anschluss
(doppelter RJ45 - Einsatz)
Menge: 3,000 St
*Unterbeschreibung 8 Schutzkontakt-Steckdose 16 A*
Schutzkontakt-Steckdose 16 A
mit Federdeckel IP 44, 230 V
mit Beschriftungsfeld
Menge: 12,000 St
*Unterbeschreibung 9 Leitungsschutzschalter B 16 A*
Leitungsschutzschalter B 16 A
1-polig
Menge: 3,000 St
*Unterbeschreibung 10 FI-Schutzschalter 30 mA*
FI-Schutzschalter 30 mA
4-polig, 230-400V, 40 A
Menge: 1,000 St
*Unterbeschreibung 11 Leistungstrenner 40 A*
Leistungstrenner 40 A
4-polig
Installation außerhalb des Sicherungsfeldes
Menge: 1,000 St
*Unterbeschreibung 12 Scharnierfenster*
Scharnierfenster
Teilungseinheiten entsprechend Bestückung
Menge: 1,000 St
*Unterbeschreibung 13 Reihenklemmblock für Elektrokanal*
Menge: 1,000 St
*Unterbeschreibung 14 Anschluss an den Potentialausgleich*
Menge: 1,000 St

**4.11.30 Laborarbeitstisch, wandständig**
*** Leitbeschreibung
Laborarbeitstisch, wandständig
Länge/Breite/Höhe: 1800/850/2300 [mm]
Arbeitshöhe: 900 mm
bestehend aus:
Menge: 1,000 St
*Unterbeschreibung 1 Tischgestell AH 900*
Tischgestell AH 900
Länge/Breite/Höhe: 900/550/860 [mm]
Menge: 2,000 St
*Unterbeschreibung 2 Unterbau, MFB, 1 Schubkasten, 2 Türen, Sockel*
Unterbau, MFB, 1 Schubkasten, 2 Türen, Sockel
Länge/Tiefe/Höhe: 900/500/710 [mm]
1 Einlegeboden
Menge: 2,000 St
*Unterbeschreibung 3 Energiezellenseitenblende, AH 900*
Energiezellenseitenblende, AH 900
Länge/Breite/Höhe: 150/20/860 mm
Menge: 1,000 St
*Unterbeschreibung 4 Energiezellenvorderblende, AH 900*
Energiezellenvorderblende, AH 900
Länge/Breite/Höhe: 900/20/860 mm
Menge: 2,000 St
*Unterbeschreibung 5 Energiezelle, wandständig, AH 900*
Energiezelle, wandständig, AH 900
Länge/Breite/Höhe: 900/200/2300 [mm]
Menge: 2,000 St
*Unterbeschreibung 6 Ablageboard mit Glasplatte*
Ablageboard mit Glasplatte
Länge/Breite: 900/200 [mm]
Menge: 4,000 St
*Unterbeschreibung 7 Arbeitsplatte aus Laborfeinsteinzeug*
Arbeitsplatte aus Laborfeinsteinzeug
Breite/Höhe: 750/35 [mm]
Unterteilung der Länge in Teilstücke möglich
mit Wulstrand
Menge: 1,800 m
*Unterbeschreibung 8 Schutzkontakt-Steckdose 16 A*
Schutzkontakt-Steckdose 16 A
mit Federdeckel IP 44, 230 V
mit Beschriftungsfeld
Menge: 9,000 St
*Unterbeschreibung 9 Leerdose für bauseitigen EDV- Anschluss*
Leerdose für bauseitigen EDV-Anschluss
(doppelter RJ45 - Einsatz)
Menge: 1,000 St
*Unterbeschreibung 10 Leerdose für bauseitige Ein-/Ausschaltung*
Leerdose für bauseitige Ein-/Ausschaltung
von Abluftanschluss der flexiblen Absaughaube
Anbringung nahe Montageort Absaughaube
Menge: 1,000 St
*Unterbeschreibung 11 Leitungsschutzschalter B 16 A*
Leitungsschutzschalter B 16 A
1-polig
Menge: 3,000 St
*Unterbeschreibung 12 FI-Schutzschalter 30 mA*
FI-Schutzschalter 30 mA
4-polig, 230-400V, 40 A
Menge: 1,000 St
*Unterbeschreibung 13 Leistungstrenner 40 A*
Leistungstrenner 40 A
4-polig
Installation außerhalb des Sicherungsfeldes
Menge: 1,000 St
*Unterbeschreibung 14 Scharnierfenster*
Scharnierfenster
Teilungseinheiten entsprechend Bestückung
Menge: 1,000 St
*Unterbeschreibung 15 Reihenklemmblock für Elektrokanal*
Menge: 1,000 St
*Unterbeschreibung 16 Anschluss für Bodenabsaugung*
Anschluss für Bodenabsaugung
für ein Sockelunterbauelement im vorderen Sockelbereich
Lüftungsgitter (ca. 150 bis 180 cm² freier Durchlass), im hinteren Sockelbereich Bohrung 75 mm DMR,
einschließlich Abluftleitungskanal 150x50 mm
inkl. Übergang Abluftleitungskanal auf HLSK-seitiges Rohr (Anschluss an Abluftleitung DN100, verzinktes Wickelfalzrohr)
Menge: 1,000 St
*Unterbeschreibung 17 Vorbereitung für Einbau von Reinstgasarmatur*
Menge: 1,000 St
*Unterbeschreibung 18 Anschluss an den Potentialausgleich*
Menge: 1,000 St

**4.11.40 Flexible Absaughaube aus Kunststoff**
Flexible Absaughaube aus Kunststoff
bestehend aus:
- Halterung an Wand,
- mit Reduzierung auf Anschlussstutzendurchmesser
- Punktabsauggelenkarm DMR 100 mm, mit Gaszugfeder
  (Gasdämpfer), fest arretierbar mit Handgriff
- Absaugrohr aus Aluminium, 3 Gelenke aus PP, weiß,
- Absaugrohr ohne Drosselklappe
- Vorbereitung für HLSK-seitigen An- und Abschalttaster für Absaubhaube mit Verbindung in darunterliegenden Elektrokanal
- Haube DMR 350 mm, Aluminium, pulverbeschichtet weiß
- Schwengbereich 180°
- Reichweite bis 1100 mm
- Luftstrom 140 m³/h
- Anschlussstutzen DMR 110 mm
Menge: 1,000 St

**4.11.50 Spüleinheit mit Energiezelle**
*** Leitbeschreibung
Spüleinheit mit Energiezelle
Länge/Breite/Höhe: 1200/850/2300 [mm]
Arbeitshöhe: 900 mm
bestehend aus:
Menge: 1,000 St
*Unterbeschreibung 1 Energiezelle, wandständig, AH 900*
Energiezelle, wandständig, AH 900
Länge/Breite/Höhe: 1200/200/2300 [mm]
Menge: 1,000 St
*Unterbeschreibung 2 Energiezellenvorderblende, AH 900*
Energiezellenvorderblende, AH 900
Länge/Breite/Höhe: 1200/20/860 mm
Menge: 1,000 St
*Unterbeschreibung 3 Energiezellenseitenblende, AH 900*
Energiezellenseitenblende, AH 900
Länge/Breite/Höhe: 150/20/860 mm
Menge: 1,000 St
*Unterbeschreibung 4 Abtropfeinrichtung aus Kunststoff*
Abtropfeinrichtung aus Kunststoff
Länge/Höhe: 300/500 [mm]
Menge: 1,000 St
*Unterbeschreibung 5 Unterbau f. Spüle mit 2 Türen, Sockel*
Unterbau f. Spüle mit 2 Türen, Sockel
Länge/Breite/Höhe: 1200/550/860 [mm]
mit Abfallsammler 3-fach
Menge: 1,000 St
*Unterbeschreibung 6 Unterbau-Durchlauferhitzer*
Unterbau-Durchlauferhitzer
Elektronisch gesteuerter Durchlauferhitzer im
Kompaktformat, Untertischgerät, druckfeste Bauart mit
Blankdraht-Heizelement, Tastenbedienfeld und
LED-Anzeige zur Temperaturvorwahl zwischen 35°C und
55°C
Festanschluss / Leistung: 3/PE 400V~ 11 kW
Menge: 1,000 St
*Unterbeschreibung 7 Arbeitsplatte aus Laborfeinsteinzeug*
Arbeitsplatte aus Laborfeinsteinzeug
Breite/Höhe: 750/35 [mm]
Menge: 1,200 m
*Unterbeschreibung 8 Laborunterbaubecken aus Steinzeug*
Laborunterbaubecken aus Steinzeug
Länge/Breite/Tiefe: 400/400/250 [mm]
Menge: 1,000 St
*Unterbeschreibung 9 Ärztemischbatterie, Ausladung 300 mm*
Ärztemischbatterie, Ausladung 300 mm
Armhebellänge: 240 mm
für Spüleinheit
Menge: 1,000 St
*Unterbeschreibung 10 Armatur für Deionat, Ausladung 300 mm*
Armatur für Deionat, Ausladung 300 mm
für Energiezelle
Menge: 1,000 St
*Unterbeschreibung 11 Bestückung mit Hygieneset*
Bestückung mit Hygieneset,
enthält:
- Seifenspender
- Desinfektionsmittelspender
- Papierhandtuchspender
inkl. Erstbefüllung
Menge: 1,000 St
*Unterbeschreibung 12 Augendusche*
Augendusche (AD)
mit Durchgang in Sanitärblende,
Einhandbedienung, 1,5 m Druckschlauch,
1 Luftsprudler mit Abdeckkappe
Augendusche mit DVGW-Zulassung
Menge: 1,000 St
*Unterbeschreibung 13 Seitl. Spritzschutz aus Piacryl*
Seitl. Spritzschutz aus Piacryl
Ausführung:
Materialstärke: 6 mm, Kanten abgerundet,
Tiefe/Höhe: 750/500 [mm]
einschl. erforderl. Halterung
Menge: 1,000 St
*Unterbeschreibung 14 Seitl. Spritzschutz aus Phenolharzvollkernplatte*
Seitl. Spritzschutz aus Phenolharzvollkernplatte
Ausführung:
Materialstärke: 6 mm, Vorderkante abgerundet,
Breite/Höhe: ca. 600/500 [mm]
Genaues Maß muss auf Baustelle angepasst werden
einschl. erforderl. Halterung
Montage an zur Seite des Gasflaschenschrankes
Menge: 1,000 St

**4.11.60 Sicherheitszelle für Gasflaschen**
*** Leitbeschreibung
Sicherheitszelle für Gasflaschen
Länge/Breite/Höhe: 900/600/2000 [mm]
bestehend aus:
Menge: 1,000 St
*Unterbeschreibung 1 Sicherheitszelle für Gasflaschen*
Sicherheitszelle für Gasflaschen
Länge/Breite/Höhe: 900/600/2000 [mm]
für die Aufbewahrung von Druckgasflaschen mit
giftigen, inerten, oder brennbaren Gasen,
mit 2 verstellbaren Flaschenhaltern, Montageschienen, für Flaschen sowie Stations- bzw.
Druckminderer,  Einrollklappe, 4 Gasdurchführungen,Brandschutzisolierung und Feuerfalz,
im Brandfall zusätzliche Fugenausschäumung und
selbstschließende Lüftungsanschlüsse,
Ausführung nach DIN EN 14470-2, Typ G90
Menge: 1,000 St
*Unterbeschreibung 2 Anschluss an den Potentialausgleich*
Menge: 1,000 St
*Unterbeschreibung 3 Leitungsführungskanal für Sicherheitsschrank*
Leitungsführungskanal für Sicherheitsschrank
von der Decke vertikale Führung bis ca.
2100 mm über OKF
Menge: 1,000 St
*Unterbeschreibung 4 Vorbereitung für Anbringung*
Vorbereitung für Anbringung von Schaltkasten Magnetventil
Länge/Breite/Höhe: 900/600/200 [mm]
Vorbereitet zum Einbau eines Schaltkasten Magnetventil
Menge: 1,000 St

**4.11.70 Kleiderleiste**
Kleiderleiste
Länge: 450 mm,
mit 6 Kleiderhaken,
mit Wandbefestigung
Menge: 1,000 St

#### Abschnitt 4.12 I-185: ÖPV Vorratsschutz - Zuchtkammer, Milben

**4.12.10 Elektrokanal, senkrecht**
*** Leitbeschreibung
Elektrokanal
Abmessungen:
Länge : 1200 [mm]
Tiefe : 80 [mm]
Höhe : 130 [mm]

Ausführung:
aus Metall, ohne Trennsteg, Bestückung mit
Steckdosen
Menge: 1,000 St
*Unterbeschreibung 1 Elektrokanal - ohne Trennsteg*
Elektrokanal - ohne Trennsteg
Tiefe/Höhe: 80/130 [mm]
Anbringung an hinterer Raumwand, Abstand zur Wand nach links: 785 [mm]
Vorbereitung für 4x 230 V/16 A SCHUKO-Steckdose
senkrechte Installation an Wand
Menge: 2,000 m
*Unterbeschreibung 2 Elektrokanalseitenblende*
Elektrokanalseitenblende
bei senkrechtem Kanal: oberes Ende
Tiefe/Höhe: 80/130 [mm]
Menge: 1,000 St
*Unterbeschreibung 3 SCHUKO-Steckdose 230V/16A, IP44*
SCHUKO-Steckdose 230V/16A, IP44
Federdeckel, Beschriftungsfeld
jede Steckdose einzeln abgesichert
Menge: 4,000 St
*Unterbeschreibung 4 Leitungsschutzschalter B 16 A*
Leitungsschutzschalter B 16 A
1-polig
Menge: 4,000 St
*Unterbeschreibung 5 FI-Schutzschalter 30 mA*
FI-Schutzschalter 30 mA
4-polig, 230-400V, 40 A
Menge: 1,000 St
*Unterbeschreibung 6 Leistungstrenner 40 A*
Leistungstrenner 40 A
4-polig
Installation außerhalb des Sicherungsfeldes
Menge: 1,000 St
*Unterbeschreibung 7 Scharnierfenster*
Scharnierfenster
Teilungseinheiten entsprechend Bestückung
Menge: 1,000 St
*Unterbeschreibung 8 Reihenklemmblock für Elektrokanal*
Menge: 1,000 St
*Unterbeschreibung 9 Anschluss an den Potentialausgleich*
Menge: 1,000 St

#### Abschnitt 4.13 I-384: TD - Mech. Werkstatt

**4.13.10 Laborschrankwand**
*** Leitbeschreibung
Menge: 1,000 St
*Unterbeschreibung 1 Sicherheitsschrank zur Lagerung brennbarer Flüssigkeiten Typ 90*
Sicherheitsschrank zur Lagerung brennbarer Flüssigkeiten
Länge/Breite/Höhe: 1200/620/2000 [mm]
Ausführung mit 4 Auszugswannen
Ausführung nach DIN EN 14470-1, Typ G90
Menge: 1,000 St
*Unterbeschreibung 2 Sicherheitszelle für 2 Druckgasflaschen*
Sicherheitszelle für 2 Druckgasflaschen
Länge/Tiefe/Höhe: 900/620/2100 [mm]
Ausführung nach DIN EN 14470-2, Typ G90
Lagerung von Acetylen
EX-Ausrüstung für die Elektroinstallation im EX-Bereich der Sicherheitszelle
zusätzliche Leitungsführung: Abblaseleitung aus Schrank heraus nach oben
Menge: 1,000 St
*Unterbeschreibung 3 Sicherheitszelle für 3 Druckgasflaschen*
Sicherheitszelle für 3 Druckgasflaschen
Länge/Tiefe/Höhe: 1200/620/2100 [mm]
Ausführung nach DIN EN 14470-2, Typ G90

zusätzliche Leitungsführung: eine Abblaseleitung aus Schrank heraus nach oben für Sauerstoff
Argon: Stutzen für Abblasevorgang wird in die schrankeigene Abluft gelegt
Menge: 1,000 St
*Unterbeschreibung 4 seitliche und obere Verblendung*
seitliche und obere Verblendung
für Laborschrankwand
Breite/Höhe: 100/ca. 2000 mm - seitl. Verblendung
Breite/Höhe: 100/ca. 600  mm - obere  Verblendung
exakte Maße sind auf Baustelle zu prüfen und Verblendung ist anzupassen
Menge: 1,000 psch

**4.13.20 Schwerlastregal**
Schwerlastregal
Länge/Tiefe/Höhe: 3000/600/1500 [mm]
- Stahlrohrrahmen, verzinkt
- Stützrahmen-Traversen und -Diagonalen aus verzinktem
  C-Profil, am Pfosten befestigt
- Fußplatten zur Lastverteilung
- 3 Einlegeböden aus Stahl, verzinkt (Höhe OK Einlegeböden: 500, 1000, 1500 [mm])
- Tragfähigkeit 250 kg pro lfdm Boden
- Befestigung untereinander
- Befestigung an Wand
Menge: 3,000 m

**4.13.30 Elektrokanal**
*** Leitbeschreibung
Elektrokanal
Abmessungen:
Länge : ca. 5000 [mm], exaktes Maß nach Aufmaß auf Baustelle
Tiefe : 80 [mm]
Höhe : 130 [mm]
Installationshöhe UK Kanal: 1300 [mm]

Ausführung:
aus Metall, ohne Trennsteg, Bestückung mit
Steckdosen
Menge: 1,000 St
*Unterbeschreibung 1 Elektrokanal - ohne Trennsteg*
Elektrokanal - ohne Trennsteg
Tiefe/Höhe: 80/130 [mm]

Vorbereitung für 2x 230 V/16 A SCHUKO-Steckdose, 1x Drehstrom-Steckdose
Menge: 5,000 m
*Unterbeschreibung 2 Elektrokanalseitenblende*
Elektrokanalseitenblende

Tiefe/Höhe: 80/130 [mm]
Menge: 1,000 St
*Unterbeschreibung 3 SCHUKO-Steckdose 230V/16A, IP44*
SCHUKO-Steckdose 230V/16A, IP44
Federdeckel, Beschriftungsfeld
Menge: 4,000 St
*Unterbeschreibung 4 Leitungsschutzschalter B 16 A*
Leitungsschutzschalter B 16 A
1-polig
Menge: 2,000 St
*Unterbeschreibung 5 Drehstrom-Einbau-Steckdose 400V/16A, 5-polig, IP44*
Menge: 1,000 St
*Unterbeschreibung 6 Leitungsschutzschalter B 16A, 3-polig*
Menge: 1,000 St
*Unterbeschreibung 7 FI-Schutzschalter 30 mA*
FI-Schutzschalter 30 mA
4-polig, 230-400V, 40 A
Menge: 1,000 St
*Unterbeschreibung 8 Leistungstrenner 40 A*
Leistungstrenner 40 A
4-polig
Installation außerhalb des Sicherungsfeldes
Menge: 1,000 St
*Unterbeschreibung 9 Scharnierfenster*
Scharnierfenster
Teilungseinheiten entsprechend Bestückung
Menge: 1,000 St
*Unterbeschreibung 10 Reihenklemmblock für Elektrokanal*
Menge: 1,000 St
*Unterbeschreibung 11 Anschluss an den Potentialausgleich*
Menge: 1,000 St

**4.13.40 Elektrokanal**
*** Leitbeschreibung
Elektrokanal
Abmessungen:
Länge : ca. 4000 [mm], exaktes Maß nach Aufmaß auf Baustelle
Tiefe : 80 [mm]
Höhe : 130 [mm]
Installationshöhe UK Kanal: 1300 [mm]

Ausführung:
aus Metall, ohne Trennsteg, Bestückung mit
Steckdosen
Vorbereitung für Ausfädelung der Kabel zum Anschluss/Versorgung Gaswarnanlage und Schaltkasten Magnetventile
Menge: 1,000 St
*Unterbeschreibung 1 Elektrokanal - ohne Trennsteg*
Elektrokanal - ohne Trennsteg
Tiefe/Höhe: 80/130 [mm]

Vorbereitung für 2x 230 V/16 A SCHUKO-Steckdose, 1x Drehstrom-Steckdose
Menge: 4,000 m
*Unterbeschreibung 2 Elektrokanalseitenblende*
Elektrokanalseitenblende

Tiefe/Höhe: 80/130 [mm]
auf einer Seite mit Öffnung zur Kabelweiterverlegung zur Gaswarnanlage/Schaltkasten Magnetventile
Menge: 2,000 St
*Unterbeschreibung 3 Vorbereitung für Gaswarnanlage/Schaltkasten Magnetventile*
Vorbereitung für Gaswarnanlage/Schaltkasten Magnetventile
mit Kabelverzug aus benachbartem Elektrokanal
Menge: 1,000 psch
*Unterbeschreibung 4 SCHUKO-Steckdose 230V/16A, IP44*
SCHUKO-Steckdose 230V/16A, IP44
Federdeckel, Beschriftungsfeld
Menge: 4,000 St
*Unterbeschreibung 5 Leitungsschutzschalter B 16 A*
Leitungsschutzschalter B 16 A
1-polig
Menge: 2,000 St
*Unterbeschreibung 6 Drehstrom-Einbau-Steckdose 400V/16A, 5-polig, IP44*
Menge: 1,000 St
*Unterbeschreibung 7 Leitungsschutzschalter B 16A, 3-polig*
Menge: 1,000 St
*Unterbeschreibung 8 FI-Schutzschalter 30 mA*
FI-Schutzschalter 30 mA
4-polig, 230-400V, 40 A
Menge: 1,000 St
*Unterbeschreibung 9 Leistungstrenner 40 A*
Leistungstrenner 40 A
4-polig
Installation außerhalb des Sicherungsfeldes
Menge: 1,000 St
*Unterbeschreibung 10 Scharnierfenster*
Scharnierfenster
Teilungseinheiten entsprechend Bestückung
Menge: 1,000 St
*Unterbeschreibung 11 Reihenklemmblock für Elektrokanal*
Menge: 1,000 St
*Unterbeschreibung 12 Anschluss an den Potentialausgleich*
Menge: 1,000 St

**4.13.50 Werkzeugschrankwand**
*** Leitbeschreibung
Menge: 1,000 St
*Unterbeschreibung 1 Werkzeugschrank*
Werkzeugschrank
Länge/Tiefe/Höhe: 1200/600/2000 [mm]
Menge: 1,000 St

**4.13.60 Erste-Hilfeschrank / Brandschutz**
*** Leitbeschreibung
Erste-Hilfeschrank / Brandschutz
Länge/Breite/Höhe: 450/600/2000 [mm]
bestehend aus
Menge: 1,000 St
*Unterbeschreibung 1 Erste-Hilfeschrank / Brandschutz*
Erste-Hilfeschrank / Brandschutz
Länge/Breite/Höhe: 450/600/2000 [mm]

oberer Teil: Klappe mit 1 Einlegeboden
zur Unterbringung 1.-Hilfe-Verbandskasten u.ä.
mittlerer Teil: offene Ablage
unterer Teil: offen zur Aufbewahrung für Feuerlöscher
Menge: 1,000 St

**4.13.70 Laborarbeitstisch**
*** Leitbeschreibung
Laborarbeitstisch
Länge/Breite/Höhe: 1200/800/750 [mm]
Arbeitshöhe: 750 mm
bestehend aus:
Menge: 1,000 St
*Unterbeschreibung 1 4-Fuß Tischgestell, AH 750*
4-Fuß Tischgestell, AH 750
Länge/Tiefe/Höhe:1200/550/710 [mm]
Menge: 1,000 St
*Unterbeschreibung 2 Arbeitsplatte aus Phenolharzvollkernmaterial ohne Wulstrand*
Arbeitsplatte aus Phenolharzvollkernmaterial ohne Wulstrand
Tiefe/Höhe: 600/30 [mm]
Menge: 1,200 m

**4.13.80 Werkzeugschrankwand**
*** Leitbeschreibung
Menge: 1,000 St
*Unterbeschreibung 1 Werkzeugschrank*
Werkzeugschrank
Länge/Tiefe/Höhe: 1200/600/2000 [mm]
Menge: 1,000 St

**4.13.90 Laborarbeitstisch**
*** Leitbeschreibung
Laborarbeitstisch
Länge/Breite/Höhe: 1200/800/750 [mm]
Arbeitshöhe: 750 mm
bestehend aus:
Menge: 1,000 St
*Unterbeschreibung 1 4-Fuß Tischgestell, AH 750*
4-Fuß Tischgestell, AH 750
Länge/Tiefe/Höhe: 1200/550/710 [mm]
Menge: 1,000 St
*Unterbeschreibung 2 Arbeitsplatte aus Phenolharzvollkernmaterial ohne Wulstrand*
Arbeitsplatte aus Phenolharzvollkernmaterial ohne Wulstrand
Tiefe/Höhe: 850/30 [mm]
Menge: 1,200 m
*Unterbeschreibung 3 Elektrokanal - mit Trennsteg*
Elektrokanal - mit Trennsteg
Tiefe/Höhe: 80/150 [mm]
Aufliegend/befestigt auf Oberkante Tisch,
an Werkzeugschrank anliegend
Menge: 0,600 m
*Unterbeschreibung 4 Elektrokanalseitenblende*
Elektrokanalseitenblende

Tiefe/Höhe: 80/130 [mm]
Menge: 2,000 St
*Unterbeschreibung 5 Leerdose für bauseitigen EDV- Anschluss*
Leerdose für bauseitigen EDV-Anschluss
(doppelter RJ45 - Einsatz)
Menge: 1,000 St
*Unterbeschreibung 6 Leitungsführungskanal*
Leitungsführungskanal
von der Decke kommend bis auf OK Tischplatte, um Elektrokanal zu versorgen
Menge: 1,000 St
*Unterbeschreibung 7 Schutzkontakt-Steckdose 16 A*
Schutzkontakt-Steckdose 16 A
mit Federdeckel IP 44, 230 V
mit Beschriftungsfeld
Menge: 4,000 St
*Unterbeschreibung 8 Leitungsschutzschalter B 16 A*
Leitungsschutzschalter B 16 A
1-polig
Menge: 1,000 St
*Unterbeschreibung 9 FI-Schutzschalter 30 mA*
FI-Schutzschalter 30 mA
4-polig, 230-400V, 40 A
Menge: 1,000 St
*Unterbeschreibung 10 Leistungstrenner 40 A*
Leistungstrenner 40 A
4-polig
Installation außerhalb des Sicherungsfeldes
Menge: 1,000 St
*Unterbeschreibung 11 Scharnierfenster*
Scharnierfenster
Teilungseinheiten entsprechend Bestückung
Menge: 1,000 St
*Unterbeschreibung 12 Reihenklemmblock für Elektrokanal*
Menge: 1,000 St
*Unterbeschreibung 13 Anschluss an den Potentialausgleich*
Menge: 1,000 St

#### Abschnitt 4.14 I-386: TD - Holzwerkstatt

**4.14.10 Elektrokanal**
*** Leitbeschreibung
Elektrokanal
Abmessungen:
Länge : ca. 2500 [mm], exaktes Maß nach Aufmaß auf Baustelle
Tiefe : 80 [mm]
Höhe : 130 [mm]
Installationshöhe UK Kanal: 1300 [mm]

Ausführung:
aus Metall, mit Trennsteg, Bestückung mit
Steckdosen und Leerdosen,
entlang Raumwand
Menge: 1,000 St
*Unterbeschreibung 1 Elektrokanal - mit Trennsteg*
Elektrokanal - mit Trennsteg
Tiefe/Höhe: 80/130 [mm]

Vorbereitung für 2x 230 V/16 A SCHUKO-Steckdose, 1x Leerdose für EDV
Menge: 2,500 m
*Unterbeschreibung 2 Elektrokanalseitenblende*
Elektrokanalseitenblende

Tiefe/Höhe: 80/130 [mm]
Menge: 1,000 St
*Unterbeschreibung 3 SCHUKO-Steckdose 230V/16A, IP44*
SCHUKO-Steckdose 230V/16A, IP44
Federdeckel, Beschriftungsfeld
Menge: 4,000 St
*Unterbeschreibung 4 Leitungsschutzschalter B 16 A*
Leitungsschutzschalter B 16 A
1-polig
Menge: 2,000 St
*Unterbeschreibung 5 Leerdose für bauseitigen EDV- Anschluss*
Leerdose für bauseitigen EDV-Anschluss
(doppelter RJ45 - Einsatz)
Menge: 1,000 St
*Unterbeschreibung 6 FI-Schutzschalter 30 mA*
FI-Schutzschalter 30 mA
4-polig, 230-400V, 40 A
Menge: 1,000 St
*Unterbeschreibung 7 Leistungstrenner 40 A*
Leistungstrenner 40 A
4-polig
Installation außerhalb des Sicherungsfeldes
Menge: 1,000 St
*Unterbeschreibung 8 Scharnierfenster*
Scharnierfenster
Teilungseinheiten entsprechend Bestückung
Menge: 1,000 St
*Unterbeschreibung 9 Reihenklemmblock für Elektrokanal*
Menge: 1,000 St
*Unterbeschreibung 10 Anschluss an den Potentialausgleich*
Menge: 1,000 St

**4.14.20 Rollregal, feststellbar**
*** Leitbeschreibung
Rollregal, feststellbar
Länge : 2400 [mm]
Tiefe : 600 [mm]
Höhe : 1800 [mm]
bestehend aus:
Menge: 1,000 St
*Unterbeschreibung 1 Rollregal, feststellbar*
Rollregal, feststellbar
Länge/Tiefe/Höhe: 1200/600/1800 [mm]
- Stahlrohrrahmen, verzinkt
- Stützrahmen-Traversen und -Diagonalen aus verzinktem
  C-Profil, am Pfosten befestigt
- 4 Einlegeböden aus Stahl, verzinkt (Höhe OK Einlegeböden: 100, 500, 1400, 1800 [mm])
- Befestigung untereinander
- vier Rollen, feststellbar
Menge: 2,000 St

**4.14.30 Werkzeugschrankwand**
*** Leitbeschreibung
Menge: 1,000 St
*Unterbeschreibung 1 Werkzeugschrank*
Werkzeugschrank
Länge/Tiefe/Höhe: 1200/600/2000 [mm]
Menge: 1,000 St

**4.14.40 Erste-Hilfeschrank / Brandschutz**
*** Leitbeschreibung
Erste-Hilfeschrank / Brandschutz
Länge/Breite/Höhe: 450/600/2000 [mm]
bestehend aus
Menge: 1,000 St
*Unterbeschreibung 1 Erste-Hilfeschrank / Brandschutz*
Erste-Hilfeschrank / Brandschutz
Länge/Breite/Höhe: 450/600/2000 [mm]

oberer Teil: Klappe mit 1 Einlegeboden
zur Unterbringung 1.-Hilfe-Verbandskasten u.ä.
mittlerer Teil: offene Ablage
unterer Teil: offen zur Aufbewahrung für Feuerlöscher
Menge: 1,000 St

#### Abschnitt 4.15 I-388: TD - Elektrowerkstatt

**4.15.10 Erste-Hilfeschrank / Brandschutz**
*** Leitbeschreibung
Erste-Hilfeschrank / Brandschutz
Länge/Breite/Höhe: 450/600/2000 [mm]
bestehend aus
Menge: 1,000 St
*Unterbeschreibung 1 Erste-Hilfeschrank / Brandschutz*
Erste-Hilfeschrank / Brandschutz
Länge/Breite/Höhe: 450/600/2000 [mm]

Installation mit 200 mm Abstand zur Wand wegen Bodendurchführung ELT
oberer Teil: Klappe mit 1 Einlegeboden
zur Unterbringung 1.-Hilfe-Verbandskasten u.ä.
mittlerer Teil: offene Ablage
unterer Teil: offen zur Aufbewahrung für Feuerlöscher
Menge: 1,000 St
*Unterbeschreibung 2 seitliche und obere Verblendung*
seitliche und obere Verblendung
für Schrankwand, Sockelausführung
Länge/Höhe: 200/2000 mm - seitl. Verblendung
Wichtig: seitliche Verblendung muss leicht abnehmbar sein - zu Revisionszwecken der Kabel (Beispiel: wenige Schrauben, mit der die Verblendung an dahinterliegenden vertikalen Haltehölzern befestigt ist, ist in Ordnung)
Länge/Breite : 500/200  mm - obere  Verblendung
Wichtig: obere Verblendung nicht ganz bis hinten zur Wand ausführen wegen Kabelwegen aus Bodendurchführung hoch zur Decke

exakte Maße sind auf Baustelle zu prüfen und Verblendung ist anzupassen
Menge: 1,000 St

**4.15.20 Elektrokanal**
*** Leitbeschreibung
Elektrokanal
Abmessungen:
Länge : ca. 5210 [mm], exaktes Maß nach Aufmaß auf Baustelle
Tiefe : 80 [mm]
Höhe : 130 [mm]
Installationshöhe UK Kanal: 1300 [mm]

Ausführung:
aus Metall, mit Trennsteg, Bestückung mit
Steckdosen und Leerdosen,
entlang kompletter Raumwand
Menge: 1,000 St
*Unterbeschreibung 1 Elektrokanal - mit Trennsteg*
Elektrokanal - mit Trennsteg
Tiefe/Höhe: 80/130 [mm]

Vorbereitung für 8x 230 V/16 A SCHUKO-Steckdose, 1x Drehstrom-Steckdose, 1x Leerdose für EDV
Menge: 5,210 m
*Unterbeschreibung 2 SCHUKO-Steckdose 230V/16A, IP44*
SCHUKO-Steckdose 230V/16A, IP44
Federdeckel, Beschriftungsfeld
Menge: 8,000 St
*Unterbeschreibung 3 Leitungsschutzschalter B 16 A*
Leitungsschutzschalter B 16 A
1-polig
Menge: 4,000 St
*Unterbeschreibung 4 Drehstrom-Einbau-Steckdose 400V/16A, 5-polig, IP44*
Menge: 1,000 St
*Unterbeschreibung 5 Leitungsschutzschalter B 16A, 3-polig*
Menge: 1,000 St
*Unterbeschreibung 6 Leerdose für bauseitigen EDV- Anschluss*
Leerdose für bauseitigen EDV-Anschluss
(doppelter RJ45 - Einsatz)
Menge: 1,000 St
*Unterbeschreibung 7 FI-Schutzschalter 30 mA*
FI-Schutzschalter 30 mA
4-polig, 230-400V, 40 A
Menge: 1,000 St
*Unterbeschreibung 8 Leistungstrenner 40 A*
Leistungstrenner 40 A
4-polig
Installation außerhalb des Sicherungsfeldes
Menge: 1,000 St
*Unterbeschreibung 9 Scharnierfenster*
Scharnierfenster
Teilungseinheiten entsprechend Bestückung
Menge: 1,000 St
*Unterbeschreibung 10 Reihenklemmblock für Elektrokanal*
Menge: 1,000 St
*Unterbeschreibung 11 Anschluss an den Potentialausgleich*
Menge: 1,000 St

**4.15.30 Werkzeugschrankwand**
*** Leitbeschreibung
Menge: 1,000 St
*Unterbeschreibung 1 Werkzeugschrank*
Werkzeugschrank
Länge/Tiefe/Höhe: 1200/600/2000 [mm]
Menge: 2,000 St

**4.15.40 Schwerlastregal**
Schwerlastregal
Länge/Tiefe/Höhe: 1200/600/2000 [mm]
- Stahlrohrrahmen, verzinkt
- Stützrahmen-Traversen und -Diagonalen aus verzinktem
  C-Profil, am Pfosten befestigt
- Fußplatten zur Lastverteilung
- 4 Einlegeböden aus Stahl, verzinkt
- Tragfähigkeit 250 kg pro lfdm Boden
- Befestigung untereinander
- Befestigung an Wand
Menge: 4,800 m

#### Abschnitt 4.16 I-487: ÖPV Applikation

**4.16.10 Elektrokanal**
*** Leitbeschreibung
Elektrokanal
Abmessungen:
Länge : 1300 [mm]
Tiefe : 80 [mm]
Höhe : 130 [mm]
Installationshöhe UK Kanal: 1300 [mm]

Ausführung:
In Raumecke hinten links
aus Metall, ohne Trennsteg, Bestückung mit
Steckdosen
Menge: 1,000 St
*Unterbeschreibung 1 Elektrokanal - ohne Trennsteg*
Elektrokanal - ohne Trennsteg
Tiefe/Höhe: 80/130 [mm]

Vorbereitung für 2x 230 V/16 A SCHUKO-Steckdose
Menge: 1,300 m
*Unterbeschreibung 2 Elektrokanalseitenblende*
Elektrokanalseitenblende

Tiefe/Höhe: 80/130 [mm]
Menge: 1,000 St
*Unterbeschreibung 3 SCHUKO-Steckdose 230V/16A, IP44*
SCHUKO-Steckdose 230V/16A, IP44
Federdeckel, Beschriftungsfeld
Menge: 2,000 St
*Unterbeschreibung 4 Leitungsschutzschalter B 16 A*
Leitungsschutzschalter B 16 A
1-polig
Menge: 1,000 St
*Unterbeschreibung 5 FI-Schutzschalter 30 mA*
FI-Schutzschalter 30 mA
4-polig, 230-400V, 40 A
Menge: 1,000 St
*Unterbeschreibung 6 Leistungstrenner 40 A*
Leistungstrenner 40 A
4-polig
Installation außerhalb des Sicherungsfeldes
Menge: 1,000 St
*Unterbeschreibung 7 Scharnierfenster*
Scharnierfenster
Teilungseinheiten entsprechend Bestückung
Menge: 1,000 St
*Unterbeschreibung 8 Reihenklemmblock für Elektrokanal*
Menge: 1,000 St
*Unterbeschreibung 9 Anschluss an den Potentialausgleich*
Menge: 1,000 St

**4.16.20 Elektrokanal**
*** Leitbeschreibung
Elektrokanal
Abmessungen:
Länge : 1200 [mm]
Tiefe : 80 [mm]
Höhe : 130 [mm]
Installationshöhe UK Kanal: 1300 [mm]

Ausführung:
aus Metall, mit Trennsteg, Bestückung mit
Steckdosen und Leerdosen für EDV/Telefon
Menge: 1,000 St
*Unterbeschreibung 1 Elektrokanal - mit Trennsteg*
Elektrokanal - mit Trennsteg
Tiefe/Höhe: 80/130 [mm]

Vorbereitung für 6x 230 V/16 A SCHUKO-Steckdose und 2x Leerdose EDV (davon 1x Telefon)
Menge: 1,200 m
*Unterbeschreibung 2 Elektrokanalseitenblende*
Elektrokanalseitenblende

Tiefe/Höhe: 80/130 [mm]
Menge: 2,000 St
*Unterbeschreibung 3 SCHUKO-Steckdose 230V/16A, IP44*
SCHUKO-Steckdose 230V/16A, IP44
Federdeckel, Beschriftungsfeld
Menge: 6,000 St
*Unterbeschreibung 4 Leerdose für bauseitigen EDV- Anschluss*
Leerdose für bauseitigen EDV-Anschluss
(doppelter RJ45 - Einsatz)
Menge: 2,000 St
*Unterbeschreibung 5 Leitungsschutzschalter B 16 A*
Leitungsschutzschalter B 16 A
1-polig
Menge: 3,000 St
*Unterbeschreibung 6 FI-Schutzschalter 30 mA*
FI-Schutzschalter 30 mA
4-polig, 230-400V, 40 A
Menge: 1,000 St
*Unterbeschreibung 7 Leistungstrenner 40 A*
Leistungstrenner 40 A
4-polig
Installation außerhalb des Sicherungsfeldes
Menge: 1,000 St
*Unterbeschreibung 8 Scharnierfenster*
Scharnierfenster
Teilungseinheiten entsprechend Bestückung
Menge: 1,000 St
*Unterbeschreibung 9 Reihenklemmblock für Elektrokanal*
Menge: 1,000 St
*Unterbeschreibung 10 Anschluss an den Potentialausgleich*
Menge: 1,000 St

#### Abschnitt 4.17 I-487a: ÖPV Applikation - Vorraum

**4.17.10 Wägearbeitsplatz**
*** Leitbeschreibung
Wägearbeitsplatz
Länge/Breite/Höhe: 900/750/750 [mm]
bestehend aus:
Menge: 1,000 St
*Unterbeschreibung 1 Wägetisch*
Wägetisch
Länge/Breite/Höhe: 900/750/750 [mm]
Ausführung:
stabile Rahmenkonstruktion,
Verkleidung aus Melaminharzplatten,
Wägeplatte 400 mm x 500 mm auf
Schwingungsdämpfern,
Arbeitsplatte aus Phenolharzvollkernmaterial
Breite/Höhe: 750/20 [mm]
Menge: 1,000 St

**4.17.20 Elektrokanal**
*** Leitbeschreibung
Elektrokanal
Abmessungen:
Länge : 900 [mm]
Tiefe : 80 [mm]
Höhe : 130 [mm]
Installationshöhe UK Kanal: 750 [mm], direkt auf Wägetisch aufliegend

Ausführung:
direkt über Wägearbeitsplatz
aus Metall, mit Trennsteg, Bestückung mit
Steckdosen
Menge: 1,000 St
*Unterbeschreibung 1 Elektrokanal - mit Trennsteg*
Elektrokanal - mit Trennsteg
Tiefe/Höhe: 80/130 [mm]

Vorbereitung für 2x 230 V/16 A SCHUKO-Steckdose und 1x Leerdose EDV
Menge: 0,900 m
*Unterbeschreibung 2 Elektrokanalseitenblende*
Elektrokanalseitenblende

Tiefe/Höhe: 80/130 [mm]
Menge: 1,000 St
*Unterbeschreibung 3 SCHUKO-Steckdose 230V/16A, IP44*
SCHUKO-Steckdose 230V/16A, IP44
Federdeckel, Beschriftungsfeld
Menge: 2,000 St
*Unterbeschreibung 4 Leerdose für bauseitigen EDV- Anschluss*
Leerdose für bauseitigen EDV-Anschluss
(doppelter RJ45 - Einsatz)
Menge: 1,000 St
*Unterbeschreibung 5 Leitungsschutzschalter B 16 A*
Leitungsschutzschalter B 16 A
1-polig
Menge: 1,000 St
*Unterbeschreibung 6 FI-Schutzschalter 30 mA*
FI-Schutzschalter 30 mA
4-polig, 230-400V, 40 A
Menge: 1,000 St
*Unterbeschreibung 7 Leistungstrenner 40 A*
Leistungstrenner 40 A
4-polig
Installation außerhalb des Sicherungsfeldes
Menge: 1,000 St
*Unterbeschreibung 8 Scharnierfenster*
Scharnierfenster
Teilungseinheiten entsprechend Bestückung
Menge: 1,000 St
*Unterbeschreibung 9 Reihenklemmblock für Elektrokanal*
Menge: 1,000 St
*Unterbeschreibung 10 Anschluss an den Potentialausgleich*
Menge: 1,000 St

#### Abschnitt 4.18 I-455: VKD - Lager Messgeräte

**4.18.10 Schwerlastregal**
Schwerlastregal
Länge/Tiefe/Höhe: 3000/600/2000 [mm]
- Stahlrohrrahmen, verzinkt
- Stützrahmen-Traversen und -Diagonalen aus verzinktem
  C-Profil, am Pfosten befestigt
- Fußplatten zur Lastverteilung
- 4 Einlegeböden aus Stahl, verzinkt
- Tragfähigkeit 250 kg pro lfdm Boden
- Befestigung untereinander
- Befestigung an Wand
Menge: 6,000 m

**4.18.20 Schwerlastregal**
Schwerlastregal
Länge/Tiefe/Höhe: 2600/600/2000 [mm]
- Stahlrohrrahmen, verzinkt
- Stützrahmen-Traversen und -Diagonalen aus verzinktem
  C-Profil, am Pfosten befestigt
- Fußplatten zur Lastverteilung
- 4 Einlegeböden aus Stahl, verzinkt
- Tragfähigkeit 250 kg pro lfdm Boden
- Befestigung untereinander
- Befestigung an Wand
Menge: 2,600 m

**4.18.30 Schwerlastregal**
Schwerlastregal
Länge/Tiefe/Höhe: 1650/600/2000 [mm]
- Stahlrohrrahmen, verzinkt
- Stützrahmen-Traversen und -Diagonalen aus verzinktem
  C-Profil, am Pfosten befestigt
- Fußplatten zur Lastverteilung
- 4 Einlegeböden aus Stahl, verzinkt
- Tragfähigkeit 250 kg pro lfdm Boden
- Befestigung untereinander
- Befestigung an Wand
Menge: 1,650 m

### Bereich 5 Stundenlohnarbeiten

*Hinweis: Hinweis Stundenlohnarbeiten*
Hinweis Stundenlohnarbeiten

Stundenlohnarbeiten werden nach Stundenverrechnungssätzen, in denen Lohn- und Gehaltskosten, Lohn- und Gehaltsnebenkosten, Sozialkassenbeiträge, vermögenswirksame Leistungen sowie Gemeinkostenanteile und Gewinn enthalten sind, vergütet.
Zuschläge für Mehr-, Nacht-, Sonntags- und Feiertagsarbeit sowie Erschwerniszuschläge sind nicht in die Stundenverrechnungssätze einzubeziehen, sondern - sofern sie nicht schon als Teilleistungspositionen im LV enthalten sind - im Bedarfsfall zu vereinbaren und gesondert nachzuweisen.
Der Bieter erklärt, dass der Stundenverrechnungssatz unter Beachtung der preisrechtlichen Vorschriften ermittelt wurde und unabhängig von der Anzahl der abgerechneten Stunden gilt.
Stundenlohnarbeiten werden nur vergütet, wenn deren
Ausführung von der Bauleitung angeordnet wurde
(Paragraph 2 Nr. 10 VOB/ B)

#### Abschnitt 5.1 Stundenlohnarbeit

**5.1.10 STLB-Bau 04/2025 091**
STLB-Bau 04/2025 091
Obermonteur-in sämtliche Kosten/Zuschläge
Stundenlohnarbeiten durch Obermonteur/-in
der Verrechnungssatz für die jeweilige Arbeitskraft umfasst sämtliche
Aufwendungen wie Lohn- und Gehaltskosten, Lohn- und Gehaltsnebenkosten,
Zuschläge, lohngebundene und lohnabhängige Kosten, sonstige Sozialkosten,
Gemeinkosten, Wagnis und Gewinn.
Menge: 5,000 h

**5.1.20 STLB-Bau 04/2025 091**
STLB-Bau 04/2025 091
Monteur-in sämtliche Kosten/Zuschläge
Stundenlohnarbeiten durch Monteur/-in
der Verrechnungssatz für die jeweilige Arbeitskraft umfasst sämtliche
Aufwendungen wie Lohn- und Gehaltskosten, Lohn- und Gehaltsnebenkosten,
Zuschläge, lohngebundene und lohnabhängige Kosten, sonstige Sozialkosten,
Gemeinkosten, Wagnis und Gewinn.
Menge: 7,000 h

**5.1.30 STLB-Bau 04/2025 091**
STLB-Bau 04/2025 091
Helfer-in sämtliche Kosten/Zuschläge
Stundenlohnarbeiten durch Helfer/-in
der Verrechnungssatz für die jeweilige Arbeitskraft umfasst sämtliche
Aufwendungen wie Lohn- und Gehaltskosten, Lohn- und Gehaltsnebenkosten,
Zuschläge, lohngebundene und lohnabhängige Kosten, sonstige Sozialkosten,
Gemeinkosten, Wagnis und Gewinn.
Menge: 12,000 h
